# Nikolaibergstraße
Angebotsaufforderung (GAEB DA XML 3.2, DA83)
Projekt: 13423 LV Nikolaiberg
Währung: EUR
Vergabeart: Öffentliche Ausschreibung
Auftraggeber: Markt Wartenberg, Marktplatz 8, 85456 Wartenberg; DV-Nummer: W-6312-4; Vergabenummer: W-6312-49-02-KS
Erstellt mit: Rehm AUSSCHREIBUNG 8.7.877, REHM-GAEBXMLExport, 17.06.2026

## 13423 LV Nikolaiberg: Nikolaibergstraße
Datum: 17.06.2026

### 1 Los 1 - Kanalbauarbeiten Bauherr: Markt Wartenberg

*Hinweis: Kommentar*
Allgemeine Vorbemerkung
----------------------------------
Erschwernisse für den Bau der Leitungen werden nur
für Bestandsleitungen vergütet.
Leitungen der eigenen Leistung bleiben unberücksichtigt.
Auch Losübergreifend.
Alle Sparten, welche in der eigenen Leistung auszuführen sind
werden nicht als Erschwernis vergütet.
Dies betrifft alle Lose, also:
- die neu zu erstellende Trinkwasserleitung
- den neu zu erstellenden Mischwasserkanal
- die neue Straßenentwässerung

Allgemeine Vorbemerkungen
1. Die Vorbemerkungen zu den einzelnen Leistungsbereichen der LB StB-By sind Vertragsbestandteil.
2. Für LV-Positionen, die auf Standardtexte der
LB StB-By zurückgreifen, gilt der Wortlaut des
Langtextes als vertraglich vereinbart.
3. Leistungen, deren Text nicht dem in der LB StB-By
abgedruckten entspricht, haben keine StL-Nr.,
sondern lediglich eine Ordnungszahl (OZ) erhalten.
Sämtliche Vorbemerkungen zu den einzelnen Abschnitten
der LB StB-By gelten jedoch für  alle in dem jeweiligen
Abschnitt aufgeführten Leistungen, gleichgültig, ob sie
eine StL-Nr. oder lediglich eine OZ erhalten haben. Die
allgemeinen Vorbemerkungen der LB StB-By
sind Bestandteil der Leistungsbeschreibung
und gelten für alle Leistungen.
4. Für die Anwendung der Standardtexte sowie der
Ausführung von Leistungen nach der LB StB-By sind
die VOB Teil B und C sowie etwaige Zusätzliche
Vertragsbedingungen (ZVB) und etwaige Zusätzliche
Technische Vertragsbedingungen (ZTV), Technische
Lieferbedingungen (TL) und Technische Prüfbedingungen
(TP) in den aktuellen Fassungen in Verbindung mit den
durch die Oberste Baubehörde veröffentlichten
Bekanntmachungen vertraglich vereinbart. Weitere
Einzelheiten richten sich nach den Festlegungen in
der Baubeschreibung.
5. Soweit im Leistungsverzeichnis auf Technische
Spezifikationen (z.B. nationale Normen, mit denen
Europäische Normen umgesetzt werden, europäische
technische Zulassungen, gemeinsame technische
Spezifikationen, internationale Normen) Bezug
genommen wird, werden auch ohne den ausdrücklichen
Zusatz *oder gleichwertig* immer gleichwertige
Technische Spezifikationen in Bezug genommen.
6. Die Unterlagen des AG umfassen alle der
Ausschreibung zugrundeliegenden Unterlagen. Als
Unterlagen des AG gelten auch die nach den ZTV-ING
vom AN zu liefernden Ausführungsunterlagen.
7.  Recycling-Baustoffe, deren Bautauglichkeit und Umweltverträglichkeit durch eine ständige
qualitätssichernde Güteüberwachung nach Maßgabe
der TL BuB E-StB, der TL G SOB-StB und der
ZTV wwG-StB By nachgewiesen wurde,
sind gleichwertig zu natürlichen Baustoffen.
Ergänzend dazu sind die Einbauklassen anzugeben.
8. Beton und Zementmörtel:
8.1 Der Beton sowie Zementmörtel muss - soweit in der
Leistungsbeschreibung nichts anderes enthalten ist -
der DIN EN 206-1 und der DIN 1045-2 sowie den
ZTV-ING entsprechen.
8.2 Bei der Bezeichnung der Expositionsklassen handelt
es sich um eine verkürzte Schreibweise. Die
Ergänzung (D) für die deutsche Regelung entsprechend
DIN-Fachbericht 100 (Beton) gilt als vereinbart.
8.3 Soweit Mindestdruckfestigkeitsklassen bei den
Expositionsklassen angegeben sind, resultieren
diese allein aus der Expositionsklasse bzw. der
Kombination der Expositionsklassen.
9. Gemäß Kreislaufwirtschaftsgesetzt (KRW) beinhaltet
Entsorgung Verwertungs- und Beseitigungsverfahren,
einschließlich der Vorbereitung vor der Verwertung
oder Beseitigung.

--- Ende Allgemeine Vorbemerkung ---

#### 1.1 Baustelleneinrichtung - Allgemein für alle Lose

*Hinweis: Vorbemerkung*
Vorbemerkungen zu LB 901
-------------------------------------
1. Allgemeines
1.1 Sofern in den Unterlagen des AG die Art der
berührungslosen Außerkraftsetzung von Verkehrsschildern nicht vorgegeben ist, sind folgende Arten
zulässig:
- Abdrehen um 90 Grad,
- Demontage,
- Abdecken mit witterungsbeständigen und undurchsichtigem Material,
- mobile Auskreuzvorrichtungen aus Kunststoff oder
Metall, beklebt mit Folie Typ 3, gem. DIN 67520,
Teil 4,
bis 3 m2 Schildfläche:  Breite 75 mm
über 3 m2 Schildfläche: Breite 100mm.
2. Nebenleistungen, Besondere Leistungen
Die nachfolgend aufgeführten Leistungen gehören zum
Leistungsumfang:
2.1 Das Herstellen verkehrssicherer Zugangs- und
und Zufahrtsmöglichkeiten für Anlieger gehört
zum Leistungsumfang.

Baustelleneinrichtung
-----------------------------
Dieses Gewerk gilt für alle Lose.
Pauschal-Positionen werden einmal Pauschal für alle Lose abgerechnet.
Für die Abrechnung der Pauschal-Positionen gilt:
Anteilig auf die betroffenen Gewerke zu verteilen: anhand des Verhältnisses der Abrechnungssumme des betroffenen Loses in Bezug auf die Gesamte Abrechnungssumme.

Oberflächenwasser (Niederschlagswasser, Schichtenwasser)
---------------------------------------------------------------------------------
Während der gesamten Bauzeit ist für einen schadlosen Abfluss des Oberflächenwassers  zu sorgen. Es wird auf folgendes hingewiesen: Durch die starke Längsneigung der Nikolaibergstraße fließt Niederschlagswasser in Straßenlängsachse Richtung Obere Hauptstraße.

Schichtenwasser ist besonders nach Regenfällen zu erwarten. HIerfür ist keine gesonderte Leistungsposition vorhanden.

--- Ende Vorbemerkungen ---

**1.1.0001 Verkehrssicherung Obere Hauptstraße - Vollsperrung**
*** Pauschalposition
Verkehrssicherung
Obere Hauptstraße
---------------------------
Verkehrssicherung für Arbeitsstellen von längerer
Dauer herstellen, vorhalten, warten, kontrollieren,
betreiben und abbauen.
Des Weiteren sind die nachstehenden  Punkte in dieser Position für die gesamte Bauzeit enthalten und werden
nicht gesondert vergütet:

- bauliche Leitelemente,
- transportable Schutzeinrichtungen,
- Kontrolle gem. ZTV-SA für die gesamte,
  Arbeitsstellensicherung,
- Die Verkehrszeichen nach Verkehrszeichenplan
  bzw. Regelplan gehören zum Leistungsumfang.
- Das außer Kraft setzen und in Kraft setzen der vorhandenen Verkehrsschilder

In dieser Position ist auch das Absichern von Baugruben und Rohrgräben mit Bau- oder Schutzzäunen,
sowie Signalleuchten
enthalten.

Es ist zu beachten, dass der Anliegerverkehr, soweit möglich,
aufrecht zu erhalten ist.

Rettungsdienste müssen jederzeit mindestens Fußläufig alle im vollgesperrten Bereich befindlichen Anwesen erreichen können.

Diese Position vergütet die Verkehrssicherung im unmittelbaren Baustellenbereich in der Oberen Hauptstraße / am Marktplatz (Vollsperrung);
die Verkehrssicherung für die Umleitung wird in Gewerk "Umleitungsstrecke" vergütet.

Für Vollsperrungen sind die Bauabschnitte gem. "Planskizze Bauabschnitte" einzuhalten.

Diese Pos. gilt für alle Lose.
Menge: 1,000 Psch

**1.1.0002 Verkehrssicherung Nikolaibergstraße - abschnittsweise Vollsperrung**
*** Pauschalposition
Verkehrssicherung
Nikolaibergtraße
--------------------------
Verkehrssicherung für Arbeitsstellen von längerer
Dauer herstellen, vorhalten, warten, kontrollieren,
betreiben und abbauen.
Des Weiteren sind die nachstehenden  Punkte in dieser Position für die gesamte Bauzeit enthalten und werden
nicht gesondert vergütet:

- bauliche Leitelemente,
- transportable Schutzeinrichtungen,
- Kontrolle gem. ZTV-SA für die gesamte,
  Arbeitsstellensicherung,
- Die Verkehrszeichen nach Verkehrszeichenplan
  bzw. Regelplan gehören zum Leistungsumfang.
- Das außer Kraft setzen und in Kraft setzen der vorhandenen Verkehrsschilder

In dieser Position ist auch das Absichern von Baugruben und Rohrgräben mit Bau- oder Schutzzäunen,
sowie Signalleuchten
enthalten.

Es ist zu beachten, dass der Anliegerverkehr, soweit möglich,
aufrecht zu erhalten ist.

Rettungsdienste müssen jederzeit mindestens Fußläufig alle im vollgesperrten Bereich befindlichen Anwesen erreichen können.

Diese Position vergütet die Verkehrssicherung im unmittelbaren Baustellenbereich in der Nikolaibergstraße (Abschnittsweise Vollsperrung);
die Verkehrssicherung für die Umleitung wird in Gewerk "Umleitungsstrecke" vergütet.

Für Vollsperrungen sind die Bauabschnitte gem. "Planskizze Bauabschnitte" einzuhalten.

Diese Pos. gilt für alle Lose.
Menge: 1,000 Psch

**1.1.0003 Spartenpläne**
*** Pauschalposition
Spartenpläne
-----------------
Anfordern der Spartenunterlagen aller relevanten Spartenträger, sowie Sparteneinweisung durch die Träger.

Diese Pos. gilt für alle Lose.
Menge: 1,000 Psch

**1.1.0004 Höhenfestpunkte herstellen**
Höhenfestpunkte herstellen
------------------------------------
mit den Abmessungen 0,25 x 0,25 m, 1,50 m tief aus Beton.
An der Oberfläche ist ein mindestens 10 cm langer Bolzen (Rundkopf) einzubetonieren.
Die Lage der Festpunkte ist gemeinsam mit dem AG festzulegen. Die Höhenfestpunkte sind nach Auftragserteilung durch den AN herzustellen und auf die amtlichen Höhenfestpunkte einzumessen. Die Höhe ist in regelmäßigen Abständen zu kontrollieren.
Die erforderlichen Erdarbeiten sind einzurechnen.

Diese Pos. gilt für alle Lose.
Menge: 6,000 Stck

**1.1.0005 Höhenfestpunkte beseitigen**
Höhenfestpunkte beseitigen
------------------------------------
Festpunkte wie Position vor hergestellt, vollständig Rückbauen und in Eigentum des AN übernehmen.

Diese Pos. gilt für alle Lose.
Menge: 6,000 Stck

**1.1.0006 Behinderung durch Fremdfirma Strom**
Behinderung durch Fremdfirma
-----------------------------------------
Parallel zu den Arbeiten werden Arbeiten an den Stromleitungen durchgeführt.

Diese Position vergütet die Störungen im Bauablauf durch die evtl. auftretenden Behinderungen durch eine Zweitfirma (siehe Baubeschreibung).

Diese Position ist für alle Lose gültig und wird nur einmal vergütet. Diese Position wird ebenfalls nur vergütet, wenn
der AN und die Fremdfirma gleichzeitig im Baufeld arbeiten.

Diese Pos. gilt für alle Lose.

Die Behinderung ist im Bautagebuch explizit zu dokumentieren.

Abrechnung gem. dokumentierter Behinderung durch Fremdfirma im Bautagebuch.
Menge: 7,000 Tage

**1.1.0007 Behinderung durch Fremdfirma Vodafone**
Behinderung durch Fremdfirma
-----------------------------------------
Parallel zu den Arbeiten werden Arbeiten am Telekommunikationsnetz durchgeführt.

Diese Position vergütet die Störungen im Bauablauf durch die evtl. auftretenden Behinderungen durch eine Zweitfirma (siehe Baubeschreibung).

Diese Position ist für alle Lose gültig und wird nur einmal vergütet. Diese Position wird ebenfalls nur vergütet, wenn
der AN und die Fremdfirma gleichzeitig im Baufeld arbeiten.

Die Behinderung ist im Bautagebuch explizit zu dokumentieren.

Abrechnung gem. dokumentierter Behinderung durch Fremdfirma im Bautagebuch.
Menge: 5,000 Tage

**1.1.0008 Behinderung durch Fremdfirma Gasleitung**
Behinderung durch Fremdfirma
-----------------------------------------
Parallel zu den Arbeiten wird am Gasnetz gearbeitet.

Diese Position vergütet die Störungen im Bauablauf durch die evtl. auftretenden Behinderungen durch eine Zweitfirma (siehe Baubeschreibung).

Diese Position ist für alle Lose gültig und wird nur einmal vergütet. Diese Position wird ebenfalls nur vergütet, wenn
der AN und die Fremdfirma gleichzeitig im Baufeld arbeiten.

Die Behinderung ist im Bautagebuch explizit zu dokumentieren.

Abrechnung gem. dokumentierter Behinderung durch Fremdfirma im Bautagebuch.
Menge: 5,000 Tage

**1.1.0009 Zulage beengtes Baufeld**
*** Pauschalposition
Zulage
---------
Für die Ausführung der Arbeiten im beengten Baufeld der Nikoliabergstraße und der Oberen Hauptstraße.
Es stehen die öffentlichen Flächen zwischen den Grundstücksgrenzungen zur Verfügung.
Die Breite des Baufelds beträgt zwischen ca. 3,7m (vor Nikolaibergstraße 1) bzw. 3,3m (Einschnittsbereich zwischen Nikolaibergstraße 4 und 8) und ca. 7,2m (Einmündung Obere Hauptstraße). Bei Nikolaibergstraße 9 ist eine Sackstraße vorhanden. Diese endet mit ca. 3,2m zwischen Haus- und Stützwand.
Es muss Vor-Kopf-gearbeitet werden.
Es müssen geeignete Geräte gewählt werden.
Wendeflächen für Fahrzeuge sind nicht vorhanden.

In diese Position ist der Mehraufwand aufgrund des beengten Baufelds, durch Vor-Kopf-Arbeiten, längere LKW-Standzeiten, An- und Ablieferung von Boden und Material zwischen Einbauort und Lagerfläche, u.dgl. einzurechnen.

Aushubmaterial und Baumaterial kann nicht im Baufeld zwischengelagert werden.

Gem. Planskizze Lagerflächen werden seitens des Bauherrn zwei Lagerflächen gestellt:
- Lagerfläche in Parkflächen Nikolaibergstraße 8 gem. Planausschnitt und Foto
- Lagerfläche auf Teilen des Volksfestplatzes, ca. 1.000m², exakte Lage wird vor Ort bestimmt

Diese Position gilt für alle Lose und wird einmal abgerechnet.
Menge: 1,000 Psch

**1.1.0010 Zulage Hausfassaden an der Fahrbahn**
*** Pauschalposition
Zulage
---------
Für die Ausführung der Arbeiten in Nikolaibergstraße und Obere Hauptstraße, für das Erschwernis durch nahestehende Gebäudefassaden, <2m von der bestehenden Fahrbahnkante entfernt.
Die Fassaden sind durch geeignete Arbeitsweise (Handaushub, geeigneter Baggerstandort, abgestimmtes Verdichtungsgerät, Handeinbau von Boden und Asphalt, etc.) und Schutzvorrichtungen (Bauzaun, Schutzfolien, Vliese, Bretter, o.dgl.) vor Beschädigungen zu schützen.

Der erhöhte Aufwand hierfür ist in diese Position einzurechnen.

Die Position gilt für alle ausgeschriebenen Lose.
Menge: 1,000 Psch

**1.1.0011 Baumschutz**
Stammschutz
-------------------
Schutz für Baumstamm durch Mantel mit Polsterung
herstellen und während der Bauzeit vor- und unterhalten. Der Mantel darf den Baumstamm und die Wurzelanläufe nicht berühren.
Stammdurchmesser über 50 cm bis 100 cm,
Polsterung des Stammes mit flexiblen Kunststoff-
Dränrohren,
Mantel aus Brettern, 24 mm dick, lückenlos befestigen,
Mantelhöhe mindestens 2,50 m,
Schutz nach Beendigung der Baumaßnahmen abbauen
und entfernen.
Menge: 1,000 Stck

**1.1.0012 Meldung akt. Baustand an Feuerwehr**
Meldung an Feuerwehr
------------------------------
aufgrund der begrenzten Platzverhältnisse in der Nikolaibergstraße ist der grobe Bauablauf und die entsprechenden Bauabschnitte mit der Feuerwehr abgesprochen.
Die Nikolaibergstraße wird abschnittsweise vollständig gesperrt.
Die Bauabschnitte gem. "Planskizze Bauabschnitte" sind einzuhalten.

Der Baufortschritt ist der Feuerwehr bei Änderung des Bauabschnitts eine Woche im Voraus zu melden.

Meldungen nur in Rücksprache mit dem Bauherrn, sind zu Abrechnungszwecken im Bautagebuch zu dokumentieren.

Diese Position gilt für alle Lose.
Menge: 15,000 Stck

**1.1.0013 Mülltonnen Sperrung Obere Hauptstraße**
Müllabfuhr
-------------
Während der Bauzeit funktioniert die Müllabfuhr nicht mehr durchgehend.
Dementsprechend sind gem. "Planskizze Müllabfuhr und Abfuhrplan" die Mülltonnen (Restmüll, Papiertonne, Biotonne) der betroffenen Anwesen zu den im Plan festgelegten Sammelstellen zu transportieren und den Anwesen wieder zurück zu bringen.

Betroffene Anwesen Sperrung Obere Hauptstraße:
Marktplatz 1, 2, 4
Obere Hauptstraße 1, 2, 4
Nikolaibergstraße 1, 3, 4, 5, 8, 9, 11a, 11b, 13

Diese Position gilt für alle Lose.

Abrechnung gem. Abfuhrkalender und Bautagebuch: 1 Stück je Abfuhrtermin.
Menge: 5,000 Stck

**1.1.0014 Mülltonnen Sperrung Nikolaibergstraße**
Müllabfuhr
-------------
Während der Bauzeit funktioniert die Müllabfuhr nicht mehr durchgehend.
Dementsprechend sind gem. "Planskizze Müllabfuhr und Abfuhrplan" die Mülltonnen (Restmüll, Papiertonne, Biotonne) der betroffenen Anwesen zu den im Plan festgelegten Sammelstellen zu transportieren und den Anwesen wieder zurück zu bringen.

Betroffene Anwesen Sperrung Nikolaibergstraße:
Marktplatz 2
Obere Hauptstraße 1
Nikolaibergstraße 1, 3, 4, 5, 8, 9, 11a, 11b, 13

Diese Position gilt für alle Lose.

Abrechnung gem. Abfuhrkalender und Bautagebuch: 1 Stück je Abfuhrtermin.
Menge: 30,000 Stck

**1.1.0015 Gelber Sack Sperrung Obere Hauptstraße**
Müllabfuhr
-------------
Während der Bauzeit funktioniert die Müllabfuhr nicht mehr durchgehend.
Dementsprechend sind gem. "Planskizze Müllabfuhr und Abfuhrplan" den "Gelben Sack" der betroffenen Anwesen zu den im Plan festgelegten Sammelstellen zu transportieren.

Betroffene Anwesen Sperrung Obere Hauptstraße:
Marktplatz 1, 2, 4
Obere Hauptstraße 1, 2, 4
Nikolaibergstraße 1, 3, 4, 5, 8, 9, 11a, 11b, 13

Diese Position gilt für alle Lose.

Abrechnung gem. Abfuhrkalender und Bautagebuch: 1 Stück je Abfuhrtermin.
Menge: 1,000 Stck

**1.1.0016 Gelber Sack Sperrung Nikolaibergstraße**
Müllabfuhr
-------------
Während der Bauzeit funktioniert die Müllabfuhr nicht mehr durchgehend.
Dementsprechend sind gem. "Planskizze Müllabfuhr und Abfuhrplan" den "Gelben Sack" der betroffenen Anwesen zu den im Plan festgelegten Sammelstellen zu transportieren und den Anwesen wieder zurück zu bringen.

Betroffene Anwesen Sperrung Nikolaibergstraße:
Marktplatz 2
Obere Hauptstraße 1
Nikolaibergstraße 1, 3, 4, 5, 8, 9, 11a, 11b, 13

Diese Position gilt für alle Lose.

Abrechnung gem. Abfuhrkalender und Bautagebuch: 1 Stück je Abfuhrtermin.
Menge: 12,000 Stck

**1.1.0017 Verkehrsflächen unterhalten**
*** Pauschalposition
Verkehrsflächen unterhalten
-------------------------------------
Verkehrsflächen zur Aufrechterhaltung
des öffentlichen und Anlieger-Verkehrs
sowie des Baustellenverkehrs
innerhalb des Baubereiches einschließlich zwischenzeitlich benutzter Behelfsfahrstreifen verkehrssicher unterhalten.
Befestigung ungebunden bzw. asphaltiert,
Verkehrsflächen im Zuge der Baustrecke.

Streuen von staubbindenden Mitteln
bei starker Staubentwicklung auf öffentl.
Verkehrswegen.

Gesamte Bauzeit in allen Abschnitten.

Diese Position gilt für alle Lose.
Menge: 1,000 Psch

**1.1.0018 Überfahrten für LKW**
Überfahrten für LKW
---------------------------
über den offenen Rohrgraben, unter Einhaltung der Unfallverhütungsvorschriften herstellen und wieder abbauen, 5,00 m breit.
Nur auf Anordnung der Bauleitung.
Menge: 15,000 Stck

**1.1.0019 Überfahrten für Feuerwehr und Müllabfuhr Vorhalten**
Überfahrten für Feuerwehr und Müllabfuhr
-------------------------------------------------------
über den offenen Rohrgraben, unter Einhaltung der Unfallverhütungsvorschriften, mit dicken Stahlplatten >2cm,
geeignet für die Überfahrung durch >18to-Fahrzeuge,
permanent im Bereich des Rohrgrabenabschnitts
im 15-m-Bereich vor Hs. Nr. 13 (sh. "Planskizze Bauabschnitte") im Baubereich vorhalten und
- im Einsatzfall für Rettungskräfte kurzfristig über den offenen Rohrgraben herstellen und wieder abbauen, 5,00 m breit.
- bei offenem Rohrgraben zu Zeiten der Müllabfuhr herstellen und wieder abbauen, 5,00 m breit.

Zur Aufrechterhaltung der Befahrbarkeit der Nikolaibergstraße vom Zieglerweg aus, Richtung Nordost (außerhalb des Baubereichs).

Diese Position vergütet das Vorhalten der Stahlplatten.
Abrechnung in Stück und Tagen,
z.B. Vorhaltung von 5 Stück Stahlplatten über 14 Kalendertage = 5 x 14 = 70 Stücktage (StD)
Menge: 70,000 StD

**1.1.0020 Überfahrten für Feuerwehr und Müllabfuhr Einbau und Ausbau**
Überfahrten für Feuerwehr und Müllabfuhr
-------------------------------------------------------
wie vor, jedoch
Diese Position vergütet das Einbauen und wieder entfernen der Stahlplatten.
Abrechnung gem. temporär überbauter Rohrgrabenlänge.
Menge: 50,000 m

**1.1.0021 Überfahrten für PKW**
Überfahrten für PKW
---------------------------
über den offenen Rohrgraben, unter Einhaltung der Unfallverhütungsvorschriften herstellen und wieder abbauen, 5,00 m breit.
Nur auf Anordnung der Bauleitung.
Menge: 20,000 Stck

**1.1.0022 Kiesrampen herstellen**
Kiesrampen herstellen
------------------------------
Rampen zur Herstellung von Zufahrten in den Baubereich im
Bereich von Pflasterzeilen oder Asphaltkanten, im
Fahrbahnbereich, etc. herstellen, und wieder entfernen.
Rampe aus ungebundenem Material, Höhe ca. 80 cm, Breite
ca. 4m.
Kante Bestandsstraße/Baufeld, Kante Grundstückszufahrten, u. dgl.
Menge: 27,000 Stck

**1.1.0023 Anliegerinformation**
*** Pauschalposition
Anliegerinformation
-------------------------
Information der Anlieger über die Sperrung ihrer Grundstückszufahrt bzw. ihres Wasserleitungs- oder Kanal-Hausanschlusses, mittels frühzeitigem Postwurf, ca. 1 Woche im Voraus.
Diese Position gilt für alle ausgeschriebenen Arbeiten und die damit verbundenen Sperrungen/Einschränkungen für die Anlieger.
Menge: 1,000 Psch

*Hinweis: Hinweise zum Bauablauf*
Hinweise zum Bauablauf
--------------------------------
Der Bauablauf ist dem Auftragnehmer nicht freigestellt.

Die unter Anlage „Planskizze Bauabschnitte" aufgeführten groben Bauabschnitte sind einzuhalten. Die Feinabstimmung der Bauabschnitte findet gemeinsam mit dem AN nur unter
Einbeziehung der VG Wartenberg, der Polizei, der Feuerwehr Wartenberg und der Müllabfuhr statt.

Um jeweils für die Leitungsverlegungen freies Baufeld zu haben und gleichzeitig die Rettungsmöglichkeit aufrecht zu erhalten, wird der Bauablauf folgendermaßen vorgegeben:

(1) Obere Hauptstraße (Bauabschnitt 1 - rosa eingefärbt)
- Wasserleitungsprovisorium herstellen, Anschluss am Hydranten Nikolaibergstraße 8,
Leitungslänge bis zum Hausanschluss Obere Hauptstraße 1 / Marktplatz 2
- Fahrbahnaufbruch
- Leitungsverlegung Sparten
- Kanalhaltungen in der Oberen Hauptstraße
- Wasserleitungsquerung Obere Hauptstraße herstellen
- Asphaltwiederherstellung Obere Hauptstraße

(2) Nikolaibergstraße bis einschl. Hs. Nr. 4 (Bauabschnitt 2 - grün eingefärbt)
- Fahrbahnaufbruch
- Leitungsverlegung Sparten
- Kanalbau
- Wasserleitungsbau
- Rückbau Wasserleitungsprovisorium
- Straßenbau

(3) Nikolaibergstraße ab Hs. Nr. 4 bis vor Abzweigung Weg bei Hs. Nr. 11 (Bauabschnitt 3
- blau eingefärbt)
- Fahrbahnaufbruch
- Leitungsverlegung Sparten
- Wasserleitungsbau
- Kanalbau
- Straßenbau - ohne Deckenbau

(4) Nikolaibergstraße 11b bis 9 (Bauabschnitt 4 - orange eingefärbt)
- Fahrbahnaufbruch
- Leitungsverlegung Sparten
- Kanalbau
- Wasserleitungsbau
- Straßenbau - ohne Deckenbau

(5) Nikolaibergstraße 11b bis 13 (Bauabschnitt 5 - rosa eingefärbt)
- Fahrbahnaufbruch
- Wasserleitungsbau
- Kanalbau
- Abbruch Mauer
- Straßenbau
- Deckenbau für Abschnitte 3,4,5

Es hat eine Abstimmung mit den einzelnen Fremdsparten zu erfolgen.

Um den Anliegerverkehr aufrecht zu erhalten, sind die entsprechenden Rohrgräben bis auf
ein Kopfloch für die Fortsetzung der Arbeiten nach Fertigstellung der Arbeiten jeweils zu
schließen.

Eine Unterbrechung der Baumaßnahme für eine Dauer von mehr als 4 Kalendertagen, z.B.
für eine Winterpause, ist nur nach Fertigstellung eines Bauabschnitts, vor Beginn des
nächsten Bauabschnitts, möglich.

--- Ende der Hinweise zum Bauablauf ---

**1.1.0025 Zuschlag für die Herstellung in mehreren Bauabschnitten, gem. Bauabschnittsplan**
*** Pauschalposition
Zuschlag Herstellung in Bauabschnitten
-----------------------------------------------------
Auflage für die Realisierung der Baumaßnahme ist die Herstellung in Bauabschnitten gem. "Planskizze Baubschnitte".

Zuschlag für die Herstellung des Kanal-, Wasserleitungs- und Straßenbaus in den Bauabschnitten gem. Bauablaufplan.
Jeder angefangene Bauabschnitt ist vollständig, inkl. Oberflächenwiederherstellung / Asphaltierung / Pflasterarbeiten, gem. Vorgabe in "Planskizze Baubschnitte", herzustellen, bevor der nächste Bauabschnitt begonnen wird.

In diese Position einzurechnen ist der Mehraufwand für die abschnittsweise Herstellung, beispielsweise durch wiederholte Baustelleneinrichtung verschiedener Kolonnen, z.B. Asphaltkolonne / Pflasterkolonne, etc.,
durch fehlenden Leistungsansatz, u. dgl.

Diese Position gilt für die Leistungen aus allen Losen und wird nur einmal für das gesamte Bauvorhaben, bestehend aus Kanal-, Wasserleitungs- und Straßenbau vergütet.

Sofern in den einzelnen Losen und Gewerken keine gesonderten Positionen für den Erhöhten Aufwand (z.B. erneute Baustelleneinrichtung, Einbau von Kleinmengen, etc.) enthalten sind, ist der Mehraufwand zur Erfüllung der Auflage "Herstellung in den Bauabschnitten gem. Planskizze Bauabschnitte" in diese Position einzurechnen.
Menge: 1,000 Psch

**1.1.0026 Bauzaun Nikolaibergstraße 8**
Bauzaun herstellen
-------------------------
Bau- bzw. Schutzzaun einschließlich Eckpfosten und
Verstrebungen herstellen, für die Dauer der Bauzeit
vorhalten, abbauen und von der Baustelle entfernen.
Beschädigte oder abhanden gekommene Teile der
Einrichtungen ersetzen. Umsetzungen auf Grund der
Bauabwicklung des AN gehören zum Leistungsumfang.
Einsatzort(e) 'Abgrenzung Lagerfläche Nikolaibergstraße 8'
Systemzaun mit Zaunelementen,
Feldlänge m '3,5m'
Höhe m '2,0'
Umsetzen '-'

Bauzaun für die Lagerfläche vor Nikolaibergstraße 8
Menge: 15,000 m

**1.1.0027 Bauzaun Volksfestplatz**
Bauzaun herstellen
-------------------------
Bau- bzw. Schutzzaun einschließlich Eckpfosten und
Verstrebungen herstellen, für die Dauer der Bauzeit
vorhalten, abbauen und von der Baustelle entfernen.
Beschädigte oder abhanden gekommene Teile der
Einrichtungen ersetzen. Umsetzungen auf Grund der
Bauabwicklung des AN gehören zum Leistungsumfang.
Einsatzort(e) 'Abgrenzung Lagerfläche am Volksfestplatz'
Systemzaun mit Zaunelementen,
Feldlänge m '3,5m'
Höhe m '2,0'
Umsetzen '-'

Bauzaun für die Lagerfläche am Volksfestplatz.
Menge: 220,000 m

**1.1.0028 Bauzaun im vollgesperrten Baufeld**
Bauzaun herstellen
-------------------------
Bau- bzw. Schutzzaun einschließlich Eckpfosten und
Verstrebungen herstellen, für die Dauer der Bauzeit
vorhalten, abbauen und von der Baustelle entfernen.
Beschädigte oder abhanden gekommene Teile der
Einrichtungen ersetzen. Umsetzungen auf Grund der
Bauabwicklung des AN gehören zum Leistungsumfang.
Einsatzort(e) 'Abgrenzung Baufeld'
Systemzaun mit Zaunelementen,
Feldlänge m '3,5m'
Höhe m '2,0'
Umsetzen '-'

Bauzaun für Absperrungen im Bereich der vollgesperrten Bauabschnitte.
Menge: 70,000 m

#### 1.2 Baustelleneinrichtung, Verkehrssicherung ------------------------------------------------------

**1.2.0001 Baustelleneinrichtung**
*** Pauschalposition
Baustelleneinrichtung
----------------------------
Antransport, betriebsfertige Einrichtung und baubetrieblich bedingte
Ortsveränderung der für die Durchführung der ausgeschriebenen Ar-
beiten notwendigen Maschinen, Geräte und Einrichtungen, Beschaffung
von Baustrom und Bauwasser, sowie
der notwendigen Arbeits- und Lagerflächen. Das Vorhalten und Betreiben der Baustelleneinrichtung, sowie
der erforderlichen Geräte, Fahrzeuge, Maschinen usw. während der Bauzeit ist in die Einheitspreise einzurechnen.
Aufwendungen für Absteckungs- und
Markierungsarbeiten (Hilfskräfte,
Pflöcke) sind in dieser Position
einzurechnen.
Menge: 1,000 Psch

**1.2.0002 Bestandsplan Kanalbau**
*** Pauschalposition
Bestandspläne Kanalbau
---------------------------------
Anfertigen von Bestandsplänen und Vorlage mit der
Schlußrechnung des ausgeführten Bauwerkes. Die Pläne
müssen DIN-Format aufweisen.
Höhenangaben sind auf NN zu beziehen.
Kilometrierung, Sohl- und
Geländehöhen, Schächte, Knotenpunkte, Winkelpunkte,
Bahn-, Straßenkreuzungen sowie Kreuzungen
mit Rohren, Kabeln usw. sind einzutragen. Sämtliche
Einträge sind mit den entsprechenden Einträgen im
Bauentwurf abzustimmen. Insbesondere müssen die
Bezeichnungen der Winkelpunkte, der Knotenpunkte und
der Schächte mit denen des Bauentwurfes identisch
sein.
Bei Kanalbaumaßnahmen sind Lagepläne und
Kanallängsschnitte, Maßstäbe gem. Ausführungsplänen, aller ausgeführten Kanäle vorzulegen.
Die Rohrleitungen sind
tachymetrisch auf der Basis des Landeskoordinatensystems zu erfassen und darzustellen.
Die Koordinaten sind dem AG in Listenform zur Verfügung zu stellen.
Bei Bauwerken ist ein Lageplan im Maßstab analog zum Ausführungsplan, je nach Größe des Bauwerkes mit
Einmessung desselben im Landeskoordinatensystems zu
erstellen.

Die Schachtbezeichnungen für die neuen Schächte sind aus der Planung zu übernehmen.

Pläne auf Datenträger im DWG-/DXF-Format
und im PDF-Format.
Lage-/Höhensystem UTM 32, Höhensystem DHHN 16,
gem. den Angaben auf den Ausführungsplänen.

Für die Kanalbauarbeiten.
Menge: 1,000 Psch

**1.2.0003 Abbau und Abfuhr**
*** Pauschalposition
Abbau und Abfuhr
-----------------------
der Baustelleneinrichtung und Herstellung des ursprünglichen Geländezustandes.
Menge: 1,000 Psch

#### 1.3 Umleitungsstrecke

*Hinweis: Vollsperrung*
Vorbemerkungen zur Vollsperrung
---------------------------------------------
Die Vollsperrung ist nur im jeweiligen Abschnitt in welchem gearbeitet wird.
Übergreifende Sperrungen sind nicht möglich.
Die Vollsperrung erfolgt gem. vom AG vorgegebenen Bauabschnitten, sh. "Planskizze Bauabschnitte".
Das Gewerk "Umleitungsstrecke" betrifft Verkehrszeichen, etc. für die Umleitungsstrecke.
Die Absperrung der Baustelle selbst einschl. Rohrgräben, etc. ist in Pos. "Verkehrssicherung" einzukalkulieren.

Die Obere Hauptstraße sowie die Nikolaibergstraße werden gem. Planskizze Bauabschnitte abschnittsweise vollständig gesperrt.

Für Anlieger ist nach Möglichkeit die Zufahrt zu den Grundstücken außerhalb der Arbeitszeiten herzustellen.

Dieses Gewerk "Umleitungsstrecke" wird nur für die Umleitungsstrecken vergütet.
Die Umleitungsstrecke gem. diesem Gewerk enthält auch die Parkverbote wie in Planskizze Müllabfuhr dargestellt im Zieglerweg bis zur Heimstraße.

Weiterhin enthalten: Die Absicherung der entlang von Borden/an Gehwegen/am Fahrbahnrand, außerhalb der jeweiligen Vollsperrung zu verlegenden Leitungen, sowie Entnahme- und Einleitestellen, für die Wasserhaltung,
gem. Verkehrsrechtlicher Anordnung.

Die eigentliche Baustellenabsicherung der unmittelbaren Baustelle wird unter Gewerk 1 vergütet.

Das Gewerk "Umleitungsstrecke" gilt für alle Lose.

--- Ende Vorbemerkungen zur Vollsperrung ---

**1.3.0001 Verkehrsrechtliche Anordnungen**
*** Pauschalposition
Verkehrsrechtliche Anordnungen
------------------------------------------
Erwirken der verkehrsrechtlichen Genehmigungen
bei der VG Wartenberg,
einschließlich Erstellen und Vorlage der
Beschilderungs- u. Umleitungspläne gemäß Angabe
der verkehrsrechtlichen Genehmigungsbehörde, VG Wartenberg.
Einschl. Entrichtung der anfallenden Gebühren

Verkehrsrechtliche Anordnung für
die abschnittsweise Vollsperrung (Nikolaibergstraße, Obere Hauptstraße, Marktplatz) und
- Umfahrung der Oberen Hauptstraße
- Umfahrung der Nikolaibergstraße
- Parkverbote im Zieglerweg bis zur Heimstraße
- Strecken der Wasserhaltung
Menge: 1,000 Psch

**1.3.0002 Verkehrszeichen außer Betrieb nehmen**
Bestehende Verkehrszeichen
--------------------------------------
Die vorhandenen Verkehrszeichen außer Kraft setzen und wieder in Kraft setzen gemäß Verkehrsrechtlicher Anordnung.

Diese Position vergütet das gesamte hierfür erforderliche Material wie Absperrbänder, Montage von Kreuzen an Schildern etc.
Menge: 4,000 Stck

**1.3.0003 Verkehrszeichen liefern und wieder abholen**
Verkehrszeichen liefern und wieder abholen
--------------------------------------------------------
Verkehrszeichen laut STVO Nr. 101 bis 162, 201
bis 286, 301 bis 308, 353, 357 und 388 mit
Aufstellvorrichtung anliefern, aufstellen, abbauen,
abfahren und reinigen.

Einschl. der erforderlichen Beschriftungen gemäß
Verkehrsrechtlicher Anordnung.
Menge: 48,000 Stck

**1.3.0004 Verkehrszeichen Miete je Stück und Tag**
Verkehrszeichen Miete je Stück und Tag
-----------------------------------------------------
Verkehrszeichen laut STVO Nr. 101 bis 162, 201
bis 286, 301 bis 308, 353, 357 und 388 mit
Aufstellvorrichtung vorhalten Miete pro Stück und
Tag.
Menge: 9000,000 StD

**1.3.0005 Wegweisschilder liefern und wieder abholen**
Wegweisschilder liefern und wieder abholen
----------------------------------------------------------
Wegweisschilder entsprechend Zeichen 415 -
432, 442, 454 - 457, 459 der STVO incl.
Aufstellvorrichtung anliefern, aufstellen, abbauen,
abfahren und reinigen.

Einschl. der erforderlichen Beschriftungen gemäß
Verkehrsrechtlicher Anordnung.
Menge: 20,000 Stck

**1.3.0006 Wegweisschilder Miete je Stück und Tag**
Wegweisschilder Miete je Stück und Tag
-----------------------------------------------------
Wegweisschilder entsprechend Zeichen 415, 418,
419, 421, 454, 457, 430 und 432 der STVO
vorhalten. Miete pro Stück und Tag.
Menge: 3000,000 StD

**1.3.0007 Zusatzschilder liefern und wieder abholen**
Zusatzschilder liefern und wieder abholen
------------------------------------------------------
Zusatzschilder entsprechend Zeichen 1020-30, 1026-32, 1028-32 der STVO incl. Aufstellvorrichtung anliefern, aufstellen, abbauen, abfahren und reinigen.

Einschl. der erforderlichen Beschriftungen gemäß
Verkehrsrechtlicher Anordnung.
Menge: 60,000 Stck

**1.3.0008 Zusatzschilder Miete je Stück und Tag**
Zusatzschilder Miete je Stück und Tag
--------------------------------------------------
Zusatzschilder entsprechend Zeichen 1020-30, 1026-32, 1028-32 der STVO vorhalten. Miete pro Stück und Tag.

Einschl. der erforderlichen Beschriftungen gemäß
Verkehrsrechtlicher Anordnung.
Menge: 9000,000 StD

**1.3.0009 Absperrschranken liefern und wieder abholen**
Absperrschranken liefern und wieder abholen
-----------------------------------------------------------
Absperrschranken mit Aufstellvorrichtung anliefern,
montieren, abbauen, abfahren und reinigen.
Menge: 5,000 Stck

**1.3.0010 Absperrschranken Miete je Stück und Tag**
Absperrschranken Miete je Stück und Tag
------------------------------------------------------
Absperrschranken mit Aufstellvorrichtung
vorhalten. Miete pro Stück und Tag.

Einschl. der erforderlichen Beschriftungen gemäß
Verkehrsrechtlicher Anordnung.
Menge: 750,000 StD

**1.3.0011 Warnbaken liefern und wieder abholen**
Warnbaken liefern und wieder abholen
----------------------------------------------------
Warnbaken mit Aufstellvorrichtung anliefern,
montieren, abbauen, abfahren und reinigen.
Menge: 10,000 Stck

**1.3.0012 Warnbaken Miete je Stück und Tag**
Warnbaken Miete je Stück und Tag
-----------------------------------------------
Warnbaken mit Aufstellvorrichtung
vorhalten. Miete pro Stück und Tag.

Einschl. der erforderlichen Beschriftungen gemäß
Verkehrsrechtlicher Anordnung.
Menge: 300,000 StD

**1.3.0013 Wartung nach ZTV - SA**
Wartung nach ZTV - SA
--------------------------------
Wir weisen ausdrücklich daraufhin, dass die Baustelle nach der z. Zt. gültigen RSA an Arbeitstagen 2 mal täglich und an arbeitsfreien Tagen 1 mal täglich kontrolliert werden muss.

Nachweis und Abrechnung
durch Protokollführung mit Datum und Uhrzeit.

Preis pro Begehung
Menge: 240,000 Stck

#### 1.4 Erd- und Verbauarbeiten ---------------------------------

*Hinweis: Hinweis*
Hinweis zu Erd- und Verbauarbeiten
-----------------------------------------------
Es wird darauf hingewiesen, dass alle Arbeiten zwingend mit Verbau durchzuführen sind!
Die Grabenwände sind senkrecht zu erstellen.
Ein Abböschen ist nicht zugelassen.

Leitungen, welche im Zuge der eigenen Leistung (auch losübergreifend) verlegt wurden, werden nicht als Erschwernis
anerkannt. Dies gilt für längsverlaufende und
querende Leitungen.
Nur Fremdleitungen werden vergütet.

Vorbemerkungen zu LB 905
1. Allgemeines
1.1 Die Boden- und Untergrundverhältnisse sind in den
Unterlagen des AG angegeben. Diese Unterlagen gelten
nur für die Aufschlussstellen und die ausgeschriebene
Gründungsart. Aus der Verwertung der Unterlagen für
eine Änderung der Bauwerksgründung nach Art und Lage
sowie für die Gründung von Baubehelfen kann der AN
dem AG gegenüber keine Ansprüche ableiten.
1.2 Boden, Einbauklassen und Zuordnungswerte
(Z0, Z1.1, Z1.2, Z2) werden nach den
Technischen Regeln der Mitteilung der Länderarbeitsgemeinschaft Abfall (LAGA) 20 sowie
den Anforderungen an die Verfüllung von Gruben und
Brüchen sowie Tagebauen In der Fassung vom
09.12.2005 definiert.
http:
www.stmug.bayern.de/umwelt/wasserwirtschaft
/grundwasser/doc/verfuell.pdf
Die Verwertungsklassen RW1 bzw. RW 2 werden in der
ZTV wwG-StB BY 05 definiert.
2. Nebenleistungen, Besondere Leistungen
Die nachfolgend aufgeführten Leistungen gehören zum
Leistungsumfang:
2.1 Das Zwischenlagern des Bodens, soweit es nicht vom
AG angeordnet wird.
3. Abrechnung - soweit in den einzelnen LV-Pos. nicht gesondert beschrieben
3.1 Die Abrechnungstiefe bei Baugruben geht von
OK Gelände aus. Die Abrechnungstiefe bei Boden
zwischen Pfahlköpfen lösen geht von OK Pfahlkopfplatte
aus.
3.2 Die Abrechnungstiefe für den Leitungsgrabenaushub
ist für jeden Grabenabschnitt jeweils die planmäßige
Grabentiefe nach DIN EN 1610.
Sofern in der Leistungsposition keine andere Angabe
gemacht wird, ist die Abrechnungstiefe für den
Leitungsgrabenaushub in Dämmen, die im gleichen
Auftrag hergestellt werden, die Dicke der Leitungszone
zuzüglich der nach Angaben des Rohrherstellers statisch
erforderlichen Überdeckung.
3.3 Die Abrechnungstiefe für die Leitungsgrabenverfüllung ist für jeden Grabenabschnitt die jeweilige
Grabentiefe nach DIN EN 1610 abzüglich der Dicke der
Leitungszone. Sofern in der Leistungsposition keine
andere Angabe gemacht wird, ist die Abrechnungstiefe
für die Leitungsgrabenverfüllung in Dämmen, die im
gleichen Auftrag hergestellt werden, die nach Angaben
des Rohrherstellers statisch erforderliche Überdeckung
abzüglich der Dicke der Abdeckung.
3.4 Die Abrechnungsbreite für Leitungsgräben mit
Rohrleitungen ist die Mindestgrabenbreite
nach DIN EN 1610, Tab. 1 und Tab. 2. Maßgeblich für
die Abrechnung ist der jeweils größere Wert aus den
Tabellen, sofern in der Position nichts anderes angegeben ist. Ein ggf. vorhandener Verbau ist bei der
Ermittlung der Abrechnungsbreite nicht zu berücksichtigen.
3.5 Für Leitungsgräben mit Rohrleitung ist die Abrechnungslänge die tatsächliche Länge der Rohrleitung.
Die Abrechnungslänge der Rohrleitung ist von diesen
Regelungen nicht betroffen.
Ergänzend gilt folgendes:
- Zweigt die Rohrleitung außerhalb von Schächten von
neu herzustellenden Leitungen, deren Leitungsgraben noch nicht verfüllt ist, ab, wird von der
Achse Hauptrohr gemessen.
- Zweigt die Rohrleitung außerhalb von Schächten von
Leitungen ab, deren Leitungsgraben bereits verfüllt
ist, ab, wird zur Herstellung des Anschlusses der
Abrechnungslänge 1,00 m unabhängig vom Durchmesser des Hauptrohres zugeschlagen, sofern die
Verfüllung vom AG veranlasst ist.
- Zweigt die Rohrleitung außerhalb von Schächten von
bestehenden Leitungen ab, wird zur Herstellung des
Anschlusses der Abrechnungslänge 1,00 m unabhängig vom Durchmesser des Hauptrohres zugeschlagen.
- Beginnt die Rohrleitung an einem neu herzustellenden
Straßenablauf, wird der Abrechnungslänge der Außendurchmessers des Straßenablaufs zugeschlagen.
- Beginnt oder endet die Rohrleitung an einem
bestehenden Schacht, wird der Abrechnungslänge
0,5 m zugeschlagen.
- Endet die Rohrleitung an einem Haus oder sonstigen,
nicht zum Rohrleitungsgraben zählenden baulichen
Anlagen, so wird bis Außenkante der Einführung
gemessen.
Wenn die Erdarbeiten für die Schächte nicht gesondert
vergütet werden, gilt ergänzend folgendes:
- Bei Zwischenschächten im Zuge der Rohrleitung wird
der Außendurchmesser der Schächte der
Abrechnungslänge zugeschlagen.
- Beginnt oder endet die Rohrleitung an einem neu
herzustellenden Schacht, wird der Abrechnungslänge der Außendurchmesser des Schachtes und
zusätzlich 0,5 m zugeschlagen.
- Der Außendurchmesser des Schachtes wird je Schacht
nur einmal vergütet. Er wird dem Leitungsgraben zugeschlagen, in dem das Rohr mit dem größten Durchmesser eingebaut wird.

--- Ende Hinweis zu Erd- und Verbauarbeiten ---

**1.4.0001 Rohrgrabenaushub 0 bis 3,00**
Rohrgrabenaushub
-------------------------
für die Abwasserkanäle. Gräben
mit betretbarem Arbeitsraum nach ZTV-
Rohrgraben, Bodenklasse 3 mit 5, der Verbau
des Rohrgrabens wird gesondert vergütet,
oder mit Zustimmung des AG geböscht,
einschließlich Wiederverfüllung mit
lagenweiser Verdichtung.
Überschüssiges Aushubmaterial
ist zu einem Zwischenlagerplatz des Auftraggebers gem. "Planskizze Lagerflächen"
abzufahren und dort in einzelnen
Haufwerke von ca. 500 m³ lagern. Die
Haufwerke sind nach der Entnahmestelle zu kennzeichnen.
Die Lagerflächen sind so vorzubereiten, dass
vorschriftsmäßige Lagerung nach LAGA
möglich ist. Die Haufwerke sind mittels Planen
abzudecken und auf Folien zu lagern.
Das Lagergut wird beprobt und ist anschließend je nach festgestellter Verwertungsklasse zu entsorgen. Die Entsorgung wird gesondert vergütet.
Abrechnung mit senkrechten Baugrubenwänden.
Abrechnungsbreite nach ZTV Rohrgraben.
Es  wird keine Verbreiterung bzw. Mehrtiefe für das Erstellen der Schächte vergütet.
Der erforderliche Mehraushub hierfür ist
einzurechnen.
Abrechnungstiefe:
OK Straße oder Gelände bzw.
UK Humus bis UK Rohr bzw. UK Sohlbettung,
0 - 3,00 m Grabentiefe.
Menge: 700,000 m3

**1.4.0002 Rohrgrabenverbau 0 bis 3,00**
Rohrgrabenverbau
------------------------
Verbau für Rohrgräben nach Wahl des AN, mit den erforderl. Aussteifungen, Rammen ist nicht zugelassen,
Verbau wieder beseitigen, Vorhaltung wird nicht gesondert vergütet,
lichte Breite der Sohle zwischen den Bekleidungen: bis 1,2 m,
Verbautiefe bis 3,00 m,
Überstand bis max. 10 cm über GOK.
Abrechnungstiefe entspr. Rohrgrabenaushub
Die Stirnseiten des Rohrgrabens sind mittels Stahlplatten abzuschotten.

Im Bereich der Hauptleitung.
Menge: 1300,000 m2

**1.4.0003 Zuschlag**
Zuschlag
------------
zum Rohrgrabenaushub, für die Herstellung des Kanals in Rohrgrabenabschnitten von max. 5m.
Der Rohrgraben wird auf einer Länge von max. 5m geöffnet und wieder verschlossen, zum Verlegen der 3m-Rohrstangen.
Menge: 200,000 m3

**1.4.0004 Handschachtung**
Handschachtung
----------------------
als Zuschlag zu den Aushubpositionen,
nur auf Anordnung der Bauleitung,
Für die Bodenklassen 3 mit 5.
Für Aushubtiefen bis 3,00 m.
Menge: 100,000 m3

**1.4.0005 Suchschlitze**
Suchschlitze
-----------------
für Kabel, Wasserleitungen o. ä. von
maschinengestützter Handaushub,
ausheben und wieder verfüllen.
bis 2,00m Tiefe
Menge: 210,000 m

**1.4.0006 Erschwernis längs Kabel**
Erschwerniszuschlag
----------------------------
für Kreuzungen des Rohrgrabens mit Versorgungsleitungen. Handaushub einschließlich
Erschwernissen und zusätzlichem Material beim Verbau.
Das Einsanden im Zuge der Verfüllung sowie die Wiederherstellung des Warnbands sind
einzurechnen.
Das Suchen 1 m vor und nach der Leitung ist einzurechnen.
Längskreuzungen sind der Bauleitung sofort
zu melden, ansonsten erfolgt keine Vergütung,
Fotodokumentation gefordert.
Leitungen im lichten Abstand d < 50cm gelten als ein Erschwernis.
Lange Kreuzungen, spitzer als 45 Grad
Kabel bzw. Kabelbündel
Menge: 300,000 lfm

**1.4.0007 Erschwernis längs Kabel 20 kV**
Erschwerniszuschlag
----------------------------
wie vor, jedoch 20 kV-Kabel.
Menge: 100,000 lfm

**1.4.0008 Erschwernis längs Leitungen bis DN 100**
Erschwerniszuschlag
----------------------------
wie vor, jedoch für
Rohrleitungen DN 51 bis DN 100.
Menge: 100,000 lfm

**1.4.0009 Erschwernis längs Bestandskanal bis DN 200**
Erschwerniszuschlag
----------------------------
wie vor, jedoch für
Rohrleitungen DN 101 bis DN 200.
Menge: 120,000 lfm

**1.4.0010 Erschwernis längs Bestandskanal bis DN 300**
Erschwerniszuschlag
----------------------------
wie vor, jedoch für
Rohrleitungen DN 201 bis DN 300.
Menge: 210,000 lfm

**1.4.0011 Erschwernis quer Kabel**
Erschwerniszuschlag
----------------------------
für Kreuzungen des Rohrgrabens mit Versorgungsleitungen. Handaushub einschließlich
Erschwernissen und zusätzlichem Material beim Verbau.
Das Einsanden im Zuge der Verfüllung sowie die Wiederherstellung des Warnbands sind
einzurechnen.
Das Suchen 1 m vor und nach der Leitung ist einzurechnen.
Längskreuzungen sind der Bauleitung sofort
zu melden, ansonsten erfolgt keine Vergütung,
Fotodokumentation gefordert.
Leitungen im lichten Abstand d < 50cm gelten als ein Erschwernis.

Kreuzungen < 45°
Kabelquerungen
Menge: 20,000 Stck

**1.4.0012 Erschwernis quer bis DN 100**
Erschwerniszuschlag
----------------------------
wie vor, jedoch

Rohrleitungsquerungen DN 51 bis DN 100.
Menge: 10,000 Stck

**1.4.0013 Erschwernis quer bis DN 200**
Erschwerniszuschlag
----------------------------
wie vor, jedoch

Rohrleitungsquerungen DN 101 bis DN 200.
Menge: 10,000 Stck

**1.4.0014 Erschwernis quer bis DN 300**
Erschwerniszuschlag
----------------------------
wie vor, jedoch

Rohrleitungsquerungen DN 201 bis DN 300.
Menge: 2,000 Stck

**1.4.0015 Zuschlag, für Aushub bis zur Aushubsohle Just-in-Time**
Zuschlag
------------
zu den Aushubarbeiten, gem. Bodengutachten.
Die Aushubsohle im Rohrgraben ist nur dann freizulegen, wenn der Einbau der Rohrbettung unmittelbar erfolgt,
um ein Aufweichen des Bodens an der Rohrgrabensohle zu vermeiden.
Eine "Schutzschicht" von mind. 10 cm muss beim Aushub solange verbleiben, bis die Rohrbettung hergestellt wird.
Menge: 50,000 m3

**1.4.0016 Zuschlag, Seitenraumverfüllung DN 300**
Zuschlag
------------
zu den Verfüllarbeiten, für die Herstellung der Seitenraumverfüllung in der Rohrleitungszone.
Für Rohrleitung DN 300.
Menge: 260,000 m

**1.4.0017 Zuschlag, Seitenraumverfüllung DN 200**
Zuschlag
------------
zu den Verfüllarbeiten, für die Herstellung der Seitenraumverfüllung in der Rohrleitungszone.
Für Rohrleitung DN 200.
Menge: 55,000 m

**1.4.0018 Zuschlag, Seitenraumverfüllung DN 150**
Zuschlag
------------
zu den Verfüllarbeiten, für die Herstellung der Seitenraumverfüllung in der Rohrleitungszone.
Für Rohrleitung DN 150.
Menge: 75,000 m

**1.4.0019 Nachverdichtung Rohrgrabensohle**
Nachverdichten der Grabensohle
-------------------------------------------
profilgerecht über gesamte Grabenbreite
unter Zugabe fehlenden Materials.

Rohrgrabenbreite gem. ZTV-Rohrgraben
Menge: 250,000 m2

**1.4.0020 Sohlbettung DN 300**
Sohlbettung
---------------
Riesel 4/8, 15 cm stark,
liefern und einbauen.
Die Abfuhr des verdrängten Bodens
auf eine Kippe des AN ist einzurechnen.
Für Rohrleitung DN 300.
Menge: 190,000 lfm

**1.4.0021 Sohlbettung DN 200**
Sohlbettung
---------------
Riesel 4/8, 15 cm stark,
liefern und einbauen.
Die Abfuhr des verdrängten Bodens
auf eine Kippe des AN ist einzurechnen.
Für Rohrleitung DN 200.
Menge: 20,000 lfm

**1.4.0022 Sohlbettung DN 150**
Sohlbettung
---------------
Riesel 4/8, 15 cm stark,
liefern und einbauen.
Die Abfuhr des verdrängten Bodens
auf eine Kippe des AN ist einzurechnen.
Für Rohrleitung DN 150.
Menge: 80,000 lfm

**1.4.0023 Rohrüberdeckung DN 300**
Rohrüberdeckung
------------------------
aus Riesel 4/8,
20 cm stark, einschl. Randbereich
Rundkorn, liefern und einbauen.

Die Abfuhr des verdrängten Bodens
auf eine Kippe des AN ist einzurechnen.
Für Rohrleitung DN 300.
Menge: 190,000 lfm

**1.4.0024 Rohrüberdeckung DN 200**
Rohrüberdeckung
------------------------
aus Riesel 4/8,
20 cm stark, einschl. Randbereich
Rundkorn, liefern und einbauen.

Die Abfuhr des verdrängten Bodens
auf eine Kippe des AN ist einzurechnen.
Für Rohrleitung DN 200.
Menge: 20,000 lfm

**1.4.0025 Rohrüberdeckung DN 150**
Rohrüberdeckung
------------------------
aus Riesel 4/8,
20 cm stark, einschl. Randbereich
Rundkorn, liefern und einbauen.

Die Abfuhr des verdrängten Bodens
auf eine Kippe des AN ist einzurechnen.
Für Rohrleitung DN 150.
Menge: 80,000 lfm

**1.4.0026 Bestandskanal DN 250 ausbauen**
Ausbau Bestandskanal
-------------------------------
als Zulage zur Aushubposition,
Bestandskanal DN 250, Steinzeug, einschl. Inliner,
ausbauen, innerhalb der Baustelle fördern, laden, und abtransportieren, und einer geeigneten ordnungsgemäßen Verwertung nach Wahl des AN zuführen.
Einschl. Entrichtung aller Gebühren.
Die erforderlichen Trennschnitte sind einzurechnen.
Menge: 60,000 lfm

**1.4.0027 Bestandskanal DN 300 ausbauen**
Ausbau Bestandskanal
-------------------------------
wie vor, jedoch DN 300.
Menge: 90,000 lfm

**1.4.0028 Bestandskanal DN 200 ausbauen**
Ausbau Bestandskanal
-------------------------------
wie vor, jedoch DN 200.
Menge: 20,000 lfm

**1.4.0029 Bestandskanal DN 150 ausbauen**
Ausbau Bestandskanal
-------------------------------
wie vor, jedoch DN 150.
Menge: 50,000 lfm

**1.4.0030 Bestandskanal abmauern DN 250**
Abmauerung
-----------------
für die Kanalverfüllung der nachfolgenden Position herstellen,
Der Mehraufwand für den Einbau von Entlüftungs- und Einfüllrohren ist einzurechnen.
Bestandskanal DN 250.
Menge: 6,000 Stck

**1.4.0031 Bestandskanal abmauern DN 300**
Abmauerung
-----------------
für die Kanalverfüllung der nachfolgenden Position herstellen,
Der Mehraufwand für den Einbau von Entlüftungs- und Einfüllrohren ist einzurechnen.
Bestandskanal DN 300.
Menge: 7,000 Stck

**1.4.0032 Bestandskanal verdämmen DN 250**
Stillgelegten Kanal verfüllen
------------------------------------
mit hydraulisch gebundenem, fließfähigem Füllstoff,
Druckfestigkeit mind. 5 N/mm², z.B. Hersteller Cemex,
Material füma s oder gleichwertig. Die Verfüllung muss
über den gesamten Rohrquerschnitt hergestellt werden. Die erforderlichen Entlüftungs- und Einfüllöffnungen mit entsprechenden Steigrohren sind einzurechnen.
Kanal DN 250 mm
Menge: 20,000 lfm

**1.4.0033 Bestandskanal verdämmen DN 300**
Stillgelegten Kanal verfüllen
------------------------------------
mit hydraulisch gebundenem, fließfähigem Füllstoff,
Druckfestigkeit mind. 5 N/mm², z.B. Hersteller Cemex,
Material füma s oder gleichwertig. Die Verfüllung muss
über den gesamten Rohrquerschnitt hergestellt werden. Die erforderlichen Entlüftungs- und Einfüllöffnungen mit entsprechenden Steigrohren sind einzurechnen.
Kanal DN 300 mm
Menge: 60,000 lfm

**1.4.0034 Bestandsschacht ausbauen DN 1000**
Schächte ausbauen
---------------------------
als Zulage zur Aushubposition,
Stahlbetonschächte DN 1000,
Tiefe bis zu 2,50 m,
komplett einschl. Abdeckung ausbauen,
und auf eine Kippe des AN abfahren,
einschl. Entrichtung aller Gebühren.

Abrechnung ab OK Schachtdeckel bis
Sohltiefe.
Menge: 12,000 stgm

**1.4.0035 Unterquerung Mauer**
Gartenmauer
----------------
unterqueren und sichern.
In diese Pos. sind alle erforderlichen
Erdbaumaßnahmen (Handaushub) und
Material zur Sicherung einzukalkulieren.
Menge: 10,000 Stck

**1.4.0036 Stampfbetonpfeiler**
Stampfbetonpfeiler
-------------------------
als Unterbau für kreuzende Leitungen,
aus Betonfüllstein, gemauert,
30 cm stark und im Anschluss daran mit
Betonverfüllt,
im Grabenbereich herstellen.
Unbewehrter Beton
Betonfestigkeitsklasse: mind. C12/15
Expositionsklassen: X0

Das Anpassen der Steine in der Höhe wird nicht
gesondert vergütet.
Menge: 10,000 m3

**1.4.0037 Mauern oder Beton abbrechen**
Mauern oder Beton abbrechen
---------------------------------------
Mauern oder Beton  einschließlich
Fundamente im Rohrgrabenbereich
lösen, zerkleinern, laden
und auf eine Kippe des AN verfahren und
entsorgen,
(Trockenmauern werden nicht vergütet)
Menge: 10,000 m3

**1.4.0038 Auffüllmaterial Rohrgaben**
Auffüllmaterial
------------------
einwandfrei und setzungsfrei verdichtbar zur Verfüllung von Rohrgräben liefern und einbauen.
Abrechnung nach fest eingebautem Material. Abrechnungsbreite ist die Rohrgrabenbreite entsprechend der ZTV Rohrgraben. Einbau in den Aushubpositionen enthalten. Einzurechnen ist die Abfuhr des verdrängten Bodens auf das Zwischenlager.
Auffüllkies 0/22.
Menge: 440,000 m3

**1.4.0039 Schwere Rammsondierung**
Künzelstabversuche
---------------------------
Durchführung der Prüfungen zur Er-
mittlung der Verdichtungswerte von
verfüllten und verdichteten Rohrgräben
mittels schwerer Rammsondierung
Verdichtungswerte nach den "Technischen Richtlinien für die Wiederherstellung von Aufgrabungen im Straßenbereich" des Straßenbauamtes München.
Nachweis und Dokumentation sowie Bewertung
durch unabhängigen Gutachter.
Für Eindringtiefen bis 4,5 m.
Menge: 27,000 m

**1.4.0040 Betomplombe DN 150-200**
Betomplombe
------------------
zum Verschließen der verbleidenen Rohrleitungen
nach Ausbau alter Kanalleitungen, z.B. von SSK-Leitungen, Einlaufrinnen, etc.,
mittels Beton C12/15.
Rohrleitungen DN 150-200.
Menge: 10,000 Stck

#### 1.5 Unterfangung von Gebäuden

*Hinweis: Vorbemerkungen*
Vorbemerkung
-------------------
Im Bereich Obere Hauptstraße und Nikolaibergstraße
befinden sich einige Gebäude an der Straßenkante.
Bei der Verlegung von Rohrleitungen wird im Zuge der Rohrgrabenerstellung im Lastabtragungsbereich der Gebäude Boden abgetragen.
Bei nicht-unterkellerten Bestandsgebäuden ist entsprechend eine Unterfangung erforderlich.

Unterfangung nach DIN 4123 und C468,
für Gebäude, die im Einflussbereich des Rohrgrabens stehen.

--- Ende Vorbemerkung ---

**1.5.0001 Aushub**
Aushub
------------
für die Unterfangung.
Grabenbreite max. 1,25m,
Bodenklasse 3 mit 5, Homogenbereich 1,2,3 gem. Bodengutachten, Verbau wird gesondert vergütet.
einschließlich Wiederverfüllung mit
lagenweiser Verdichtung.
Überschüssiges Aushubmaterial
ist zu einem Zwischenlagerplatz des Auftraggebers gem. "Planskizze Lagerflächen"
abzufahren und dort in einzelnen
Haufwerke von ca. 500 m³ lagern. Die
Haufwerke sind nach der Entnahmestelle zu kennzeichnen.
Die Lagerflächen sind so vorzubereiten, dass
vorschriftsmäßige Lagerung nach LAGA
möglich ist. Die Haufwerke sind mittels Planen
abzudecken und auf Folien zu lagern.
Das Lagergut wird beprobt und ist anschließend je nach festgestellter Verwertungsklasse zu entsorgen. Die Entsorgung wird gesondert vergütet.
Abrechnung mit senkrechten Baugrubenwänden.
Abrechnungstiefe:
OK Straße oder Gelände bzw.
UK Humus bis UK Rohr bzw. UK Sohlbettung,
0 - 3,0 m Grabentiefe.
Menge: 140,000 m3

**1.5.0002 Verbau**
Rohrgrabenverbau
------------------------
Verbau für Rohrgräben,
als Holzbohlenverbau, mit den erforderl. Aussteifungen,
Verbau wieder beseitigen, Vorhaltung wird nicht gesondert vergütet,
lichte Breite der Sohle zwischen den Bekleidungen: bis 1,25 m,
Verbautiefe bis 3,00 m,
Überstand bis max. 10 cm über GOK.
Abrechnungstiefe entspr. Aushubpos.
Menge: 160,000 m2

**1.5.0003 Erschwernis Leitungskreuzungen**
Erschwerniszuschlag
----------------------------
für Kreuzungen des Grabens mit Versorgungsleitungen. Handaushub einschließlich
Erschwernissen und zusätzlichem Material beim Verbau.
Das Einsanden im Zuge der Verfüllung sowie die Wiederherstellung des Warnbands sind
einzurechnen.
Das Suchen 1 m vor und nach der Leitung ist einzurechnen.
Längskreuzungen sind der Bauleitung sofort
zu melden, ansonsten erfolgt keine Vergütung,
Fotodokumentation gefordert.
Leitungen im lichten Abstand d < 50cm gelten als ein Erschwernis.

Kreuzungen < 45°
Kabelquerungen
Menge: 80,000 Stck

**1.5.0004 Auffüllkies**
Auffüllmaterial
------------------
einwandfrei und setzungsfrei verdichtbar zur Verfüllung von Gräben liefern und einbauen.
Abrechnung nach fest eingebautem Material. Abrechnungsbreite ist die Grabenbreite gem. Aushubposition. Einbau in den Aushubpositionen enthalten. Einzurechnen ist die Abfuhr des verdrängten Bodens auf eine Kippe des AN.
Auffüllmaterial 0/22, GW.
Menge: 120,000 m3

**1.5.0005 Erstellung Unterfangungsmauer aus Beton**
Unterfangung
------------------
Fundamente aus Stahlbeton für Unterfangung, nach Unterlagen des AG herstellen.
Bewehrung wird gesondert vergütet.
Bauwerksteil(e) 'Unterfangung'
Herstellung mit einseitiger Schalung, Schalung wird gesondert vergütet.
Betonage gegen das Erdreich.
Expositionsklassen 'XC2, XD1, XF2, XA1, WF '
Druckfestigkeitsklasse C '35/45'
Scharfe Kanten sind mittels Dreikantleisten zu brechen.

Die Unterfangung ist kraftschlüssig an das Gebäude anzuschließen.
Menge: 20,000 m3

**1.5.0006 Erstellung Unterfangungsmauer aus Beton - Schalung**
Unterfangung
------------------
Einseitige Schalung für Fundamente aus Stahlbeton für Unterfangung, nach Unterlagen des AG herstellen.
Bewehrung wird gesondert vergütet.
Bauwerksteil(e) 'Unterfangung'
Scharfe Kanten sind mittels Dreikantleisten zu brechen.
Max. Höhe der Schalung: 2m

Die Unterfangung ist kraftschlüssig an das Gebäude anzuschließen.
Menge: 40,000 m2

**1.5.0007 Zulage**
Zulage
---------
zur Herstellung der Unterfangung,
für die Herstellung von Standrohren zum Einfüllen des Betons,
einschl. Überstand im Füllrohr, damit der Beton kraftschlüssig am Bestandsgebäude ansteht.
Menge: 20,000 Stck

**1.5.0008 Bewehrung**
Bewehrung Unterfangung
-----------------------------------
Betonstahlbewehrung nach Unterlagen des AG
herstellen.
Bauwerksteil(e) ' Unterfangung '
Stahlsorte ' BSt 500 S und BSt 500 M '
Menge: 2000,000 kg

#### 1.6 Ungebundene Schichten --------------------------------

*Hinweis: Vorbemerkungen zu LB 910*
Vorbemerkungen zu LB 910
-------------------------------------
1. Allgemeines
Die in der Leistungsbeschreibung angegebenen Breiten
sind die jeweiligen Sollbreiten einer Schicht.
Unterschreitungen dieser Breiten bei der Ausführung
um nicht mehr als 4 cm bei Einzelwerten bleiben
unberücksichtigt.
2. Nebenleistungen, Besondere Leistungen
Die nachfolgend aufgeführten Leistungen gehören zum
Leistungsumfang:
2.1 Die Herstellung in wechselnder Breite.
2.2 Der Wechsel der Querneigung der Bankette von 6 %
auf 12 % und umgekehrt im Bereich von Verwindungen.
2.3 Wenn das Herstellen von Einbauten, Borden etc.
im Leistungsumfang des AN enthalten ist, gehören alle
dadurch verursachten Erschwernisse zum Leistungsumfang.
--- Ende Vorbemerkungen ---

**1.6.0001 Lagerfläche**
*** Pauschalposition
Lagerfläche
----------------
Herrichten einer Lagerstelle, für die vorschriftsmäßige Lagerung der Haufwerke des Bodens nach LAGA.
Insgesamt ca. 1.000m² Gesamt-Lagerfläche am Volksfestplatz der Marktgemeinde Wartenberg verfügbar, gem. Ortseinsicht zu Baubeginn wird die exake Lage festgelegt.
Darüber hinausgehend benötigte Lagerflächen sind vom AN selbst zu besorgen.
Innerhalb des Baubereichs sind keine Lagerflächen möglich.

Diese Position beinhaltet:

- Fachgerechte Herstellung der Lagerfläche gemäß LAGA
- Lagerfläche mit Folien abdecken
- Haufwerke mit Folien abdecken
- Entsorgen der Folien
- Wiederherstellung des ursprünglichen Geländezustands
- Herstellung und Beschriftung von Haufwerken und Unterhaltung der Fläche

Lagerfläche für ausgebauten Asphalt und Boden, sowie Abbruchmaterial, etc.
Menge: 1,000 Psch

**1.6.0002 Boden Z0 laden und entsorgen**
Boden abfahren
---------------------
Boden gemäß analytischer Untersuchung
vom Zwischenlager aufnehmen, laden, und
entsprechend dem Untersuchungsergebnis
auf eine Kippe des AN abfahren, einschl.
Entrichtung aller anfallender Gebühren.

Boden der Zuordnungsklasse Z0, gem. Verfüll-Leitfaden.
Organikgehalt TOC von 2 bis 6 M%

Abgerechnet wird die lose Masse am Zwischenlager.
Die Mengenfeststellung erfolgt mittels tachymetrischen Aufmaß durch den AN.
Menge: 840,000 m3

**1.6.0003 Boden Z1.1 laden und entsorgen**
Belasteten Boden
-----------------------
wie vor, jedoch
Boden der Zuordnungsklasse Z1.1
Vergütung erfolgt gemäß
Entsorgungsnachweise.
Menge: 150,000 to

**1.6.0004 Boden Z1.2 laden und entsorgen**
Belasteten Boden
-----------------------
wie vor, jedoch
Boden der Zuordnungsklasse Z1.2
Vergütung erfolgt gemäß
Entsorgungsnachweise.
Menge: 150,000 to

**1.6.0005 Probenahme der Haufwerke**
Probenentnahme
------------------------
Entnahme von Mischproben gemäß LAGA PN 98 für Kontrollprüfungen von kontaminiertem Aushubmaterial, den Grundregeln für die Entnahme von Proben nach LAGA entsprechend, einschließlich erforderlicher Schürfschlitze bzw. Ausbreitung bei den Haufwerken.
Einzurechnen ist auch die Untersuchung im Labor.
Die Beprobung ist von einem unabhängigen Institut vorzunehmen.

Die Analyse ist gemäß Verfüllleitfaden (15.07.2021), Ersatzbaustoffverordnung und Deponieverodnung durchzuführen.

Für Haufwerke zu 500 m3.

Boden aus Aushubarbeiten
Menge: 5,000 Stck

#### 1.7 Freispiegelkanäle -----------------------

*Hinweis: Vorbemerkungen zu LB 909*
Vorbemerkungen zu LB 909
-------------------------------------
1. Beton und Zementmörtel:
1.1 Normalbettmörtel, Dünnbettmörtel sowie Putzmörtel
müssen - soweit in der Leistungsbeschreibung nichts
anderes enthalten ist - der DIN 1053-1,
Ausgabe 1996-11, entsprechen.
2. Die nachfolgend aufgeführten Leistungen gehören zum
Leistungsumfang:
2.1 Bettung gemäß DIN EN 1610 in gewachsenem Boden.
2.2 Die Lieferung von Normalbettmörtel bzw.
Dünnbettmörtel.
3. Abrechnung - sofern in den Leistungspos. nich gesondert beschrieben
3.1 Beim Aufmaß der Rohrleitungen werden die Formstücke
übermessen. Für Formstücke wird der aufgemessenen
Länge der zugehörigen Rohrleitung je Formstück
- bis DN 200 1 m Rohrlänge,
- größer DN 200 bis DN 300 2 m Rohrlänge und
- größer DN 300 3 m Rohrlänge
zugeschlagen.
Bei unterschiedlichen Rohrdurchmessern am Formstück
gilt der Zuschlag für die Rohrleitung mit dem größeren
Durchmesser.
Als Formstücke zählen: Abzweige, Bögen, Verschlussteller und Übergangsstücke.
3.2 Bei Rohrleitungen mit Böschungsstücken werden die
Rohrleitungen bis zur unteren Vorderkante des
Böschungsstückes durchgemessen.
3.3 Die Vergütung der Leitungsgrabenverfüllung oberhalb
der Leitungszone richtet sich nach der einschlägigen
Position des LB 905.
--- Ende Vorbemerkungen ---

**1.7.0001 PP-Kanalrohre DN 300**
PP-Kanalrohre
-------------------
Hochlast-Kanalrohre aus
Vollwand-Polypropylen (PP) SN 16
nach DIN EN 1852, Steckmuffe und
Dichtung EPDM liefern und verlegen,
Das Kürzen von Rohren ist in den
Verlegepreis einzurechnen.
Fabrikat: Rehau Awadukt PP SN 16
Rausisto oder gleichwertig.
3m-Stangen
DN 300.
Menge: 190,000 lfm

**1.7.0002 PP-Kanalrohre DN 200**
PP-Kanalrohre
-------------------
wie vor, jedoch
DN 200.
Menge: 20,000 lfm

**1.7.0003 PP-Kanalrohre DN 150**
PP-Kanalrohre
-------------------
wie vor, jedoch
DN 150.
Menge: 80,000 lfm

**1.7.0004 PP-Abzweig DN 300/200**
PP-Abzweig DN 300/200
--------------------------------
als Zulage zur Rohrposition liefern
und verlegen. Aus Vollwand Polypropylen mit EPDM Dichtung passend zur vorangegangenen Rohrposition
Abzweig 45 Grad,
DN 300 /200.
Einschließlich Blindeckel und zusätzlicher
benötiger Überschiebmuffe DN 300.
Menge: 3,000 Stck

**1.7.0005 PP-Abzweig DN 300/150**
PP-Abzweig DN 300/150
---------------------------------
wie vor, jedoch
DN 300 /150.
Einschließlich Blindeckel und zusätzlicher
benötiger Überschiebmuffe DN 300.
Menge: 25,000 Stck

**1.7.0006 PP-Formstückszuschläge DN 300**
PP-Formstückszuschlag
--------------------------------
für PP-Rohre der vorangegangen
Position als Zulage zur Rohrposition liefern und verlegen. Für Formstücke wie Doppelsteckmuffen,
Überschiebmuffen, Übergangsrohr,
Bogen, Blinddeckel, Gelenkstück, usw. wird je Formstück ein
Meter Zuschlag zur Rohrposition verrechnet.
DN 300.
Menge: 40,000 lfm

**1.7.0007 PP-Formstückszuschläge DN 200**
PP-Formstückszuschlag
--------------------------------
wie vor, jedoch
DN 200.
Menge: 6,000 lfm

**1.7.0008 PP-Formstückszuschläge DN 150**
PP-Formstückszuschlag
--------------------------------
wie vor, jedoch
DN 150.
Menge: 30,000 lfm

**1.7.0009 Steinzeugrohr DN 300**
Steinzeugrohre
--------------------
nach DIN EN 295 mit Steckmuffe K nach Verbindungssystem
C, innen und aussen glasiert, Baulänge 2,50 m, liefern und
höhen- und flucht-gerecht auf statisch erforderlichem Auflager
gemäß DIN EN 1610 wasserdicht verlegen. Der Einbau von
Formstücken wird als Zuschlag vergütet. Die Rohrleitung wird
durchgemessen von Schachtinnenkante zu Schachtinnenkante. Die Verlegevorschrift des Herstellers ist zu
beachten.
Tragfähigkeitsklasse 240, Hochlastreihe H
DN  300 mm.
Baulänge 250 cm
z.B. Steinzeug Keramo o. glw.
Menge: 4,000 lfm

**1.7.0010 Steinzeugrohr DN 200**
Steinzeugrohre
--------------------
wie vor, jedoch DN  200 mm.
Menge: 10,000 lfm

**1.7.0011 Steinzeugrohr DN 150**
Steinzeugrohre
--------------------
wie vor, jedoch DN  150 mm.
Menge: 15,000 lfm

**1.7.0012 Steinzeugrohr DN 300 Gelenkstück-Ablauf**
Steinzeug-Gelenkstücke Ablauf (GA)
-----------------------------------------------
Ablaufseite mit vorgefertigter Dichtung,
Steckmuffe K nach Verbindungssystem C,
750 mm lang nach DIN EN 295 liefern und
verlegen als Zuschlag zur Rohrposition,
Tragfähigkeitsklasse 240, Hochlastreihe H
DN 300 mm.
z.B. Steinzeug Keramo o. glw.
Menge: 2,000 Stck

**1.7.0013 Steinzeugrohr DN 200 Gelenkstück-Zulauf**
Steinzeug-Gelenkstücke Zulauf (GZ)
-----------------------------------------------
Zulaufseite mit vorgefertigter Dichtung,
Steckmuffe K nach Verbindungssystem C,
750 mm lang nach DIN EN 295 liefern und
verlegen als Zuschlag zur Rohrposition,
Tragfähigkeitsklasse 240, Hochlastreihe H
DN 200 mm.
z.B. Steinzeug Keramo o. glw.
Menge: 2,000 Stck

**1.7.0014 Steinzeugrohr DN 150 Gelenkstück-Zulauf**
Steinzeug-Gelenkstücke Zulauf (GZ)
-----------------------------------------------
Zulaufseite mit vorgefertigter Dichtung,
Steckmuffe K nach Verbindungssystem C,
750 mm lang nach DIN EN 295 liefern und
verlegen als Zuschlag zur Rohrposition,
Tragfähigkeitsklasse 240, Hochlastreihe H
DN 150 mm.
z.B. Steinzeug Keramo o. glw.
Menge: 2,000 Stck

**1.7.0015 Steinzeugrohr DN 300 PassStück**
Passstück
--------------
mit Steckmuffe K nach Verbindungssystem C, 600 mm lang
nach DIN EN 295 liefern und verlegen als Zuschlag zur
Rohrposition, Tragfähigkeitsklasse H (Hochlastreihe)
DN 300 mm
Einschl. aller erforderlichen Schnitte.
Menge: 2,000 Stck

**1.7.0016 Steinzeugrohr DN 250 PassStück**
Passstück
--------------
mit Steckmuffe K nach Verbindungssystem C, 600 mm lang
nach DIN EN 295 liefern und verlegen als Zuschlag zur
Rohrposition, Tragfähigkeitsklasse H (Hochlastreihe)
DN 250 mm
Einschl. aller erforderlichen Schnitte.
Menge: 1,000 Stck

**1.7.0017 Steinzeugrohr DN 200 PassStück**
Passstück
--------------
mit Steckmuffe K nach Verbindungssystem C, 600 mm lang
nach DIN EN 295 liefern und verlegen als Zuschlag zur
Rohrposition, Tragfähigkeitsklasse H (Hochlastreihe)
DN 200 mm
Einschl. aller erforderlichen Schnitte.
Menge: 2,000 Stck

**1.7.0018 Steinzeugrohr DN 150 PassStück**
Passstück
--------------
mit Steckmuffe K nach Verbindungssystem C, 600 mm lang
nach DIN EN 295 liefern und verlegen als Zuschlag zur
Rohrposition, Tragfähigkeitsklasse H (Hochlastreihe)
DN 150 mm
Einschl. aller erforderlichen Schnitte.
Menge: 2,000 Stck

**1.7.0019 Steinzeugrohr DN 300 / 250 Sonderformstück**
Steinzeugrohr Sonderformstück
------------------------------------------
exzentrischer Nennweiternübergang DN 300/ DN 250.
z.B. Kera.Form o. glw.
Tragfähigkeitsklasse passend zu vorhergehenden Positionen, liefern und fach- und fluchtgerecht einbauen, als Zuschlag zur Rohrposition.
Tragfähigkeitsklasse 240, Hochlastreihe H
Mit Integrierter Dichtung am Spitzende DN 300.
Der Übergang am Spitzende DN 250 wird mittels Manschette hergestellt.
Länge des Stutzens DN 250 passend zu den Manschettendichtungen gem. nachfolgenden Positionen.
Menge: 1,000 Stck

**1.7.0020 Manschettendichtung DN 300 / DN 300**
Manschettendichtung
----------------------------
Extrabreite Manschettendichtung, Typ 2B - 300 mm breit für DN300 Steinzeugrohre (Hochlast) oder andere Rohrarten innerhalb des Spannbereichs Spannbereich 355-385 mm
Extrabreite außenliegende Manschette zur Verbindung von Spitzenden zweier Rohre mit gleichen oder unterschiedlichen Werkstoffen und Oberflächenstrukturen für erdverlegte und oberirdische Entwässerungssysteme außerhalb und innerhalb von Gebäuden; erhöhte Toleranz beim Zuschneiden des Spitzendes und für zusätzlichen Bewegungsspielraum des Rohres bei Setzungen und thermischer Ausdehnung
Außendurchmesser-Differenzen von mehr als 10 mm sind mit Ausgleichsringen auszugleichen;
für hohe Scherkraftbelastungen geeignet;
geräuschreduzierendes Dichtelement;
für waagerechten Einbau geeignet;
UV-beständig
geschweißte Spann- und Scherbänder

Spannbereich: 355 - 385 mm
Breite: 300 mm
Fabrikat: FERNCO oder gleichwertiger Art
Druckdichte: 2,5 bar / 36,3 PSI
Vakuumdicht: 0,3 bar / 4,4 PSI
Anzugsdrehmoment: 13 Nm
Abstand der zu verbindenden Rohre: max. 150 mm
Hochdruckspülfestigkeit: 180 bar / 2611 PSI
Shorehärte: 60 +/- 5
Scherlastbeständigkeit: 25 Nm/ mm DN
Temperaturbeständig: -40°C bis +120°C
Dichtungsmaterial: EPDM gemäß DIN EN 681-1 (alternativ NBR gemäß DIN EN 681-1 )
Spannband: Edelstahl V2A - 1.4301, AISI 304 (alternativ V4A - 1.4404, AISI 316) gemäß DIN EN 10088 - 2
Brandverhaltensklasse: F - gemäß DIN EN 13501-1
Zulassungsnachweis: CE - Leistungserklärung nach EU-BauPVO
Zugrunde liegende Norm: DIN EN 295 - 4

Zur Verbindung von
DN 300 Bestandsrohr (geschnittenes Rohr, "Spitzende") und
Spitzende DN 300 des Sonderformstücks Übergangsstück DN 400 / DN 300 (sh. vorhergehende Position).
Dichtung liefern und gem. Herstellerangaben fach- und fluchtgerecht einbauen.
Menge: 2,000 Stck

**1.7.0021 Manschettendichtung DN 250 / DN 250**
Manschettendichtung
----------------------------
Extrabreite Manschettendichtung, Typ 2B - 300 mm breit für DN250 Steinzeugrohre (Hochlast) oder andere Rohrarten innerhalb des Spannbereichs Spannbereich 305-335 mm
Extrabreite außenliegende Manschette zur Verbindung von Spitzenden zweier Rohre mit gleichen oder unterschiedlichen Werkstoffen und Oberflächenstrukturen für erdverlegte und oberirdische Entwässerungssysteme außerhalb und innerhalb von Gebäuden; erhöhte Toleranz beim Zuschneiden des Spitzendes und für zusätzlichen Bewegungsspielraum des Rohres bei Setzungen und thermischer Ausdehnung
Außendurchmesser-Differenzen von mehr als 10 mm sind mit Ausgleichsringen auszugleichen;
für hohe Scherkraftbelastungen geeignet;
geräuschreduzierendes Dichtelement;
für waagerechten Einbau geeignet;
UV-beständig
geschweißte Spann- und Scherbänder

Spannbereich: 305 - 335 mm
Breite: 300 mm
Fabrikat: FERNCO oder gleichwertiger Art
Druckdichte: 2,5 bar / 36,3 PSI
Vakuumdicht: 0,3 bar / 4,4 PSI
Anzugsdrehmoment: 13 Nm
Abstand der zu verbindenden Rohre: max. 150 mm
Hochdruckspülfestigkeit: 180 bar / 2611 PSI
Shorehärte: 60 +/- 5
Scherlastbeständigkeit: 25 Nm/ mm DN
Temperaturbeständig: -40°C bis +120°C
Dichtungsmaterial: EPDM gemäß DIN EN 681-1 (alternativ NBR gemäß DIN EN 681-1 )
Spannband: Edelstahl V2A - 1.4301, AISI 304 (alternativ V4A - 1.4404, AISI 316) gemäß DIN EN 10088 - 2
Brandverhaltensklasse: F - gemäß DIN EN 13501-1
Zulassungsnachweis: CE - Leistungserklärung nach EU-BauPVO
Zugrunde liegende Norm: DIN EN 295 - 4

Zur Verbindung von
DN 250 Steinzeugrohr,
und
Spitzende DN 250 des Sonderformstücks Übergangsstück DN 300 / DN 250 (sh. vorherige Positionen).
Dichtung liefern und gem. Herstellerangaben fach- und fluchtgerecht einbauen.
Menge: 1,000 Stck

**1.7.0022 Linerendmanschette DN 300**
Linerendmanschette
---------------------------
Für Rohr DN 300 mm,
Manschettenlänge 250 mm,
Rohr-Innendurchmesser 290 - 319 mm, Wandstärke Stahl 1,2 mm, Max. Aufspanndurchmesser 305mm, 2mm Gummistärke, Wandstärke Liner zwischen 3 und 9 mm,
DIBt-Zulassung,
gem. DWA 143-3 Sanierung von Entwässerungssystemen außerhalb von Gebäuden, Teil 3: Schlauchlining (vor Ort härtendes Schlauchlining) für Abwasserleitungen und -kanäle, Benutzerhinweis 4.4.3.1 Anbindung im Schachtbereich.

Material: 1.4404 / 1.4539 Edelstahl und EPDM Dichtung

z.B. Quick-Lock LinerEnd o. glw.

Manschette liefern und gem. Herstellerangaben einbauen, Linerende verpressen, für Lineranbindung des Altkanals an die neue Leitung DN 300 Stz.
Menge: 1,000 Stck

**1.7.0023 Linerendmanschette DN 250**
Linerendmanschette
---------------------------
wie vor, jedoch für Rohr, Nennweite DN 250mm.
Menge: 1,000 Stck

**1.7.0024 Anschluss an bestehenden Kanal - Marktplatz**
Anschluss an bestehenden Kanal
----------------------------------------------
Zulage für den Anschluss des neuen Schachtes an die bestehende Kanalleitung DN 300 Stz
am Marktplatz, vor Hs. Nr. 2.
Die Position vergütet alle Erschwernisse,
wie Handaushub (einschl. Freilegen der bestehenden Leitung),
verminderte Leistung, erforderliche Trennschnitte und
Entsorgen der ausgebauten Steinzeugrohre.

Passtücke, Manschettendichtungen werden gesondert vergütet.
Menge: 1,000 Stck

**1.7.0025 Anschluss an bestehenden Kanal - Nikolaibergstraße 13**
Anschluss an bestehenden Kanal
----------------------------------------------
Zulage für den Anschluss der neuen Leitung DN 300 PP an die bestehende Kanalleitung DN 250 Stz
Nikolaibergstraße bei Hs. Nr. 13, Schacht Nr. M2230.
Die Position vergütet alle Erschwernisse,
wie Handaushub (einschl. Freilegen der bestehenden Leitung),
verminderte Leistung, erforderliche Trennschnitte und
Entsorgen der ausgebauten Steinzeugrohre.

Passtücke, Manschettendichtungen werden gesondert vergütet.
Menge: 1,000 Stck

**1.7.0026 Anschluss an bestehenden Kanal - Nikolaibergstraße 8**
Anschluss an bestehenden Kanal
----------------------------------------------
Zulage für den Anschluss des neuen Schachtes an die bestehende Kanalleitung DN 300 Stz
Nikolaibergstraße bei Hs. Nr. 8, Schacht Nr. M2220.
Die Position vergütet alle Erschwernisse,
wie Handaushub (einschl. Freilegen der bestehenden Leitung),
verminderte Leistung, erforderliche Trennschnitte und
Entsorgen der ausgebauten Steinzeugrohre.

Passtücke, Manschettendichtungen werden gesondert vergütet.
Menge: 1,000 Stck

**1.7.0027 Anschluss an bestehende Hausanschlussleitung**
Anschluss an bestehenden Kanal
----------------------------------------------
Zulage für den Anschluss von neu hergestellten Hausanschlussleitungen DN 150/200 an bestehende Hausanschlussleitungen Dn 150/200, an der jeweiligen Grundstücksgrenze.
Die Position vergütet alle Erschwernisse,
wie Handaushub (einschl. Freilegen der bestehenden Leitung),
verminderte Leistung, erforderliche Trennschnitte und
Entsorgen der ausgebauten Steinzeugrohre.

Passtücke, Manschettendichtungen werden gesondert vergütet.
Menge: 12,000 Stck

#### 1.8 Reinigung und Druckprüfung

*Hinweis: Anmerkung Druckprüfung*
Anmerkung
----------------
Die Druckprüfungen sind nach folgenden Vorschriften
durchzuführen:
Neubau: DIN-EN1610 bzw. A139
Sämtliche Druckprüfungen sind so zu planen,
dass diese während des Umpumpens der jeweilligen Haltung
erfolgt.
Sollten die ausführende Firma dieser Vorgabe nicht
nachkommen, so sind alle notwendigen Erschwernisse,
Leistungen selbst zu tragen und werden nicht gesondert
vergütet.

Die Druckprüfung aller Kanalleitungen und Schächte muss innerhalb des jeweiligen Bauabschnitts vor Herstellung der Asphaltierung durchgeführt und bestanden sein.

--- Anmerkung Ende ---

**1.8.0001 Druckprobe DN 300**
Druckprobe
----------------
Luft- od. Wasserdruckprüfung für
Kanalleitungen. Wasserbeschaffung durch den AN, nach
DIN EN 1610 bzw. 805 in Verbindung
mit DWA A 139 durchführen.
Der Nachweis der Dichtigkeitsprüfung
ist durch eine unabhängige Fachfirma
oder Sachverständigen zu erbringen.
Ein Nachweis der bauausführenden
Firma ist nicht ausreichend.
DN 300 mm

Hauptkanal
Menge: 190,000 lfm

**1.8.0002 Druckprobe DN 200**
Druckprobe
----------------
Luft- od. Wasserdruckprüfung für
Kanalleitungen. Wasserbeschaffung durch den AN, nach
DIN EN 1610 bzw. 805 in Verbindung
mit DWA A 139 durchführen.
Der Nachweis der Dichtigkeitsprüfung
ist durch eine unabhängige Fachfirma
oder Sachverständigen zu erbringen.
Ein Nachweis der bauausführenden
Firma ist nicht ausreichend.
DN 200 mm

Hausanschluss-Leitung
Menge: 20,000 lfm

**1.8.0003 Druckprobe DN 150**
Druckprobe
----------------
Luft- od. Wasserdruckprüfung für
Kanalleitungen. Wasserbeschaffung durch den AN, nach
DIN EN 1610 bzw. 805 in Verbindung
mit DWA A 139 durchführen.
Der Nachweis der Dichtigkeitsprüfung
ist durch eine unabhängige Fachfirma
oder Sachverständigen zu erbringen.
Ein Nachweis der bauausführenden
Firma ist nicht ausreichend.
DN 150 mm

Hausanschluss-Leitung
Menge: 80,000 lfm

**1.8.0004 Zulage Hausanschlussleitungen**
Zulage Hausanschlussleitungen
------------------------------------------
Zulage zur Druckprüfung von Hausanschlussleitungen ohne Revisionsschacht.
Diese Position vergütet das Setzen eines
Absperrorgans in der Hausanschlussleitung
DN 150/200.
Hierfür wird bei der Herstellung des Hausanschlusses ein Koploch offen gehalten und die Leitung im Umschlussbereich Neubau/Bestand nochmal geöffnet, damit die Haltung im gesamten, einschl. Anschlussstutzen der Umbindung mit
Druckgeprüft werden kann.
Menge: 6,000 Stck

**1.8.0005 Zulage Hausanschlussleitungen**
Zulage Hausanschlussleitungen
------------------------------------------
Zulage zur Druckprüfung von Hausanschluss-Leitungen.
Diese Position vergütet das Setzen eines
Absperrorgans in der Hausanschlussleitung
DN 150/200 vom Revisionsschacht aus,
damit die Haltung im gesamten, einschl.
Anschlussstutzen der Umbindung mit
Druckgeprüft werden kann.
Menge: 6,000 Stck

**1.8.0006 Muffendruckprüfung von Freispiegelkanälen**
Muffendruckprüfung von Freispiegelkanälen
--------------------------------------------------------
mittels Durchflussprüfgerät mit einer im Zwischenraum
installierten Kamera. Der Drucklinienverlauf ist ab Beginn
der Prüfung jeder Muffe lückenlos grafisch darzustellen, die
Füll-, Beruhigungs- und Prüfphase müssen genau erkennbar
sein. Je Muffe ist ein Protokoll anzufertigen. Der gesamte
Prüfvorgang ist auf Video aufzuzeichnen. In jeder Haltung sind
die Muffen zu nummerieren und stationieren.

Prüfmedium:  Luft
Vergütung je Muffe.
Hausanschluss DN 200, DN 150 im Bereich von Hausanschlussleitungen
Menge: 6,000 Stck

**1.8.0007 Druckprobe für Schächte DN 1000**
Druckprobe für Schächte
---------------------------------
Als Wasserdruckprüfung. Wasserbeschaffung durch den AN, nach
DIN EN 1610 für Schächte aus Stahlbetonfertigteilen nach DIN 4034. Der Nachweis
der Dichtigkeitsprüfung ist durch eine unabhängige Fachfirma oder Sachverständigen
zu erbringen.
l.W. 1000 mm.
Menge: 30,000 stgm

**1.8.0008 Druckprobe für Schächte DN 400-800**
Druckprobe für Schächte
---------------------------------
Als Wasserdruckprüfung. Wasserbeschaffung durch den AN, nach
DIN EN 1610 für Schächte aus Stahlbetonfertigteilen nach DIN 4034. Der Nachweis
der Dichtigkeitsprüfung ist durch eine unabhängige Fachfirma oder Sachverständigen
zu erbringen.
l.W. 400-800 mm.
Menge: 5,000 stgm

**1.8.0009 Zuschlag**
Zuschlag
------------
Zur Herstellung von Druckprüfungen für Leitungen und Schächte,
für zusätzliche An- und Abfahrt, sowie Herstellung der Baustelleneinrichtung, je Bauabschnitt.
Menge: 5,000 Stck

**1.8.0010 An-/Abtransport**
*** Pauschalposition
An- und Abtransport (Reinigung)
------------------------------------------
An- und Abtransport für die gesamte Dauer der Auftragsabwicklung der einzusetzenden Gerätschaften und des Personals.
Ebenfalls einzukalkulieren ist die Vorhaltung
der Reinigungsfahrzeuge und der Arbeitsmittel, sowie das Umsetzen der Gerätschaften.
Die Pauschale beinhaltet alle An-/Abtransporte für alle 5 Bauabschnitte gem. Planskizze Bauabschnitte.
Menge: 1,000 Psch

**1.8.0011 Hochdruckreinigung Kanal DN 300**
Hochdruckreinigung
--------------------------
von Rohrleitungen mit einem Durchmesser von DN 250 bis DN 300 mm.
Hauptkanal
Menge: 190,000 lfm

**1.8.0012 Hochdruckreinigung Kanal DN 150-200**
Satellitenspülung von Hausanschlüssen
----------------------------------------------------
Reinigung von Anschlussleitungen DN 150-200 durch Einsatz von Satellitenspültechnik unter Kamerabeobachtung vom Hauptkanal aus.
Menge: 100,000 lfm

#### 1.9 Einsteigschächte -----------------------

*Hinweis: Vorbemerkung*
Vorbemerkung
-------------------
Zum Aufsetzen der Ausgleichsringe und der Schachtabdeckung ist die DIN 19573 zwingend zu beachten und der Mörtel entspechend zu wählen.
Gilt auch für Grundstücksanschlüsse.
--- Ende der Vorbemerkung ---

**1.9.0001 Einsteigschacht aus Beton DN 1000 T=3,00**
Einsteigsschächte
------------------------
aus Beton- und Stahlbetonfertigteilen
nach DIN 4034, Teil 1, August 2004 mit
einem Einstieg DN 625 mm.
Bestehend aus:
- Schachtunterteil SU-M Typ 2 nach
  DIN EN 1917 - DIN V 4034 -1,
  lichte Weite DN 1000 mm,
  Schachtkörper, Gerinne und Auftritt monolithisch aus Beton
  C 40/50 (Perfect-Standard)
  mit homogener Betonoberfläche und glattem
  ungeschlämmten Gerinneverlauf fugenlos in einem
  Guss in der Schalung erhärtet gefertigt,
  Wassereindringtiefe kleiner als 20mm;
  Firma Haba oder gleichwertig
- Schachtmittelteilen (SR-M)
- Schachthals (SH-M)
- maximal 20 cm Auflagerringen (AR-V)
- Betonauflagerringe DN 625 mm, verschiebesicher, einschl. elastomeren
  Dichtmitteln nach DIN 4060,
- Polyummantelten Edelstahlsteigbügel
  nach DIN 19555 .

Aufsetzen der Ausgleichsringe und der Schachtabdeckung gem. DIN 19573

Alle Muffen sind mit einer werkseitig
integrierten elastomeren Dichtung
auszustatten.

Gerinne bis zum Rohrscheitel reichend.
Schächte DN 1000 mm
größter anzuschließender Rohrdurchmesser DN 300 PP.
Der Abrechnung zugrunde gelegt wird ein
Schacht mit der Tiefe von 2,50 m von
OK Auflagerring bis Wasserlauf.
Schacht mit je einem Zu- und Ablauf,
Sohlgerinne, gerade und abgewinkelt.
Sohlgerinne mit Neigung bis zu 5%.
Menge: 14,000 Stck

**1.9.0002 Kanalschacht DN 600 PP**
Kanalschacht
------------------
Kanalschacht DN 600 aus PP mit Auflagering, abgewinkeltes Gerinne DN/OD 160 - 200
Kanalschacht DN 600, Schachtunterteil und Steigrohr aus Polypropylen (PP), liefern sowie höhen- und fluchtgerecht versetzen.
Schacht, gemäß DIN EN 13598-2 aus 100% Neumaterial ohne Recyclinganteile und ohne Schäumungszusätze, bestehend aus vollwandigen Fertigteilen, außen gewelltes Steigrohr mit inspektionfreundlicher heller Innenschicht, auftriebssicher;
Ringsteifigkeit von mindestens SN4 (4 kN/m²), Belastbarkeit SLW 60 statisch nachgewiesen;
Korrosionsbeständiger Schacht ggü. biogener Schwefelsäure attestiert nach DIN19573:2016-03 Anhang A XWW4.
Temperaturbeständig dauerhaft bis 60°C und kurzzeitig bis 90°C, sowie Asphalttemperaturbeständig. Mindestens 100 Jahre zu erwartende Lebensdauer.
Lastentkoppelte Schachtelementdichtungen nach DIN 4060 und DIN EN 681-1; Verfüllmaterial nach DIN EN 1610, Größtkorn bis 16mm möglich; Lastentkoppeltes Schachtsystem durch zusätzlichen Auflagering zur Lastentkoppelung und zur verschiebesicheren Aufnahme von Schachtabdeckungen LW 625 mit dauerhaft fest verzahnter, korrosionsbeständiger, innenliegender Polypropylen-Innenschale; Auflageflächen aus Beton.

PP-Innenschale Orange

Schachtunterteil mit verformungsstabilem, ebenem Flachboden, Bermenfläche rutschhemmend strukturiert ausgeführt, mind. Rutschhemmung Bewertungsgruppe R9, Gerinne bis zum Scheitel ausgeformt.

abwinkelbar maximal 15° mit Kugelgelenk.

Gerinneführung: 90°
1 Zulauf und 1 Ablauf: Nennweite 200mm
Schachthöhe von Sohle bis GOK: H =2,30m

Reinigungs- und Inspektionsschacht DN 600, z.B. Fabrikat REHAU AWASCHACHT DN 600 oder gleichwertiger Art.
Menge: 1,000 Stck

**1.9.0003 Zulage abwinkelbar Kanalschacht DN 600 PP**
Kanalschacht
------------------
Zulage zu Kanalschacht DN 600, für
Zulauf / Ablauf
abwinkelbar maximal 15° mit Kugelgelenk.
Abrechnung je Anbindung.
Menge: 4,000 Stck

**1.9.0004 Mehr-/Minderpreis DN 1000**
Mehr-/Minderpreis
-----------------------
als Zu- oder Abschlag zu den
Schachtpositionen,
für jeden Zentimeter Schachtiefe der
von der Standardtiefe von 2,50 m abweicht.
Diese Position vergütet Schachtmittelteile (SR-M) nach DIN 4034,
Teil 1, August 2004 incl. elastomeren Dichtmitteln nach DIN 4060
und Steigbügeln nach DIN 19555.
Schächte DN 1000 mm
Menge: 50,000 cm

**1.9.0005 Mehr-/Minderpreis DN 600**
Mehr-/Minderpreis
-----------------------
als Zu- oder Abschlag zur Schachtposition "Kanalschacht",
für jeden Zentimeter Schachtiefe der
von der Standardtiefe von 2,50 m abweicht.
Diese Position vergütet
Steigrohr aus Polypropylen (PP),
Schacht DN 600mm.
Menge: 10,000 cm

**1.9.0006 Zulage für Neigung in Muffe**
Zulage
------------
zur Schachtposition, für die Fertigung des Schachtunterteils DN 1000 Beton mit Muffen in passender Neigung zum Gefälle der Kanalhaltung.
Muffe für Kunststoffrohr DN 300, Neigung ab 10%o bis 100%o.
Menge: 26,000 Stck

**1.9.0007 Zulage für Neigung in Muffe**
Zulage
------------
zur Schachtposition, für die Fertigung des Schachtunterteils DN 1000 Beton mit Muffen in passender Neigung zum Gefälle der Kanalhaltung.
Muffe für Kunststoffrohr DN 300, Neigung größer 100%o bis 200%o.
Menge: 10,000 Stck

**1.9.0008 Zulage für Neigung in Muffe**
Zulage
------------
zur Schachtposition, für die Fertigung des Schachtunterteils DN 1000 Beton mit Muffen in passender Neigung zum Gefälle der Kanalhaltung.
Muffe für Kunststoffrohr DN 300, Neigung größer 200%o bis 300%o.
Menge: 14,000 Stck

**1.9.0009 Zulage für seitlichen Zulauf DN 300**
Seitlicher Zulauf
---------------------
als Zulage zur Schachtposition DN 1000 Beton für
seitlichen Zulauf DN 300 PP.
Menge: 1,000 Stck

**1.9.0010 Zulage für seitlichen Zulauf DN 200**
Seitlicher Zulauf
---------------------
als Zulage zur Schachtposition DN 1000 Beton für
seitlichen Zulauf DN 200 PP.
Menge: 1,000 Stck

**1.9.0011 Zulage für seitlichen Zulauf DN 150**
Seitlicher Zulauf
---------------------
als Zulage zur Schachtposition DN 1000 Beton für
seitlichen Zulauf DN 150 PP.
Menge: 4,000 Stck

**1.9.0012 PP-Schachtfutter DN 300**
PP-Schachtfutter
----------------------
zum Anschluß von PP-Rohren an
Schächten zum Einbau in Fertigteilschächte oder für Ortbetonunterteile, passend zur vorangegangenen
Rohrposition.
Fabrikat: Awadukt Schachtfutter KGF
oder gleichwertig
DN 300.
Menge: 27,000 Stck

**1.9.0013 PP-Schachtfutter DN 200**
PP-Schachtfutter
----------------------
wie vor, jedoch
DN 200.
Menge: 6,000 Stck

**1.9.0014 PP-Schachtfutter DN 150**
PP-Schachtfutter
----------------------
wie vor, jedoch
DN 150.
Menge: 14,000 Stck

**1.9.0015 Stz-Schachtfutter DN 300**
Stz-Schachtfutter
----------------------
zum Anschluß von Stz-Rohren an
Schächten zum Einbau in Fertigteilschächte oder für Ortbetonunterteile, passend zur vorangegangenen
Rohrposition.
DN 300.
Menge: 2,000 Stck

**1.9.0016 Schachtabdeckung mit Lüftungsöffnungen einwalzbar**
Schachtabdeckung mit Lüftungsöffnungen
-------------------------------------------------------
Schachtabdeckung
Klasse D 400, selbstnivellierend
mit einwalzbarem Rahmen aus Gusseisen,
Rahmen außen scharfkantig, runder Rahmenschaft
zur Verwendung mit Ausgleichsringen
nach DIN 4034,
entsprechend DIN EN 124 / DIN 1229
Rahmen: Gusseisen
Deckel: Beton-Guss
rund, mit Ventilation,
dämpfende Einlage im Deckel und im Rahmen

liefern und fachgerecht, inkl. Zubehör, gem. Herstellerangaben, einbauen.

Für Mischwasserkanal

z.B. MEILEVEL®-K, MeierGuss, o. glw.
Menge: 15,000 Stck

**1.9.0017 Schmutzfänger**
Schmutzfänger
--------------------
nach DIN 1221, schwere Ausführung,
verzinkt, entsprechend PAN 4050.1
mit gekreuzten Bügeln, liefern und
einbauen, Gewicht ca. 7,5 kg.
Passend für vorhergehende Position.
Menge: 15,000 Stck

#### 1.10 Grundstücksanschlüsse

*Hinweis: Vorbemerkungen*
Vorbemerkungen
------------------------
In diesem Titel nicht neu aufgeführte Leistungen werden nach den vorhergehenden Titeln abgerechnet. Die Kosten für die Baustellengemeinkosten sind in die Einheitspreise dieses Titels einzurechnen
und sind im Titel 1 nicht enthalten.
Die Grundstücksanschlußleitungen werden
bis zur Grenze
auf Rechnung des Marktes Wartenberg erstellt.
Sämtliche Leitungs- und Geländehöhen müssen auf den Aufmaß- und Abrechnungsblättern auf N.N. bezogen angegeben werden. Für jeden Grundstücksanschluss sind 2 getrennte Rechnungen zu erstellen (Rechnung Anteil öffentlich,
Rechnung Anteil privat). Abrechnungsgrenze
ist die Grundstücksgrenze.
--- Ende Vorbemerkungen ---

**1.10.0001 Rechnungen/Einmaßpläne**
Einzelrechnungen und Einmaßpläne
-----------------------------------------------
Anfertigen und Vorlage mit der Schlußrechnung.
Für jeden ausgeführen Grundstücksanschluß ist ein gesondertes Aufmaß und eine gesonderte Rechnungsaufstellung zu fertigen. Der Abzweig und der Endpunkt der Hausanschlußleitung sind auf zwei
Hauptkanalschächte einzumessen.
Die Einzelrechnungen sind in einer Sammelrechnung zusammenzufassen.
Die Vergütung erfolgt je Grundstücksanschluß.

Rechnungsaufteilung privat/öffentlich
Menge: 6,000 Stck

**1.10.0002 Erschwernis Anbindung DN 150**
Erschwerniss Anbindung
--------------------------------
für die nachträgliche Anbindung der
Hausanschlussleitung DN 150 PP
an den bereits verlegten Abzweig des
Hauptkanals bzw. Schacht. Diese
Position vergütet das Aufsuchen, den
erforderlichen Handaushub,
Wiederherstellung der
Bettung und Überdeckung des
Hauptkanals, Erschwernisse für
die Anbindung und Wiederverfüllung
im Schachtbereich,
Erschwernisse (Anpassungsarbeiten, Schnitte)
für die neue Anbindung der Hausanschlussleitung an den
neuverlegten Kanal.
Menge: 25,000 Stck

**1.10.0003 Erschwernis Anbindung DN 200**
Erschwerniss Anbindung
--------------------------------
wie vor, jedoch
Hausanschlussleitung DN 200 PP
Menge: 3,000 Stck

**1.10.0004 Rohrmanschette DN 150**
Rohrkupplung 150
-------------------------
Variable Rohrkupplung 150
Außendurchmesser/Spannbereich (mm): 160 bis 192
Reduktion max. (mm): 32
Baubreite (mm): 162
Farbe Federkorb: rot

Technische Eigenschaften:
Edelstahlspannband: 1.4301 (V2A)
Dichtmanschette: bestehend aus EPDM nach
DIN EN 681-1 WC/60
mehrfaches Doppeldichtprofil (zuverlässige Abdichtung
nach DIN EN 1610)
Fixierkorb: bestehend aus Polyamid (bruchstabil und hochschlagzäh)
zentrische und stufenlose Reduktionsanpassung durch
konisch verformbares Mittelteil und beidseitig
integrierten Bandführungskanäle
Dichtigkeit: nachgewiesen bis 2,5 bar Prüfdruck

Im Lieferumfang:
Doppeldichtprofil aus EPDM
Fixier- und Zentrierkorb
Einbauanleitung

Erforderliches Zubehör:
Set Umschaltknarren
Alternativ: Drehmomentschlüssel

Einsatzbereich:
Verbindung gleicher Rohrnennweiten aus gleichem oder unterschiedlichem Werkstoff innerhalb von Freispiegelleitungen

liefern und nach Einbauanleitung
des Herstellers verlegen

Zulassung und Normen:
DIBt-Zulassung Z-42.5-450
DIN 4060

z.B. Funke VPC®-Rohrkupplung 150, o. glw.
Menge: 6,000 Stck

**1.10.0005 Rohrmanschette DN 200 K**
Rohrkupplung
-------------------
Variable Rohrkupplung 200 K
Außendurchmesser/Spannbereich (mm): 183 bis 226
Reduktion max. (mm): 43
Baubreite (mm): 162
Farbe Federkorb: rot

Technische Eigenschaften:
Edelstahlspannband: 1.4301 (V2A)
Dichtmanschette: bestehend aus EPDM nach
DIN EN 681-1 WC/60
mehrfaches Doppeldichtprofil (zuverlässige Abdichtung
nach DIN EN 1610)
Fixierkorb: bestehend aus Polyamid (bruchstabil und hochschlagzäh)
zentrische und stufenlose Reduktionsanpassung durch
konisch verformbares Mittelteil und beidseitig
integrierten Bandführungskanäle
Dichtigkeit: nachgewiesen bis 2,5 bar Prüfdruck

Doppeldichtprofil aus EPDM
Fixier- und Zentrierkorb
Einbauanleitung

Erforderliches Zubehör:
Set Umschaltknarren
Alternativ: Drehmomentschlüssel

Einsatzbereich:
Verbindung gleicher Rohrnennweiten aus gleichem oder unterschiedlichem Werkstoff innerhalb von Freispiegelleitungen

liefern und nach Einbauanleitung
des Herstellers verlegen
Abweichende bzw. größere Spannbereiche auf Anfrage!

Zulassung und Normen:
DIBt-Zulassung Z-42.5-450
DIN 4060

z.B. Funke VPC®-Rohrkupplung 200 K, o. glw.
Menge: 3,000 Stck

**1.10.0006 Revisionsschächte herstellen DN 150**
Revisionsschächte herstellen
--------------------------------------
aus Beton- und Stahlbetonfertigteilen
bestehend aus Schachtunterteil min.
500 mm hoch, Schachtringen mit Muffe, Schachthals und Auflageringen nach
DIN V 4034-1, mit werkseitig integriertem
elastomeren Dichtmitteln nach DIN 4060
und polyummantelten Edelstahlsteibügel
nach DIN 19555,
Abrechnungstiefe:
OK Konus bzw. Auflagerring bis Sohlgerinne (Wasserlauf).
Dem Angebotspreis wird ein Schacht
mit der Höhe von 2,25 m zugrunde
gelegt (Mehr- oder Mindertiefen gesondert).
Innendurchmesser 1000 mm,
Schachtfutter passend zu Rohren,
PP- bzw. Stz-Rohre DN 150 mm (Zulauf)
und PP-Rohre DN 150 (Ablauf)
Schacht mit einem Zulauf
einschl. Betongerinne
Sohlgerinne, gerade und abgewinkelt.
Menge: 5,000 Stck

**1.10.0007 Revisionsschächte herstellen DN 200**
Revisionsschächte herstellen
--------------------------------------
aus Beton- und Stahlbetonfertigteilen
bestehend aus Schachtunterteil min.
500 mm hoch, Schachtringen mit Muffe, Schachthals und Auflageringen nach
DIN V 4034-1, mit werkseitig integriertem
elastomeren Dichtmitteln nach DIN 4060
und polyummantelten Edelstahlsteibügel
nach DIN 19555,
Abrechnungstiefe:
OK Konus bzw. Auflagerring bis Sohlgerinne (Wasserlauf).
Dem Angebotspreis wird ein Schacht
mit der Höhe von 2,25 m zugrunde
gelegt (Mehr- oder Mindertiefen gesondert).
Innendurchmesser 1000 mm,
Schachtfutter passend zu Rohren,
PP- / Stz-Rohre DN 200 mm (Zulauf)
und  PP-Rohre DN 200 (Ablauf)
Schacht mit einem Zulauf
einschl. Betongerinne
Sohlgerinne, gerade und abgewinkelt.
Menge: 2,000 Stck

**1.10.0008 Mehr- oder Minderpreis**
Mehr- oder Minderpreis
------------------------------
für jeden weiteren Zentimeter
Schachttiefe als Zu- bzw. Ab-
schlag zur Position Revisionsschacht.
Menge: 100,000 cm

**1.10.0009 Gußeiserne Schachtabdeckung Klasse D**
Gußeiserne Schachtabdeckung
-----------------------------------------
nach DIN 19584 bzw. DIN 4271,
Schlupfweite 625 mm, mit oder
ohne Ventilationsöffnungen,liefern
und versetzen.
Schachtabdeckungen mit rundem
Rahmen aus Gußeisen mit Beton,
Abdeckung Klasse D.
Menge: 8,000 Stck

**1.10.0010 Schmutzfänger**
Schmutzfänger
--------------------
nach DIN 1221, schwere Ausführung,
verzinkt, entsprechend PAN 4050.1
mit gekreuzten Bügeln, liefern und
einbauen, Gewicht ca. 7,5 kg.
Menge: 8,000 Stck

**1.10.0011 Druckprobe für Revisionsschächte**
Druckprobe für Anschlußschächte
---------------------------------------------
Wasserbeschaffung durch den AN, nach
DIN 19549 und DIN 4033 durchführen,
für Schächte aus Stahlbetonfertigteilen nach DIN 4034, Sept. 1990,
l.W. 1000 mm.
Der Nachweis der Dichtigkeitsprüfung
ist durch eine unabhängige Fachfirma
oder Sachverständigen zu erbringen.
Ein Nachweis der bauausführenden Firma
ist nicht ausreichend.
Menge: 15,000 m

#### 1.11 Wasserhaltung Mischwasserkanal

*Hinweis: Vorbemerkung*
Vorbemerkung zu Wasserhaltung mittels Überpumpen
 ------------------------------------------------------------------------
Überleitung des anfallenden Schmutzwassers im Sammelkanal
für die Dauer der Einbindung des neuen Schachtes auf den
bestehenden Kanal bzw. Neubau der Kanalhaltungen.

Gestellung, Einbau, Ausbau und Betreiben von pneumatischen
Absperrblasen und Rohrverschlüssen wird nicht gesondert
vergütet, sondern ist in die nachstehenden Einheitspreise
einzurechnen.

Einschl. Einbau, Betrieb und Ausbau von ex-geschützten, elektrischen Tauchpumpen, Schlauchleitungen, Überfahrrampen,
Armaturen, Aggregaten und Betriebsmitteln für die Dauer der
Arbeiten.

Die Dimensionierung der Wasserhaltung kann vom AN auf die
Bedürfnisse des Bauverfahrens abgestimmt werden. Stillstandszeiten, Überflutungen oder sonstige Folgen, die sich aus
zu klein gewählten Wasserhaltungsmaßnahmen ergeben, gehen zu Lasten des AN.

Als Abrechnungsgrundlage dienen die in den Unterpositionen
genannten Qmax-Mengen. Evtl. auftretende Mehrmengen sind
dem AG durch geeignete Messverfahren nachzuweisen.

Das anfallende Wasser ist in den nächstgelegenen
Schmutzwasserschacht einzuleiten.

Die Abrechnung erfolgt für die gesamte Bauzeit einmal für jede
Haltung.

Generell sind die Arbeiten bei Trockenwetter
auszuführen.
Die angegebenen Wassermengen entsprechen einem 1-jährlichen Regenereignis.

Ein Aufstau ist strikt untersagt.

Die erforderlichen Schlauchleitungen sind der zu fördernden
Abwassermenge anzupassen und in die
nachstehenden Positionen einzurechnen.

Im Bestand liegt nicht an jedem Hausanschluss ein Revisionsschacht vor.

--- Ende der Vorbemerkung ---

**1.11.0001 Umpumpen für Kanalbau M3500-3006**
*** Pauschalposition
Umpumpen
von Bestandsschacht M3300 bis M4807
-----------------------------------------------------
Wasserhaltung mittels Überpumpen,
Gesamtwassermenge: 30l/s,
für den Bau von Haltung M3500-M3006
Hierfür wird es erforderlich im Schacht M3300 eine Schmutzwasserpump einzusetzen.
Gemäß hydraulischer Berechnung ist mit folgenden Wassermengen zu rechnen:
Wassermenge von Bestandsschacht M3300: 30l/s
Die Einleitung erfolgt in Schacht M4807.

Diese Position vergütet das Anfahren, Einbauen, Betreiben, Unterhalten, Ausbauen und Reinigen der benötigten Anlagenteile wie Pumpen, Schlauchleitungen, Überfahrbrücken, Aggregate, Absperblasen etc.

Des Weiteren vergütet diese Position den Umbau zwischen Tag- und Nachtbetrieb.
Je nach Baufortschritt, soll ein provisorischer Zusammenschluss  zwischen alter und neuer Leitung erfolgen. Die Erschwernisse, benötigtes Rohr-und Dichtmaterial sind einzurechen.

Diese Position wird nur einmal vergütet.

Pumpenhersteller:

............................................................

Das Datenblatt der angebotenen Pumpe einschl. Leistungskurve kann im Zuge der Angebotswertung nachgefordert werden.
Menge: 1,000 Psch

**1.11.0002 Umpumpen für Haltung M3006-3007**
*** Pauschalposition
Umpumpen
von Bestandsschacht M3301 bis M3006
-----------------------------------------------------
Wasserhaltung mittels Überpumpen,
Gesamtwassermenge: 20l/s,
für den Bau von Haltung M3006-M3007

Hierfür wird es erforderlich bei Bestands-Schacht M3301 Schmutzwasserpumpen einzusetzen.
Gemäß hydraulischer Berechnung ist mit folgenden Wassermengen zu rechnen:
Wassermenge von Bestandsschacht M3301: 20l/s
Die Einleitung erfolgt in die provisorische Einleitungsstelle innerhalb der Haltung M3005-M3006.

Diese Position vergütet das Anfahren, Einbauen, Betreiben, Unterhalten, Ausbauen und Reinigen der benötigten Anlagenteile wie Pumpen, Schlauchleitungen, Überfahrbrücken, Aggregate, Absperblasen etc.

Des Weiteren vergütet diese Position den Umbau zwischen Tag- und Nachtbetrieb.
Je nach Baufortschritt, soll ein provisorischer Zusammenschluss  zwischen alter und neuer Leitung erfolgen. Die Erschwernisse, benötigtes Rohr-und Dichtmaterial sind einzurechen.

Diese Position wird nur einmal vergütet.

Pumpenhersteller:

............................................................

Das Datenblatt der angebotenen Pumpe einschl. Leistungskurve kann im Zuge der Angebotswertung nachgefordert werden.
Menge: 1,000 Psch

**1.11.0003 Umpumpen für Haltung M3007-3008**
*** Pauschalposition
Umpumpen
----------------
Wasserhaltung mittels Überpumpen,
Gesamtwassermenge: 20l/s,
für den Bau von Haltung M3007-M3008

Diese Position vergütet das Anfahren, Einbauen, Betreiben, Unterhalten, Ausbauen und Reinigen der benötigten Anlagenteile wie Pumpen, Schlauchleitungen, Überfahrbrücken, Aggregate, Absperblasen etc.

Des Weiteren vergütet diese Position den Umbau zwischen Tag- und Nachtbetrieb.
Je nach Baufortschritt, soll ein provisorischer Zusammenschluss  zwischen alter und neuer Leitung erfolgen. Die Erschwernisse, benötigtes Rohr-und Dichtmaterial sind einzurechen.

Diese Position wird nur einmal vergütet.

Pumpenhersteller:

............................................................

Das Datenblatt der angebotenen Pumpe einschl. Leistungskurve kann im Zuge der Angebotswertung nachgefordert werden.
Menge: 1,000 Psch

**1.11.0004 Umpumpen für Haltung M3008-3009**
*** Pauschalposition
Umpumpen
----------------
Wasserhaltung mittels Überpumpen,
Gesamtwassermenge: 4l/s,
für den Bau von Haltung M3008-M3009

Diese Position vergütet das Anfahren, Einbauen, Betreiben, Unterhalten, Ausbauen und Reinigen der benötigten Anlagenteile wie Pumpen, Schlauchleitungen, Überfahrbrücken, Aggregate, Absperblasen etc.

Des Weiteren vergütet diese Position den Umbau zwischen Tag- und Nachtbetrieb.
Je nach Baufortschritt, soll ein provisorischer Zusammenschluss  zwischen alter und neuer Leitung erfolgen. Die Erschwernisse, benötigtes Rohr-und Dichtmaterial sind einzurechen.

Diese Position wird nur einmal vergütet.

Pumpenhersteller:

............................................................

Das Datenblatt der angebotenen Pumpe einschl. Leistungskurve kann im Zuge der Angebotswertung nachgefordert werden.
Menge: 1,000 Psch

**1.11.0005 Umpumpen für Haltung M2220-2221**
*** Pauschalposition
Umpumpen
----------------
Wasserhaltung mittels Überpumpen,
Gesamtwassermenge: 60l/s,
für den Bau von Haltung M2220-M2221

Diese Position vergütet das Anfahren, Einbauen, Betreiben, Unterhalten, Ausbauen und Reinigen der benötigten Anlagenteile wie Pumpen, Schlauchleitungen, Überfahrbrücken, Aggregate, Absperblasen etc.

Des Weiteren vergütet diese Position den Umbau zwischen Tag- und Nachtbetrieb.
Je nach Baufortschritt, soll ein provisorischer Zusammenschluss  zwischen alter und neuer Leitung erfolgen. Die Erschwernisse, benötigtes Rohr-und Dichtmaterial sind einzurechen.

Diese Position wird nur einmal vergütet.

Pumpenhersteller:

............................................................

Das Datenblatt der angebotenen Pumpe einschl. Leistungskurve kann im Zuge der Angebotswertung nachgefordert werden.
Menge: 1,000 Psch

**1.11.0006 Umpumpen für Haltung M2221-2222**
*** Pauschalposition
Umpumpen
----------------
Wasserhaltung mittels Überpumpen,
Gesamtwassermenge: 50l/s,
für den Bau von Haltung M2221-M2222

Diese Position vergütet das Anfahren, Einbauen, Betreiben, Unterhalten, Ausbauen und Reinigen der benötigten Anlagenteile wie Pumpen, Schlauchleitungen, Überfahrbrücken, Aggregate, Absperblasen etc.

Des Weiteren vergütet diese Position den Umbau zwischen Tag- und Nachtbetrieb.
Je nach Baufortschritt, soll ein provisorischer Zusammenschluss  zwischen alter und neuer Leitung erfolgen. Die Erschwernisse, benötigtes Rohr-und Dichtmaterial sind einzurechen.

Diese Position wird nur einmal vergütet.

Pumpenhersteller:

............................................................

Das Datenblatt der angebotenen Pumpe einschl. Leistungskurve kann im Zuge der Angebotswertung nachgefordert werden.
Menge: 1,000 Psch

**1.11.0007 Umpumpen für Haltung M2222-2223**
*** Pauschalposition
Umpumpen
----------------
Wasserhaltung mittels Überpumpen,
Gesamtwassermenge: 50l/s,
für den Bau von Haltung M2222-M2223

Diese Position vergütet das Anfahren, Einbauen, Betreiben, Unterhalten, Ausbauen und Reinigen der benötigten Anlagenteile wie Pumpen, Schlauchleitungen, Überfahrbrücken, Aggregate, Absperblasen etc.

Des Weiteren vergütet diese Position den Umbau zwischen Tag- und Nachtbetrieb.
Je nach Baufortschritt, soll ein provisorischer Zusammenschluss  zwischen alter und neuer Leitung erfolgen. Die Erschwernisse, benötigtes Rohr-und Dichtmaterial sind einzurechen.

Diese Position wird nur einmal vergütet.

Pumpenhersteller:

............................................................

Das Datenblatt der angebotenen Pumpe einschl. Leistungskurve kann im Zuge der Angebotswertung nachgefordert werden.
Menge: 1,000 Psch

**1.11.0008 Umpumpen für Haltung M2223-2224**
*** Pauschalposition
Umpumpen
----------------
Wasserhaltung mittels Überpumpen,
Gesamtwassermenge: 50l/s,
für den Bau von Haltung M2223-M2224

Diese Position vergütet das Anfahren, Einbauen, Betreiben, Unterhalten, Ausbauen und Reinigen der benötigten Anlagenteile wie Pumpen, Schlauchleitungen, Überfahrbrücken, Aggregate, Absperblasen etc.

Des Weiteren vergütet diese Position den Umbau zwischen Tag- und Nachtbetrieb.
Je nach Baufortschritt, soll ein provisorischer Zusammenschluss  zwischen alter und neuer Leitung erfolgen. Die Erschwernisse, benötigtes Rohr-und Dichtmaterial sind einzurechen.

Diese Position wird nur einmal vergütet.

Pumpenhersteller:

............................................................

Das Datenblatt der angebotenen Pumpe einschl. Leistungskurve kann im Zuge der Angebotswertung nachgefordert werden.
Menge: 1,000 Psch

*Hinweis: Kommentar M2224-2229*
Kommentar
----------------
Umpumpen für Haltungen
M2224-2225
M2225-2226
M2226-2227
M2227-2228
über Pos. Wasserhaltung HA,
da hier kein Hauptkanal sondern nur Hausanschlüsse im Bestand vorliegen.
--- Kommentar Ende ---

**1.11.0010 Umpumpen für Haltung M2224-2230**
*** Pauschalposition
Umpumpen
----------------
Wasserhaltung mittels Überpumpen,
Gesamtwassermenge: 50l/s,
für den Bau von Haltung M2224-M2230

Diese Position vergütet das Anfahren, Einbauen, Betreiben, Unterhalten, Ausbauen und Reinigen der benötigten Anlagenteile wie Pumpen, Schlauchleitungen, Überfahrbrücken, Aggregate, Absperblasen etc.

Des Weiteren vergütet diese Position den Umbau zwischen Tag- und Nachtbetrieb.
Je nach Baufortschritt, soll ein provisorischer Zusammenschluss  zwischen alter und neuer Leitung erfolgen. Die Erschwernisse, benötigtes Rohr-und Dichtmaterial sind einzurechen.

Diese Position wird nur einmal vergütet.

Pumpenhersteller:

............................................................

Das Datenblatt der angebotenen Pumpe einschl. Leistungskurve kann im Zuge der Angebotswertung nachgefordert werden.
Menge: 1,000 Psch

**1.11.0011 Umpumpen für Haltung M2230-Bestand**
*** Pauschalposition
Umpumpen
----------------
Wasserhaltung mittels Überpumpen,
Gesamtwassermenge: 40l/s,
für die Einbindung von Schacht M2230 und Anschluss an den Bestandskanal.

Hierfür wird es erforderlich, in den Bestandsschacht M3306 Schmutzwasserpumpen einzusetzen.
Gemäß hydraulischer Berechnung ist mit folgenden Wassermengen zu rechnen:
Wassermenge von Bestandsschacht M3306: 50l/s
Die Einleitung erfolgt in den neu gebauten Schacht M2224.

Diese Position vergütet das Anfahren, Einbauen, Betreiben, Unterhalten, Ausbauen und Reinigen der benötigten Anlagenteile wie Pumpen, Schlauchleitungen, Überfahrbrücken, Aggregate, Absperblasen etc.

Des Weiteren vergütet diese Position den Umbau zwischen Tag- und Nachtbetrieb.
Je nach Baufortschritt, soll ein provisorischer Zusammenschluss  zwischen alter und neuer Leitung erfolgen. Die Erschwernisse, benötigtes Rohr-und Dichtmaterial sind einzurechen.

Diese Position wird nur einmal vergütet.

Pumpenhersteller:

............................................................

Das Datenblatt der angebotenen Pumpe einschl. Leistungskurve kann im Zuge der Angebotswertung nachgefordert werden.
Menge: 1,000 Psch

**1.11.0012 Wasserhaltung HA**
Wasserhaltung
--------------------
wie vor, jedoch
Mischwasseranschlüsse bis 2 l/s.
Für Hausanschlüsse etc.
Menge: 12,000 Stck

**1.11.0013 Überfahrten Grundstückszufahrten**
Überfahrten Grundstückszufahrten
-----------------------------------------------
für die Schlauchleitung der Wasserhaltung, überfahrbare
Schlauchbrücke, passend zur Schlauchdimension der Bauwasserhaltung, liefern, setzen, abbauen und reinigen.

Diese Position wird je Grundstückszufahrt, max. 1x, vergütet.
Menge: 12,000 Stck

**1.11.0014 Überfahrten**
Überfahrten
-----------------
wie vor, jedoch Überfahrt im Baustellenbereich, für die Überfahrung durch Baustellenverkehr, herstellen.
Menge: 12,000 Stck

**1.11.0015 Konus ausbauen, seitl. lagern und wieder setzen**
Konus ausbauen
------------------------
Für das Einbringen der Pumpen für den Umpumpbetrieb ist der
vorhandene Konus samt Abdeckung auszubauen und zu entsorgen. Im Anschluss daran ist ein Schachtring DN 1000,
Bauhöhe 100 cm zu setzen, damit eine leistungsfähige Pumpe
eingesetzt werden kann.
Ausbau und Entsorgung Schachtabdeckung ist ebenfalls
einzurechnen.

Schacht DN 1000.

Für den Einbau der Wasserhaltung in Schächte, die zurückgebaut werden, innerhalb des Baufelds.
Menge: 5,000 Stck

**1.11.0016 Zuschlag**
Zuschlag
------------
zur Herstellung Nachtbetrieb,
für das Verschließen des Schachtes mittels dicker Stahlplatten und Rückbau für den Tagbetrieb.
Abrechnung einmal für jeden Schacht, der umgebaut wird.
Menge: 5,000 Stck

**1.11.0017 Zuschlag**
Zuschlag
------------
für die Installation von Pumpen ohne Umbau Konus, gem. vorstehenden Positionen,
für Erschwernis Einbringen der Pumpe durch die Schachtöffnung DN625, und Installation im Schacht DN 1000.
Für den Einbau der Wasserhaltung in Schächten, die sich außerhalb des Baubereichs befinden.
Menge: 2,000 Stck

#### 1.12 Kanalinspektion

*Hinweis: Kommentar TV-Anlage*
Vorbemerkung zur TV-Inspektion
-------------------------------------------
Da es sich um die Befahrung einer neuen Kanaltrasse handelt, fallen die Reinigungskosten vor der Befahrung zu Lasten des AN.
Auf ein ordnungsgemäßes Ausleuchten sowie die richtige Positionierung der Kamera ist zwingend zu achten.
Die Untersuchung ist gemäß Arbeitshilfen Abwasser nach DIN EN 13508-2 (2003) und DWA-M 149 Teil 2 (2006) durchzuführen. Die Datenübergabe erfolgt mit der ISYBAU-Schnittstelle.
Der Einsatz einer Kamera ohne Dreh- und Schwenkvorrichtung (Schiebekamera bei kleinen DN) ist nur mit vorheriger Zustimmung der Bauleitung zugelassen.
Bei unvollständigen oder fehlerhaften Daten erfolgt keine Vergütung.

Vor der Asphaltierung des jeweiligen Bauabschnitts ist die Kamerabefahrung + Druckprüfung durchzuführen und das Ergebnis der örtlichen Bauleitung vorzulegen.

Erschwernisse für die Zugänglichkeit zu den jeweiligen Schächten sind einzurechnen und werden nicht gesondert vergütet.

Die neuen Schachtbezeichnung aus dem Auführungsplan sind in die Befahrungsdokumentation zu übernehmen. Die Befahrungsergebnisse werden nur akzeptiert, wenn die Daten korrekt sind.
--- Ende Vorbemerkung zur TV-Inspektion ---

**1.12.0001 An- und Abtransport (TV-Anlage)**
An- und Abtransport TV-Kanalkamera.
------------------------------------------------
An- und Abtransport für die gesamte Dauer der Auftragsabwicklung der einzusetzenden Gerätschaften und des Personals.
Ebenfalls einzukalkulieren ist die Vorhaltung
der Reinigungsfahrzeuge und der Arbeitsmittel, sowie das Umsetzen der Gerätschaften.
Diese Position wird einmal je Bauabschnitt vergütet.
Menge: 5,000 Stck

**1.12.0002 Kanalinspektion DN 150 PP**
Kanalinspektion
--------------------
von nicht begehbaren Kanälen durch Einsatz einer fahrbaren Farb-TV-Kanalkamera.

Zur Ausrüstung gehören:
Kamera, Beleuchtung, Geräte zur Ermittlung der
Tiefenlage der Kanäle und Leitungen, Transport- und
Führungseinrichtungen, sowie 200 m Kabel mit Umlenkrollen, Längenmeßeinrichtungen und elektrische
Kabelaufspulwinde. Belastbarkeit des Kabel >2000 N.
Genauigkeit der Längenmeßeinrichtung +/- 10 cm.
Das Untersuchungsfahrzeug muss alle notwendigen
Einrichtungen zur ordnungsgemäßen Ausführung der
nachstehend beschriebenen Leistungen enthalten:
Lückenloser Nachweis der Kanalinspektion auf Video für
alle untersuchten Haltungen einschl. DVD und Übergabe
an den AG mit Übergabeprotokoll.
Ausreichende textliche Erläuterung der Mängel und
Besonderheiten.
Im Einzelnen sind die in den Vorbemerkungen
aufgeführten Daten zu erfassen.
Zu jedem einzelnen Schaden, zu jeder sanierten
Stelle und von den Abzweigen  ist ein digitalisiertes
Videobild auf Datenträger vorzugsweise im JPG -Format
vorzulegen. Eine gesonderte Vergütung hierfür erfolgt
nicht, die Kosten hierfür sind in die EP einzukalkulieren.
Bei Abweichungen vom vorgeg. Format ist das
verwendete Format anzugeben!
DN 150 PP.
Menge: 80,000 m

**1.12.0003 Kanalinspektion DN 200 PP**
Kanalinspektion
--------------------
wie vor jedoch DN 200 PP.
Menge: 20,000 m

**1.12.0004 Kanalinspektion DN 300 PP**
Kanalinspektion
--------------------
wie vor jedoch DN 250 bis 300 PP/Stz.
Menge: 190,000 m

**1.12.0005 Zulage Untersuchungsergebnisse auf DVD**
Untersuchungsergebnisse
----------------------------------
Zulage Untersuchungsergebnisse
auf DVD.
Menge: 5,000 Stck

**1.12.0006 Schiebekamera vorhalten**
Kanalinspektion
---------------------
wie vor, jedoch
mobile Schiebekamera mit Datenerfassung
ständig auf der Baustelle vorhalten und bei
jeder angetroffenen Anschlussleitung zur
Untersuchung des Leitungsverlaufes einsetzen.
Menge: 185,000 m

#### 1.13 Stundenlohnarbeiten

**1.13.0001 Polierstunden**
Stundensätze
-------------------
Polierstunden
Menge: 20,000 Std

**1.13.0002 Spezialbaufacharbeiter**
Stundensätze
------------------
Spezialbaufacharbeiter, Berufsgruppe III
Menge: 40,000 Std

**1.13.0003 Baufacharbeiter**
Stundensätze
-------------------
Baufacharbeiter, Berufsgruppe IV u. V
Menge: 30,000 Std

**1.13.0004 LKW - Stunden**
LKW - Stunden
--------------------
einschl. Fahrer. Förderinhalt bei
eben vollem Kraftwagen.
Förderinhalt über 5 m3
Menge: 20,000 Std

**1.13.0005 Verdichtungsgerät**
Verdichtungsgeräte
--------------------------
einschl. Bedienung
Vibromax AT 2000
Menge: 5,000 Std

**1.13.0006 Baggerstunden**
Baggerstunden
--------------------
für Tieflöffel einschl. Fahrer
Löffelinhalt 0,50 bis 1,00 m3
Menge: 20,000 Std

**1.13.0007 Kompressorstunden**
Kompressorstunden
---------------------------
einschl. Bedienung des Kompressors und Vorhalten der Bohrhämmer.
Ansaugleistung bei 6 bar.
Ansaugleistung über 6 m3/min
Menge: 5,000 Std

**1.13.0008 Bohrhammer**
Verrechnungssätze
--------------------------
für Baugeräte bei Stundenlohnarbeiten,
Bohr- und Abbauhammer
Menge: 5,000 Std

**1.13.0009 Radlader**
Radlader
------------
einschl. Fahrer, bis 45 KW.
Menge: 10,000 Std

**1.13.0010 Kleintransporter**
Kleintransporter
--------------------
einschl. Fahrer.
Nutzlast ca. 1,5 to.
Menge: 5,000 Std

**1.13.0011 Kleingeräte**
Verrechnungssätze
--------------------------
für Baugeräte bei Stundenlohnarbeiten,
z.B. Flex oder ähnlich.
Menge: 10,000 Std

### 2 Los 2 - Straßenbauarbeiten Bauherr: Markt Wartenberg

#### 2.1 Baustelleneinrichtung ----------------------------

**2.1.0001 Baustelleneinrichtung**
*** Pauschalposition
Baustelleneinrichtung
----------------------------
Antransport, betriebsfertige Einrichtung und baubetrieblich bedingte
Ortsveränderung der für die Durchführung der ausgeschriebenen Ar-
beiten notwendigen Maschinen, Geräte und Einrichtungen, Beschaffung
von Baustrom und Bauwasser, sowie
der notwendigen Arbeits- und Lagerflächen. Das Vorhalten und Betreiben der Baustelleneinrichtung, sowie
der erforderlichen Geräte, Fahrzeuge, Maschinen usw. während der Bauzeit ist in die Einheitspreise einzurechnen.
Aufwendungen für Absteckungs- und
Markierungsarbeiten (Hilfskräfte,
Pflöcke) sind in dieser Position
einzurechnen.
Menge: 1,000 Psch

**2.1.0002 Instandhaltung**
*** Pauschalposition
Instandhaltung
-------------------
der Verkehrsflächen im Bereich der
gesamten Baustelle während der Bauzeit. Streuen von staubbindenden Mitteln
bei starker Staubentwicklung auf öffentl.
Verkehrswegen.

Befestigte und unbefestigte Wege
(auch Auffüllungen im Rohrgraben)
Menge: 1,000 Psch

**2.1.0003 Abbau und Abfuhr**
*** Pauschalposition
Abbau und Abfuhr
-----------------------
der Baustelleneinrichtung und Herstellung des ursprünglichen Geländezustandes.
Menge: 1,000 Psch

**2.1.0004 Digitales Geländemodell zu Abrechnungszwecken**
*** Pauschalposition
Zulage für Abrechnung
------------------------------
Diese Position vergütet die Erstellung mehrerer digitalen
Geländemodelle mittels digitalen Tachymeter zu Abrechnungszwecken.

Es sind folgende Geländemodelle zu generieren:

1.) Urgelände
2.) UK Asphalt
3.) UK Frostschutzkies

Des Weiteren sind Querschnitte im Raster von 20 m und an allen wichtigen Achspunkten zu erstellen und diese digital und in papierform der örtlichen Bauleitung zu übergeben.
Fehlerhafte oder unvollständige Dateien werden abgelehnt und es erfolgt keine Vergütung.

Diese Position vergütet alle erforderlichen Maßnahmen zur Erstellung dieser Geländemodelle und die obengenannten Punkte.
Menge: 1,000 Psch

**2.1.0005 Bestandsplan Straßenbau**
*** Pauschalposition
Bestandspläne Straßenbau
--------------------------------------
Anfertigen von Bestandsplänen des Straßenbaus.
Vorlage spätestens mit der Schlussrechnung.
Sämtliche Einträge sind mit den entsprechenden Einträgen im Bauentwurf abzustimmen.
Höhenangaben sind auf NN zu beziehen.
Im Lageplan sind die einzelnen Bauteile (Art der Randeinfassungen, Oberflächenbeläge, Art des Fahrbahnaufbaus, Kabelzugschächte, Leitungsverlauf, Rohrleitungsverlauf, Entwässerungseinrichtungen (auch Absetzschächte), Böschungen, Stützmauern, etc.) eindeutig darzustellen (analog Ausführungsplanung).
Die Koordinaten sind dem AG in Listenform zur Verfügung zu stellen.

Pläne auf Datenträger im DWG-/DXF-Format und im PDF-Format, weiteres Format in Absprache mit dem Bauherrn.
Lage-/Höhensystem UTM 32, Höhensystem DHHN 16,
gem. den Angaben auf den Ausführungsplänen.

Für die Straßenbauarbeiten.
Menge: 1,000 Psch

**2.1.0006 Bauzaun Heimstraße 7**
Bauzaun herstellen
-------------------------
Bau- bzw. Schutzzaun einschließlich Eckpfosten und
Verstrebungen herstellen, für die Dauer der Bauzeit
vorhalten, abbauen und von der Baustelle entfernen.
Beschädigte oder abhanden gekommene Teile der
Einrichtungen ersetzen. Umsetzungen auf Grund der
Bauabwicklung des AN gehören zum Leistungsumfang.
Einsatzort(e) 'Abgrenzung Grundstück Heimstraße 7'
Systemzaun mit Zaunelementen,
Feldlänge m '3,5m'
Höhe m '2,0'
Umsetzen '-'

Bauzaun für Absperrungen im Bereich der vollgesperrten Bauabschnitte.
Menge: 30,000 m

#### 2.2 Baufeld freimachen -------------------------

*Hinweis: Kommentar*
Vorbemerkungen zu LB 903
-------------------------------------
1. Allgemeines
2. Nebenleistungen, Besondere Leistungen
Die nachfolgend aufgeführten Leistungen gehören zum
Leistungsumfang:
2.1 Das Fördern des Oberbodens innerhalb der
Baustelle unabhängig von der Länge der Förderwege.
3. Abrechnung
3.1 Oberbodenlieferung:
Die Mengenermittlung erfolgt durch Aufmaß des
Oberbodens auf dem Fahrzeug an der Einbaustelle.
--- Ende Vorbemerkungen ---

**2.2.0001 Oberboden abtragen**
Oberboden abtragen seitl. lagern
-------------------------------------------
Oberboden des/der Homogenbereiche(s) 'Oberboden'
einschließlich leicht verrottbarer
Pflanzendecke innerhalb des Baugeländes
in einer mittleren Dicke von cm '20'
abtragen,
Oberboden von Grünflächen, Böschungen, u. dgl.,
ggf. laden, fördern und auf der Bereitstellungsfläche in
Mieten aufsetzen.
Menge: 40,000 m3

**2.2.0002 Oberboden wieder andecken**
Oberboden wieder andecken
--------------------------------------
Oberboden einschließlich leicht verrottbarer
Pflanzendecke vom Zwischenlager aufnehmen, ggf. laden, fördern und andecken.
Oberboden von Grünflächen, Böschungen, Gärten und
dgl.,
Einbaubereich 'Böschungen'
Menge: 40,000 m3

**2.2.0003 Zuschlag**
Zuschlag
------------
zu Oberboden abtragen,
für die Ausführung der Arbeiten entlang von Pflasterzeilen.
Menge: 150,000 lfm

**2.2.0004 Zuschlag**
Zuschlag
------------
zu Oberboden andecken,
für die Ausführung der Arbeiten entlang von Pflasterzeilen.
Menge: 150,000 lfm

**2.2.0005 Zaun, H=3,00m, Abbauen**
Maschendrahtzaun abbauen
--------------------------------------
Bestehenden Maschendrahtzaun, H=2,00m, einschl. Pfosten H=3,00m, inkl. Fundamente, einschl. Zaunblende, abbauen, in Eigentum des AN übernehmen und einer Verwertung nach Wahl des AN zukommen lassen, einschl. Entrichtung aller anfallenden Gebühren.
Menge: 30,000 m

**2.2.0006 Zaun, H=1,00m, Abbauen**
Maschendrahtzaun abbauen
--------------------------------------
Bestehenden Maschendrahtzaun, H=1,00m, einschl. Pfosten inkl. Fundamente, abbauen, in Eigentum des AN übernehmen und einer Verwertung nach Wahl des AN zukommen lassen, einschl. Entrichtung aller anfallenden Gebühren.
Menge: 30,000 m

**2.2.0007 Zaun, H=3,00m, Neu herstellen, einschl. Fund. und Zaunblende**
Maschendrahtaun
------------------------
Maschenweite 50x50mm, Viereckgeflechteter, verzinkter, Draht, Drahtstärke 2,8mm, Höhe 2,00m,
einschl. Pfosten, verzinkt, Höhe 3,00m, Pfostenlänge 3,50m, Pfostenprofil 60x2mm,
inkl. Betonfundament C20/25, lxbxh=0,3x0,5x0,5 m,
Zaun liefern und versetzen.
Pfosten einschl. Fundament und Querstreben werden gesondert vergütet.
Menge: 30,000 m

**2.2.0008 Zaunpfosten**
Maschendrahtaun
------------------------
Pfosten, verzinkt, passend zu Zaunhöhe 3,00m, Pfostenlänge 3,59m, Pfostenprofil 60x2mm,
inkl. Betonfundament C20/25, lxbxh=0,3x0,5x0,5 m,
im Abstand von max. 2,50m, liefern und versetzen.
Menge: 12,000 Stck

**2.2.0009 Endverstrebungen**
Maschendrahtaun
------------------------
Zulage zu Maschendrahtzaun, für die Endverstrebung,
1 Strebe, Strebenlänge 4000mm, Strebenprofil 60mm, Rundstrebe, einschl. Zubehör, liefern und einbauen, einschl. Fundamentierung, Betonfundament C20/25, lxbxh=0,3x0,5x0,5 m.
Abrechnung je Zaun-Ende
Menge: 2,000 Stck

**2.2.0010 Anschluss an Bestands-Zaun**
Maschendrahtaun
------------------------
Zulage zur Herstellung des neuen Maschendraht-Zauns, für die Herstellung des Anschlusses an den Bestandszaun.
Menge: 2,000 Stck

**2.2.0011 Zulage Sichtschutz**
Zulage
---------
für die Herstellung eines Sichtschutzes, H=2,00m,
Zaunblende grau, rundum gesäumt und gelocht, Lochung im Abstand von 40-50 cm, Schutzwert ca. 80%, liefern und am Zaun befestigen. Einschl. Befestigungsmaterial.
Menge: 30,000 m

**2.2.0012 Rohrpfosten ausbauen**
Rohrpfosten ausbauen
------------------------------
Rohrpfosten Durchmesser bis einschl. 108 mm,
einschl. vorhandenem Fundament aus Beton,
ausbauen, ggf. Fundamentgrube mit geeignetem
Material verfüllen.
Ausgebauten Beton des Fundamentes in Eigentum
des AN übernehmen und einer Verwertung nach Wahl
des AN zuführen.
Fundamentgröße bis 0,5 m3,
Fundamentgrube mit Boden des AG verfüllen
und verdichten,
Rohrpfosten innerhalb des Baufelds seitlich geschützt lagern,
Rohrpfosten wiederaufnehmen und neu setzen, einschl.
Fundament und Erdarbeiten.
Fundament aus Beton C20/25 herstellen,
Abmessungen mind. 30x30x50cm
Menge: 3,000 Stck

**2.2.0013 Schild abbauen**
Schild abbauen
---------------------
Schild mit Zeichen nach StVO, ggf. mit
Befestigungsmaterial, abbauen.
Schildgröße bis 1 m2,
einschließlich Abbau des Befestigungsmaterials
von der Aufstellvorrichtung,
Schild laden, innerhalb der Baustelle fördern,
abladen und seitlich geschützt bis zum Wiedereinbau lagern.
Menge: 3,000 Stck

**2.2.0014 Bodenhülse liefern, einbauen**
Bodenhülse
----------------
liefern und einbauen,
Innendurchmesser 60 mm,
aus Stahl, feuerverzinkt, mit Schnellverriegelung
und Abdeckkappe, mit Dichtungsring.
Bodenhülse setzen, die erforderlichen Erdarbeiten sind im
Leistungsumfang enthalten,
Fundament aus Beton C20/25 herstellen,
Abmessungen mind. 30x30x50cm
Menge: 3,000 Stck

**2.2.0015 Rohrpfosten setzen**
Rohrpfosten
----------------
mit Abschlusskappe liefern.
geschlitzt für Bodenhülse,
Rohr aus Stahl, D = 60 mm, Wanddicke 2,9 mm,
Pfostenlänge 3000 mm.
Menge: 3,000 Stck

**2.2.0016 Schild des AG anbringen**
Schild des AG anbringen
---------------------------------
Schild des AG an Aufstellvorrichtung anbringen.
Schild mit Zeichen nach StVO,
Schildgröße bis 1 m2,
an Rohrpfosten,
Blechdicke 3 mm,
Einseitiges Zeichen,
Befestigungsmaterial des AN.
Menge: 3,000 Stck

#### 2.3 Ungebundene Schichten des Oberbaues -----------------------------------------------------

*Hinweis: Vorbemerkungen*
Vorbemerkungen
------------------------
1. Allgemeines
Die in der Leistungsbeschreibung angegebenen Breiten
sind die jeweiligen Sollbreiten einer Schicht.
Unterschreitungen dieser Breiten bei der Ausführung
um nicht mehr als 4 cm bei Einzelwerten bleiben
unberücksichtigt.
2. Nebenleistungen, Besondere Leistungen
Die nachfolgend aufgeführten Leistungen gehören zum
Leistungsumfang:
2.1 Die Herstellung in wechselnder Breite.
2.2 Wenn das Herstellen von Einbauten im Leistungsumfang des AN enthalten ist, gehören alle dadurch
verursachten Erschwernisse zum Leistungsumfang.

Hinweis
-----------
zu den Verdichtungsarbeiten, für die Verwendung von wenig invasiven Verdichtungsgeräten.
Der erhöhte Zeit- und Geräteaufwand für das Aufbringen von Auffüllmaterial, Frostschutzkies bzw. Schottermaterial, etc., in mehreren dünneren Lagen, sodass trotz geringer invasiver Geräte dennoch eine ausreichende Verdichtung erfolgt, ist einzurechnen.

--- Ende Vorbemerkungen ---

**2.3.0001 Lagerfläche**
*** Pauschalposition
Lagerfläche
----------------
Herrichten einer Lagerstelle im Baugebietfür die vorschriftsmäßige Lagerung der Haufwerke des Bodens nach LAGA erstellen.

Diese Position beinhaltet:

- Fachgerechte Herstellung der Lagerfläche gemäß LAGA
- Lagerfläche mit Folien abdecken
- Haufwerke mit Folienabdecken
- Entsorgen der Folien
- Wiederherstellung des ursprünglichen Geländezustands
- Unterhalt der Lagerfläche und Herstellen von Mieten

Lagerfläche für ausgebauten Asphalt, Boden und Beton.
Menge: 1,000 Psch

**2.3.0002 Boden lösen für L-Steine**
Baugrube L-Steine
-------------------------
Baugrube für Bauteile nach Unterlagen des AG
herstellen. Boden lösen und laden.
Bauteil(e) 'L -Steine '
Boden des/der Homogenbereiches/e  B '1-3'
Beschreibung des Homogenbereichs nach Unterlagen
des AG.
Boden in offener Baugrube lösen.
Wasserhaltung wird gesondert vergütet.
Überschüssiges, nicht wiedereinbaufähiges Aushubmaterial
innerhalb der Baustelle fördern, laden, und zur
Bereitstellungsfläche das AN transportieren und in Haufwerken
lagern.

Für L-Steine, h=1,30m

Abrechnungstiefe:
OK Gelände bzw. UK Humus bis UK Bettung L-Stein,
0 - 1,8 m Baugrubentiefe.
Menge: 50,000 m3

**2.3.0003 Zuschlag**
Zuschlag
------------
zu Boden lösen, für den Bodenabtrag entlang einer Betonmauer im Erdreich.
Abrechnung gem. freigelegte Ansichtsfläche der Mauer.
Menge: 60,000 m2

**2.3.0004 Unter-/Hinterfüllung L-Steine**
Arbeitsraumverf. L-Steine
---------------------------------
Arbeitsraumverfüllung herstellen.
Boden ggf. laden und fördern, einbauen und verdichten.
Bauteil(e) 'L-Steine h=1,30m'
Arbeitsraum zwischen Bauteil und Erdreich,
Verfüllmaterial aus gemischtkörnigen Böden,
Hinterfüllmaterial: Auffüllkies, Reibungswinkel ca. 35°.
Feinkornanteil max. 15 Gew.-%,
Verfüllmaterial liefern.
Boden aus Seitenentnahmen oder Gewinnungsbetrieben.
Menge: 50,000 m3

**2.3.0005 Boden lösen Straßenbereich**
Boden lösen
----------------
Boden profilgerecht oder nach Unterlagen
des AG lösen, laden, fördern, ggf. profilgerecht
einbauen und verdichten.
Das Herstellen von Mulden und Gräben, sowie das
Herstellen von Ausrundungen an der Einschnittsoberkante oder am Dammfuß wird gesondert vergütet.
Boden der Klasse 3 bis 5, Homogenbereich B1,2,
aus dem Bereich von Straßen.
Das Herstellen des Planums wird gesondert vergütet.
Boden und 'auf eine Zwischenlager des AG abfahren und
Haufwerke zu 500 m3 bilden'
Menge: 1060,000 m3

**2.3.0006 Erschwernis Boden lösen, Kabel längs zur Straßenachse**
Mehraufwand Kabel längs
----------------------------------
Mehraufwand bei der Ausführung der Abtrags- und
Verfüllarbeiten in Folge von vorhandenen Leitungen
unter Beachtung der einschlägigen Vorschriften.
Der Mehraufwand wird nur bei tatsächlichem Freilegen
der Leitung vergütet.
Ein erneutes Einsanden der Leituing ist ebenso einzurechnen.
Bei parallel laufenden Leitungen wird die Position
innerhalb eines 50 cm Achsabstand nur einmal
abgerechnet.
Abgerechnet wird in der Achse
Leitung = 'Strom- und Telekomkabel'
Leitungen längslaufend zur Straßenachse.

Kabelbündel bis zu 50 cm Breite, gelten als ein
Erschwernis
Menge: 700,000 m

**2.3.0007 Erschwernis Boden lösen, Kabel längs zur Straßenachse**
Mehraufwand Kabel längs
----------------------------------
wie vor, jedoch Kabel 20 kV.
Menge: 120,000 m

**2.3.0008 Erschwernis Boden lösen, Rohr bis DN 100 längs zur Straßenachse**
Mehraufwand Gasleitung längs
-----------------------------------------
Mehraufwand bei der Ausführung der Abtrags- und
Verfüllarbeiten in Folge von vorhandenen Leitungen
unter Beachtung der einschlägigen Vorschriften.
Der Mehraufwand wird nur bei tatsächlichem Freilegen
der Leitung vergütet.
Ein erneutes Einsanden der Leituing ist ebenso einzurechnen.
Bei parallel laufenden Leitungen wird die Position
innerhalb eines 50 cm Achsabstand nur einmal
abgerechnet.
Abgerechnet wird in der Achse
Leitung = 'Gasleitung bis DN 100'
Leitungen längslaufend zur Straßenachse.
Menge: 40,000 m

**2.3.0009 Erschwernis Boden lösen, Kabel quer zur Straßenachse**
Mehraufwand Kabel quer
---------------------------------
wie vor, jedoch
Leitung = 'Strom-/Telekommunikationskabel'
Leitungen querend.

Kabelbündel bis zu 50 cm Breite, gelten als ein
Erschwernis.
Menge: 100,000 m

**2.3.0010 Erschwernis Boden lösen, Kabel quer zur Straßenachse**
Mehraufwand Kabel quer
---------------------------------
wie vor, jedoch
Leitung = '20kV-Leitung'
Leitungen querend.

Kabelbündel bis zu 50 cm Breite, gelten als ein
Erschwernis.
Menge: 20,000 m

**2.3.0011 Erschwernis Boden lösen, DN 100 quer zur Straßenachse**
Mehraufwand Gasleitung quer
---------------------------------------
wie vor, jedoch
Leitung = 'Gasleitung bis DN 100'
Leitungen querend.
Menge: 20,000 m

**2.3.0012 Kabel umlegen**
Kabel umlegen
--------------------
Vorhandene Kabel mittels Handaushub freilegen,
aufnehmen und umlegen.

Diese Position vergütet den erforderlichen Handaushub,
Wiederherstellung des Sandbetts, Verlegen von Warnband
sowie das Umlegen.

Erforderlicher Rohrgraben wird gesondert vergütet.
Menge: 50,000 m

**2.3.0013 Kabelgrabenaushub**
Leitungsgraben
--------------------
Kabelgrabenaushub für Gräben ohne betretbaren Arbeitsraum bis zu einer
Tiefe von 0,70 m, ohne Verbau.
z. B. Kabelgräben

Überschüssiges Material ist auf das Zwischenlager
abzufahren und Haufwerksweise zu lagern.
Menge: 20,000 m3

**2.3.0014 Aushub für Drainageleitung**
Leitungsgraben
--------------------
für Drainagepackung, Querschnitt 35x35cm, von UK Planum aus, herstellen.
Aushubmaterial ist auf das Zwischenlager
abzufahren und Haufwerksweise zu lagern.
Menge: 45,000 m3

**2.3.0015 Entwässerungsgraben herst.**
Mulden herstellen
-----------------------
Entwässerungsgraben (Mulde, Vorflutgraben, Abfanggraben, Absturz, und dgl.)
profilgerecht oder nach Unterlagen des AG
herstellen.
Boden profilgerecht oder nach Unterlagen des AG lösen,
laden, fördern, ggf. einbauen und verdichten.
Boden des/der Homogenbereiches/e  B 'B1, B2, B3'
Beschreibung des Homogenbereichs nach Unterlagen
des AG.
Mulde am Dammfuß
Größe nach Unterlagen des AG
Verwendung 'Material zur Bereitstellungsfläche transportieren und in Haufwerken lagern'
Menge: 30,000 m3

**2.3.0016 Boden lösen Böschungen**
Boden lösen
----------------
Boden profilgerecht oder nach Unterlagen
des AG lösen, laden, fördern, ggf. profilgerecht
einbauen und verdichten.
Das Herstellen von Mulden und Gräben, sowie das
Herstellen von Ausrundungen an der Einschnittsoberkante oder am Dammfuß wird gesondert vergütet.
Boden der Klasse 3 bis 5, Homogenbereich B1,2,3
aus dem Bereich von Böschungen.
Das Herstellen des Planums wird gesondert vergütet.
Boden und 'auf eine Zwischenlager des AG abfahren und
Haufwerke zu 500 m3 bilden'
Menge: 125,000 m3

**2.3.0017 Boden Z0 lösen, zwischenl.**
Boden abfahren
---------------------
Boden gemäß analytischer Untersuchung
vom Zwischenlager aufnehmen und
entsprechend dem Untersuchungsergebnis
auf eine Kippe des AN abfahren, einschl.
Entrichtung aller anfallender Gebühren.

Boden der Zuordnungsklasse Z0, gem. Verfüllleitfaden.
Organikgehalt TOC von 2 bis 6 M%

Abgerechnet wird die lose Masse am Zwischenlager.
Die Mengenfeststellung erfolgt mittels tachymetrischen Aufmaß durch den AN.
Menge: 1545,000 m3

**2.3.0018 Boden der Zuordnungsklasse Z1.1**
Belasteten Boden
-----------------------
wie vor, jedoch

Boden der Zuordnungsklasse Z1.1, gem. Verfüllleitfaden.
Organikgehalt TOC von 2 bis 6 M%

Vergütung erfolgt gemäß
Entsorgungsnachweisen.
Menge: 240,000 to

**2.3.0019 Probenahme der Haufwerke**
Probenentnahme
------------------------
Entnahme von Mischproben gemäß LAGA PN 98 für Kontrollprüfungen von kontaminiertem Aushubmaterial, den Grundregeln für die Entnahme von Proben nach LAGA entsprechend, einschließlich erforderlicher Schürfschlitze bzw. Ausbreitung bei den Haufwerken.
Einzurechnen ist auch die Untersuchung im Labor.
Die Beprobung ist von einem unabhängigen Institut vorzunehmen.

Die Analyse ist gemäß Verfüllleitfaden (15.07.2021), Ersatzbaustoffverordnung und Deponieverodnung durchzuführen.

Für Haufwerke zu 500 m3.

Boden aus Aushubarbeiten
Menge: 6,000 Stck

**2.3.0020 FSS herstellen Fahrbahn 52 cm**
Frostschutzschicht herstellen
---------------------------------------
Frostschutzschicht (FSS) herstellen,
in Verkehrsflächen der Belastungsklasse
Bk100 bis Bk1,0,
Baustoffgemisch ohne industriell hergestellte
Gesteinskörnung,
Einbaudicke cm '52'
(Mindestdicke im Regelquerschnitt),
Material: Baustoffgemisch oder Boden GE, GW, GI.
Größtkorn: min. 8 mm.
Verformungsmodul EV2 min. MPa '120'
Verhältniswert der Verformungsmoduln EV2/EV1 max '2,1'
Menge: 550,000 m3

**2.3.0021 STS herstellen unter Gehweg 28 cm**
Schottertragschicht (STS) herstellen
auf 'Boden gem. Bodengutachten'
Einbaubereich 'Gehweg'
Baustoffgemisch 0/32,
Einbaudicke cm '28'
(Mindestdicke im Regelquerschnitt).
Verformungsmodul EV2 min. MPa '150'
Verhältniswert der Verformungsmoduln EV2/EV1 max. '2,1'
Menge: 60,000 m3

**2.3.0022 STS herstellen unter Parkflächen 28 cm**
Schottertragschicht (STS) herstellen
auf 'Boden gem. Bodengutachten'
Einbaubereich 'Parkplätze'
Baustoffgemisch 0/32,
Einbaudicke cm '28'
(Mindestdicke im Regelquerschnitt).
Verformungsmodul EV2 min. MPa '150'
Verhältniswert der Verformungsmoduln EV2/EV1 max. '2,1'
Menge: 20,000 m3

**2.3.0023 Grobplanum Fahrbahn**
Grobplanum
----------------
Planum profilgerecht herstellen
im Fahrbahnbereich, UK Frostschutzkies,
max. Abweichung von der Sollhöhe +3/-3 cm.
Verformungsmodul EV2 mindestens 45 MPa.
Menge: 1100,000 m2

**2.3.0024 Grobplanum Gehwege**
Grobplanum
----------------
Planum profilgerecht herstellen
in Gehwegen, UK Schottertragschicht/Frostschutzkies,
max. Abweichung von der Sollhöhe +3/-3 cm.
Verformungsmodul EV2 mindestens 45 MPa.
Menge: 140,000 m2

**2.3.0025 Grobplanum Parkflächen**
Grobplanum
----------------
Planum profilgerecht herstellen
in Parkflächen, UK Schottertragschicht/Frostschutzkies,
max. Abweichung von der Sollhöhe +3/-3 cm.
Verformungsmodul EV2 mindestens 45 MPa.
Menge: 60,000 m2

**2.3.0026 Feinplanum Fahrbahn**
Feinplanum
----------------
Planum profilgerecht herstellen
im Fahrbahnbereich, OK Frostschutzkies,
max. Abweichung von der Sollhöhe +2/-2 cm.
Verformungsmodul EV2 = 120 MN/m2 bzw.
EVD = 65 MN/m2.
Menge: 1100,000 m2

**2.3.0027 Feinplanum Gehweg**
Feinplanum
----------------
Planum profilgerecht herstellen
im Gehweg, OK Schottertragschicht,
max. Abweichung von der Sollhöhe +2/-2 cm.
Verformungsmodul EV2 = 150 MN/m2
Menge: 140,000 m2

**2.3.0028 Feinplanum Parkpl.**
Feinplanum
----------------
Planum profilgerecht herstellen
im Parkplatzbereich, OK Schottertragschicht,
max. Abweichung von der Sollhöhe +2/-2 cm.
Verformungsmodul EV2 = 150 MN/m2
Menge: 60,000 m2

**2.3.0029 Planum unter L-Steinen**
Planum
-----------
Planum profilgerecht herstellen
unter L-Steinen, Aushubsohle,
max. Abweichung von der Sollhöhe +3/-3 cm.
Verformungsmodul EV2 mindestens 45 MPa.
Menge: 30,000 m2

**2.3.0030 Zulage zu Planum Schächte**
Mehraufwand
--------------------
Mehraufwand bei der Ausführung der Abtrags- und
Verfüllarbeiten infolge von vorhandenen Bauwerken.
Mehraufwendungen durch Erschwernisse
infolge von Einbauten einschließlich des
verminderten Leistungsansatzes in der Fläche,
Schächte.

Diese Position wird nur einmal vergütet.
Menge: 20,000 St

**2.3.0031 Zulage zu Planum Schieber und Hydranten**
Mehraufwand
--------------------
wie vor, jedoch
Hydranten- und Schieberkappen.

Diese Position wird nur einmal vergütet.
Menge: 22,000 St

**2.3.0032 Zulage zu Planum SSK**
Mehraufwand
--------------------
wie vor, jedoch
Straßenabläufe.

Diese Position wird nur einmal vergütet.
Menge: 13,000 St

**2.3.0033 Zulage zu Planum ACO RInne DN 300**
Mehraufwand
--------------------
wie vor, jedoch
Einlaufrinne DN 300

Diese Position wird nur einmal vergütet.
Menge: 6,000 m

**2.3.0034 Zulage zu Planum ACO RInne DN 150**
Mehraufwand
--------------------
wie vor, jedoch
Einlaufrinne DN 150

Diese Position wird nur einmal vergütet.
Menge: 6,000 m

**2.3.0035 Zulage zu Planum Kabelschächte**
Mehraufwand
--------------------
wie vor, jedoch
Kabelschächte.

Diese Position wird nur einmal vergütet.
Menge: 1,000 St

**2.3.0036 Zulage zu Planum Kabelverteilerschrank**
Mehraufwand
--------------------
wie vor, jedoch
Kabelverteilerschrank.

Diese Position wird nur einmal vergütet.
Menge: 3,000 St

**2.3.0037 Zulage zu Planum Lichtmast**
Mehraufwand
--------------------
wie vor, jedoch
Lichtmast.

Diese Position wird nur einmal vergütet.
Menge: 3,000 St

**2.3.0038 Zulage zu Planum Schild**
Mehraufwand
--------------------
wie vor, jedoch
Schildpfosten.

Diese Position wird nur einmal vergütet.
Menge: 3,000 St

**2.3.0039 Schiebergestänge sichern**
Schiebergestänge sichern
-----------------------------------
Die durch Bodenbewegungen freigelegten Schiebergestänge
sind dauerhaft während der Bauzeit mit geeigneten Mittel
(Betonringe oder nach Wahl des AN) zu sichern.
Die durch unsachgemäße Sicherung enstandenen Schäden der
Schiebergestänge sind durch den AN zu ersetzen.
Wasserleitungs-, Gas- und Fernwärmeschieber
Menge: 15,000 St

**2.3.0040 Stat. Lastplatte**
Lastplattenversuch
-----------------------
Durchführung der Prüfungen zur
Ermittlung der Verdichtungs- bzw.
Tragfähigkeitswerte nach DIN 18134.
Nachweis und Dokumentation durch
unabhängigen Gutachter.
Statischer Lastplattenversuch
Menge: 6,000 Stck

**2.3.0041 Gegenlast Lastpl.**
Gegenlast stat. Lastplatte
----------------------------------
Bereitstellung einer Gegenlast für Lastplattendruckversuche mit min. 10 t Auflast für
Kontrollprüfungen des AG innerhalb der Baustelle.
Durchschnittl. Dauer je Lastplattendruckversuch: 0,5 h
Die Leistung ist gesondert in Rechnung zu stellen.
Menge: 6,000 Stck

**2.3.0042 Betonmauer abbrechen**
Betonmauer abbrechen
--------------------------------
Betonmauer abbrechen, Abbruchmaterial zerkleinern, aufnehmen, fördern, laden, zur Bereitstellungsfläche transportieren und dort in Haufwerken lagern.
Das Abbruchmaterial ist so zu zerkleinern, dass die
Kantenlänge der einzelnen Bestandteile nicht mehr als
400 mm
beträgt. Überstehende Armierungseisen sind zu
entfernen.
Lose Armierungseisen sind zu separieren.
Menge: 100,000 to

**2.3.0043 Betonmauer schneiden**
Betonmauer schneiden
-------------------------------
Der Abbruch der Betonmauer ist mittels
Betonschnitt auszuführen, eventuell erforderliche
Zwischenschnitte sind einzurechnen.
Stahlschnitte werden in nachfolgender Position vergütet.
Menge: 3,000 m2

**2.3.0044 Zuschlag für Stahlschnitt**
Zuschlag für Stahlschnitt
---------------------------------
Für Stahldurchschnitte bei der Position
"Betonmauer schneiden".
Menge: 500,000 cm2

**2.3.0045 Bauschutt entsorgen**
Bauschutt entsorgen
----------------------------
Bauschutt gemäß analytischer Untersuchung von der
Bereitstellungsfläche aufnehmen und entsprechend dem
Untersuchungsergebnis auf eine Kippe des AN abfahren,
einschl. Entrichtung aller anfallender Gebühren.
Die Untersuchung wird gesondert vergütet.
Bauschutt der Zuordnungsklasse Z0,
abgerechnet wird gem. Lieferscheinen.
Menge: 100,000 to

**2.3.0046 Stahl entsorgen**
Stahl entsorgen
----------------------
vom Bauschutt abgetrennte Bewehrungsstähle und sonstige
Stahlbauteile in Eigentum des AN übernehmen und einer
ordnungsgemäßen Verwertung zuführen. Einschl.
Entrichtung
aller anfallender Gebühren. Abrechnung gem.
Wägescheinen.
Menge: 5,000 to

**2.3.0047 Mineralbeton liefern**
Mineralbeton
-----------------
liefern, zum Absplitten von Kiesstraßen und Kiesflächen
Die Lieferung ist mit Liefernachweisen zu belegen.
Einbau wird mit Pos. "Kiesflächen wiederherstellen" vergütet.
Menge: 5,000 m3

**2.3.0048 Kiesflächen angleichen, 10 cm stark**
Kiesflächen wiederherstellen
--------------------------------------
Kiesflächen mit Mineralbeton ordnungsgemäß wiederherstellen,
10 cm stark, sowie profilgemäß planieren und verdichten.
Die Lieferung des Materials wird mit der Position "Mineralbeton"
vergütet.
Menge: 50,000 m2

**2.3.0049 Frostschutzkorrektur, 20 cm**
Frostschutzkorrektur
----------------------------
bis zu einer Dicke von 20 cm durchführen,
Grob- und Feinplanie erstellen.
Das Planum ist entprechend der Pflaster-
Einbaustärke herzustellen.
EV2 min 120 MN/m2,
DPr min. 98%,
In Einfahrten und Kleinflächen.
Menge: 20,000 m3

**2.3.0050 Böschung profilieren**
Böschung
--------------
Böschung in Einschnittsbereichen bis zur Verschneidung mit
dem bestehenden Gelände durch Bodenabtrag herstellen.
Maximale Böschungshöhe: ca. 3 m,
Böschungsneigung: 45°,
Einbaubreite bis 3 m.
Die Erschwernisse durch Einbauten wie
Schächte, Einläufe, Schieber, Verkehrszeichen u.ä.
werden gesondert vergütet.
Menge: 110,000 m2

**2.3.0051 Bankett erstellen**
Bankett herstellen
------------------------
Bankett profilgerecht herstellen
mit Querneigung 12% am tiefliegenden und
Querneigung 6% am hochliegenden Fahrbahnrand,
soweit in den Unterlagen des AG nichts anderes
angegeben ist.
Die Erschwernisse durch Einbauten wie
Schächte, Einläufe, Schieber, Verkehrszeichen u.ä.
werden gesondert vergütet.
Einbaubereich 'neben Geh- und Radweg'
Aus Material für Deckschicht ohne Bindemittel,
jedoch Kategorien SZ26 und C90/3,
Feinkornanteil kleiner 0,063 mm höchstens
17 M.-% im eingebauten Zustand.
Gesteinskörnungsgemisch 0/22,
Einbaubreite und Einbaudicke nach Unterlagen
des AG, mit Erschwernis durch Schutzplanken oder
Leitpfostenfundamente,
Einbau -2 cm zur Fahrbahnoberkante,
Verformungsmodul EV2 min. 60 MPa,
Verdichtungsgrad DPr min. 100 %.
Bankettbreite 0,5m - 1m
Menge: 30,000 m2

**2.3.0052 Handschachtung**
Handschachtung
----------------------
als Zuschlag zu den Aushubpositionen,
nur auf Anordnung der Bauleitung,
Für die Bodenklassen 3 mit 5.
Für Aushubtiefen bis 3,00 m.
Menge: 50,000 m3

**2.3.0053 Suchschlitze**
Suchschlitze
-----------------
für Kabel, Wasserleitungen o. ä. von
maschinengestützter Handaushub,
ausheben und wieder verfüllen.
bis 2,00m Tiefe
Menge: 50,000 m

**2.3.0054 Schwergewichtsmauer**
Schwergewichtsmauer
------------------------------
aus Wasserbausteinen, in unregelmäßiger Schichtung
nach Unterlagen des AG auf Fundament herstellen.
Die Blöcke müssen verwitterungsbeständig sein.
Abgerechnet wird die Ansichtsfläche,
ermittelt aus der lotrecht über der unteren Vorderkante
gemessenen Höhe und der horizontal gemessenen Länge.
Wasserbausteine,
Steinlänge 60 - 80 cm,
Steinhöhe zwischen 2/3 und 1/2 der Steinlänge,
Steinbreite min. 50 cm,
Ansichtsfläche bruchrau ohne Keilansätze, Bohrlöcher oder dgl.
Schwergewichtsmauer in einer Höhe von max. 2,50 m
zwischen Gelände unten und Gelände oben.
Einschl. Hinterfüllung zwischen Aushubkante und Wasserbausteinen mit Auffüllkies.
Abrechnung gem. Lieferscheine Wasserbausteine.
Menge: 36,000 to

**2.3.0055 Böschungssicherung**
Böschungssicherung
----------------------------
Wasserbausteine liefern und nach Angabe des AG neben
Böschungstreppen auf Böschungen einbauen.
Wasserbausteine aus Dolomit, liefern und verlegen.
Kantenlängen der Steine mind. 30 cm bis 60 cm. Steine
im Wechsel mit größeren Wasserbausteinen in
unregelmäßigem Verband verlegen, mit Erdreich verfugt.
Für die Böschungsflächen neben der Treppe und über der Schwergewichtsmauer.
Abrechnung nach Lieferscheinen.
Menge: 75,000 to

**2.3.0056 Fundament**
Fundament
---------------
Für Schwergewichtsmauer der vorhergehenden
Position herstellen.
Schottertragschicht (STS) herstellen
Einbaubereich 'unter Schwergewichtsmauer'
Baustoffgemisch 0/45,
Einbaudicke cm '50'
Einbaubreite cm '70'.
Menge: 4,000 m3

**2.3.0057 Boden lösen für Schwergewichtsmauer**
Boden lösen
----------------
Boden profilgerecht oder nach Unterlagen
des AG lösen, laden, fördern, ggf. profilgerecht
einbauen und verdichten.
Das Herstellen von Mulden und Gräben, sowie das
Herstellen von Ausrundungen an der Einschnittsoberkante oder am Dammfuß wird gesondert vergütet.
Boden der Klasse 3 bis 5, Homogenbereich B1,2,3
aus dem Bereich von Böschungen, für Schwergewichtsmauer.
Das Herstellen des Planums wird gesondert vergütet.
Boden und 'auf eine Zwischenlager des AG abfahren und
Haufwerke zu 500 m3 bilden'
Menge: 100,000 m3

**2.3.0058 BW-daten erfassen u. BW-buch erst.**
*** Pauschalposition
BW-daten erfassen u. BW-buch erst.
------------------------------------------------
Bauwerksdaten
mit einem Erfassungsprogramm auf
der Datenbasis der ASB-ING erfassen.
Aus den erfassten Daten ein Bauwerksbuch nach den
Vorgaben der DIN 1076 sowie die Übersichts- und Datenblätter erstellen und digital als PDF zur Prüfung vorlegen.
Vorhandene digitalisierte Bilder, Pläne und Dokumente
einschl. der Bauwerksskizze mit Hauptabmessungen
und Hauptbaustoffen mit erfassen.
Übergabe der Daten an den AG in dem Übergabeformat der
ASB-ING (CAB-Datei) und als PDF-Datei auf mit dem AG abgestimmten Datenträger.
Bauwerk 'Schwergewichtsmauer'
Menge: 1,000 Psch

#### 2.4 Straßenenwässerung

*Hinweis: Vorbemerkung*
Vorbemerkung
-------------------
Rohrleitungen und Anschluss an Kanal sind im Los 1 Kanalbau enthalten.

Vorbemerkungen zu LB 909
1. Beton und Zementmörtel:
1.1 Normalbettmörtel, Dünnbettmörtel sowie Putzmörtel
müssen - soweit in der Leistungsbeschreibung nichts
anderes enthalten ist - der DIN 1053-1,
Ausgabe 1996-11, entsprechen.
2. Die nachfolgend aufgeführten Leistungen gehören zum
Leistungsumfang:
2.1 Bettung gemäß DIN EN 1610 in gewachsenem Boden.
2.2 Die Lieferung von Normalbettmörtel bzw.
Dünnbettmörtel.
3. Abrechnung
3.1 Beim Aufmaß der Rohrleitungen werden die Formstücke
übermessen. Für Formstücke wird der aufgemessenen
Länge der zugehörigen Rohrleitung je Formstück
- bis DN 200 1 m Rohrlänge,
- größer DN 200 bis DN 300 2 m Rohrlänge und
- größer DN 300 3 m Rohrlänge
zugeschlagen.
Bei unterschiedlichen Rohrdurchmessern am Formstück
gilt der Zuschlag für die Rohrleitung mit dem größeren
Durchmesser.
Als Formstücke zählen: Abzweige, Bögen, Verschlussteller und Übergangsstücke.
3.2 Bei Rohrleitungen mit Böschungsstücken werden die
Rohrleitungen bis zur unteren Vorderkante des
Böschungsstückes durchgemessen.
3.3 Die Vergütung der Leitungsgrabenverfüllung oberhalb
der Leitungszone richtet sich nach der einschlägigen
Position des LB 905.

--- Ende Vorbemerkung ---

**2.4.0001 Bergeinlauf herstellen - Aufsatz**
Bergeinlauf herstellen
-----------------------------
Einlaufrost für Bergstraßen, 500 x 800 Pultform, mit PEWEPREN-Einlage,
Klasse D400 entsprechend DIN EN 124
Aufsatz 500x800 Pultform für Straßenablauf Combipoint und DIN 4052 Betonteile
Klasse D400 entsprechend DIN EN 124,
Pultform, Bauhöhe 140 mm
Rahmenaußenmaße 500 x 800 mm
Rahmen aus Gusseisen, umlaufend geschlossen,
mit vier verliersicher in allseitig geschlossenen Taschen positionierten PEWEPREN-Einlagen,
mit Eimerauflage für Eimer nach DIN 4052,
Rost aus Gusseisen einseitig im Rahmen untergreifend,
mit zwei schraublosen, wartungsfreien verkehrssicheren Arretierungen aus Kunststoff,
Rost durch turbinenschaufelartige Querstege hydraulisch optimiert,
Schlitzweite 40 mm
Einlaufquerschnitt 1832 cm²
z.B. ACO o. glw.
Menge: 13,000 Stck

**2.4.0002 Straßenablauf herstellen**
Straßenablauf neu niedrige Bauform
-----------------------------------------------
Straßenablauf aus Betonfertigteilen und Eimer,
DIN 4052, auf 10 cm dicker Sauberkeitsschicht
aus Beton C12/15, und Aufsatz Klasse D 400,
DIN EN 124 und DIN 1229, herstellen.
Betonteile auf Dünnbettmörtel, Aufsatz auf Normalbettmörtel setzen.
Straßenablauf, niedrige Bauform,
Bauhöhe fertig 0,85 m:
Boden 1, Schaftkonus 11, Auflagerring 10 b,
Eimer Form D1,
mit eingearbeitetem Kunststoffmuffenauslauf
aus PVC mit Elastomerdichtung,
DIN EN 681 und DIN 4060,
Aufsatz 500x500, Rahmen aus Gusseisen,
DIN 19583,
mit Einlage.
Aufsatz wird gesondert vergütet.
Menge: 13,000 Stck

**2.4.0003 Anschluss an SSK/Entwässerungsrinne herstellen**
Rohranschluss herstellen
---------------------------------
Rohranschluss am Straßensinkkasten oder
Entwässerungsrinne herstellen.
Die Position vergütet alle erforderlichen
Leistungen, wie z.B. Anpassung der
Rohrleitung für einen dichten Rohranschluss.
DN 150.
Menge: 13,000 Stck

**2.4.0004 Aco Rinne herstellen DN 300**
Entwässerungsrinne Hauptposition
----------------------------------------------
entsprechend DIN EN 1433 und DIN V 19580,
mit integrierter austauschbarer Dämpfung,
aus frost- und tausalzbeständigem Polymerbeton,
mit Kantenschutz aus Gusseisen EN-GJS,
mit selbsthemmender Sicherheitsarretierung.
Entwässerungsrinne entsprechend DIN EN 1433 und DIN
19580 mit allgemeiner bauaufsichtlicher Zulassung(abZ),
mit integrierter austauschbarer Dämpfung,
mit selbsthemmender Sicherheitsarretierung,
aus frost- und tausalzbeständigem Polymerbeton,
mit integriertem Kantenschutz 8mm und Stegrost jeweils aus
Kugelgraphitgusseisen EN-GJS-500-7 KTL-beschichtet,
Belastungsklasse D400 nach DIN EN 1433,
mit Sicherheitsfalz(SF) auf der Auslaufseite,

Schlitzweite 12mm,
mit fließoptimiertem V-Querschnitt,
Nennweite 27,5 cm,
Baulänge 100,0 cm,
Baubreite 35,5 cm,
Einlaufquerschnitt 1106 cm²/m,
Bauhöhe 35,0 cm, ohne Sohlengefälle,
mit Sicherheitsfalz auf der Auslaufseite,
liefern und nach Einbauanleitung des Herstellers verlegen.
Abgestrebtes Fabrikat: ACO DRAIN V275/300 P Powerdrain
mit Powerlock, o. glw.
Menge: 6,000 m

**2.4.0005 Aco Rinne herstellen DN 150**
Entwässerungsrinne Hauptposition
----------------------------------------------
entsprechend DIN EN 1433 und DIN 19580, mit integrierter austauschbarer Dämpfung, mit selbsthemmender Sicherheitsarretierung Powerlock, aus frost- und tausalzbeständigem ACO Polymerbeton,  mit Kantenschutz aus Gusseisen EN-GJS,  Entwässerungsrinne Powerdrain,  entsprechend DIN EN 1433 und DIN 19580,  mit allgemeiner bauaufsichtlicher Zulassung,  mit integrierter austauschbarer Dämpfung,  mit selbsthemmender Sicherheitsarretierung Powerlock,  aus frost- und tausalzbeständigem Polymerbeton,  mit integriertem Kantenschutz 8mm und Stegrost jeweils aus Kugelgraphitgusseisen EN-GJS-500-7 KTL-beschichtet,  Belastungsklasse D400 nach DIN EN 1433,  mit Sicherheitsfalz(SF) auf der Auslaufseite,
mit Ausnehmungen an der Außenwand zur Verankerung im Fundamentbeton,
Schlitzweite 12mm,
mit fließoptimiertem V-Querschnitt,
Nennweite 12,5 cm,
Baulänge 100,0 cm,
Baubreite 18,5 cm,
Einlaufquerschnitt 470 cm²/m,
Bauhöhe 20,0cm,
liefern und nach Einbauanleitung des Herstellers verlegen.
z.B. ACO DRAIN Entwässerungsrinne V 125/150 P Powerdrain, o. glw.
Menge: 6,000 m

**2.4.0006 AcoRInne Ablaufmodul DN 300**
Einlaufkasten
------------------
passend zu Entwässerungsrinne V 275/300,
entsprechend DIN EN 1433 und DIN 19580,
mit integrierter austauschbarer Dämpfung,
mit selbsthemmender Sicherheitsarretierung Powerlock,
aus frost- und tausalzbeständigem ACO Polymerbeton,
mit Kantenschutz aus Gusseisen EN-GJS,
entsprechend DIN EN 1433 und DIN 19580
mit integrierter austauschbarer Dämpfung,
aus frost- und tausalzbeständigem Polymerbeton,
mit integriertem Kantenschutz 8mm und Stegrost jeweils aus Kugelgraphitgusseisen EN-GJS-500-7 KTL-beschichtet, Schlitzweite 20mm,
Belastungsklasse D400 nach DIN EN 1433,
mit selbsthemmender Sicherheitsarretierung Powerlock,
Nennweite 27,5 cm,
Baulänge 50,0 cm,
Baubreite 35,5 cm,
Bauhöhe 65,0 cm,
mit 2 Einlaufseiten, mit ausschneidbarer Anschluss-Schablone für Rinnen aller Bauhöhen
flüssigkeitsdicht anschließbar,
Einlaufquerschnitt 1106 cm²/m,
mit seitlichen Vorformungen für Eck-, T- und Kreuzverbindung,
mit Lippenlabyrinthdichtung aus NBR für waagerechten flüssigkeitsdichten Rohranschluss DN/OD 200,
mit Schlammeimer Stahl verzinkt
liefern und nach Einbauanleitung des Herstellers einbauen.
Hersteller z.B. ACO o. glw.
Menge: 1,000 Stck

**2.4.0007 AcoRInne Ablaufmodul DN 150**
Einlaufkasten
-----------------
entsprechend DIN EN 1433 / DIN V 19580 mit integrierter austauschbarer Dämpfung, aus Polymerbeton,
mit integriertem Kantenschutz 8mm und Stegrost jeweils aus Kugelgraphitgusseisen EN-GJS-500-7 KTL-beschichtet,
Belastungsklasse A15 - F900 nach DIN EN 1433,
mit selbsthemmender Sicherheitsarretierung Powerlock,
Schlitzweite 12mm
Nennweite 12,5 cm,
Baulänge 50,0 cm,
Baubreite 18,5 cm,
Bauhöhe 55,0 cm,
Gewicht 47,0 kg,
mit 2 Einlaufseiten, mit ausschneidbarer Anschluss-Schablone für Rinnen V 125/150 P aller Bauhöhen flüssigkeitsdicht anschließbar,
Einlaufquerschnitt 470 cm²/m,
mit seitlichen Vorformungen für Eck-, T- und Kreuzverbindung,
mit Lippenlabyrinthdichtung aus NBR für waagerechten flüssigkeitsdichten Rohranschluss DN/OD 160,
mit Schlammeimer Stahl verzinkt
liefern und nach Einbauanleitung des Herstellers einbauen.
Menge: 1,000 Stck

**2.4.0008 Stirnseitenverschluss Einlaufrinne DN 300**
Stirnwand
-------------
Kombistirnwand für Rinnenanfang und -ende
aus frost- und tausalzbeständigem Polymerbeton,
mit Kantenschutz KTL-beschichtet,
Baulänge 2,0 cm,
Baubreite 35,5 cm,
Bauhöhe 45,0 cm bauseitig anpassen,
liefern und einbauen.
Stirnseitenverschluss Einlaufrinne DN 300
z.B. Powerdrain, ACO. o. glw.
Menge: 2,000 Stck

**2.4.0009 Stirnseitenverschluss Einlaufrinne DN 150**
Stirnwand
-------------
Kombistirnwand für Rinnenanfang und -ende
aus frost- und tausalzbeständigem Polymerbeton,
mit Kantenschutz KTL-beschichtet,
Baulänge 2,0 cm,
Baubreite 18,5 cm,
Bauhöhe 30,0 cm bauseitig anpassen,
liefern und einbauen.
Stirnseitenverschluss Einlaufrinne DN 150
Fabrikat: z.B. Powerdrain, ACO, o. glw.
Menge: 2,000 Stck

**2.4.0010 Sicherheitsfalze am Rinnenstoß abdichten DN 300**
Abdichten DN 300
------------------------
Sicherheitsfalze am Rinnenstoß abdichten,  mit einem für Polymerbeton zugelassenem elastischen Dichtstoff gemäß Verarbeitungsrichtlinien des Herstellers
Menge: 2,000 Stck

**2.4.0011 Sicherheitsfalze am Rinnenstoß abdichten DN 150**
Abdichten DN 150
------------------------
Sicherheitsfalze am Rinnenstoß abdichten,  mit einem für Polymerbeton zugelassenem elastischen Dichtstoff gemäß Verarbeitungsrichtlinien des Herstellers
Menge: 2,000 Stck

**2.4.0012 Rosthaken**
Rosthaken
---------------
zum Öffnen der Abdeckroste, liefern
Menge: 1,000 Stck

**2.4.0013 Zuschlag zu Rinne DN 300 für Kürzen**
Längenzuschnitt
----------------------
der vorgenannten Einlaufrinne
inklusive Abdeckung
fachgerecht bauseitig herstellen,
entsprechend Aufmaß auf der Baustelle,
ein Befestigungspunkt der Abdeckung sollte erhalten bleiben, pro zugeschnittenem Rost sollten vier von ursprünglich sechs Dämpfungen aus Hart-Elastomer erhalten bleiben, Schnittflächen von Bauteilen aus Gusseisen sind mit
passendem Farbspray zu versiegeln.
Für Rinne DN 300.
Menge: 1,000 Stck

**2.4.0014 Zuschlag zu Rinne DN 150 für Kürzen**
Längenzuschnitt
----------------------
wie vor, jedoch
Für Rinne DN 150.
Menge: 1,000 Stck

**2.4.0015 SSK ausbauen**
SSK ausbauen
---------------------
Straßenablauf aus Betonfertigteilen einschl. Aufsatz
und Eimer, sowie Auflager aus Beton ausbauen.
Das ggf. erforderliche Schließen der Anschlussleitungen
wird gesondert vergütet.
Straßenablauf mit Schaft, niedrige bis tiefe Bauform,
Aufsatz 500 x 500 - 800x500
Tiefe bis Sohle in Ablaufmitte bis 1,20 m,
Straßenablauf einschließlich Aufsatz und Eimer
in Eigentum des AN übernehmen und einer
Entsorgung nach Wahl des AN zuführen.
Übriges Abbruchgut in das
Eigentum des AN übernehmen und einer Entsorgung
nach Wahl des AN zuführen.
Menge: 8,000 Stck

**2.4.0016 Einlaufrinne ausbauen**
Einlaufrinne ausbauen
------------------------------
Einlaufrinne DN 300, einschl. verschraubtem Einlaufrost,
einschl. Ablaufkasten und Auflager aus Beton ausbauen.

Das ggf. erforderliche Schließen der Anschlussleitungen
wird gesondert vergütet.

Ausgebautes Material in Eigentum des AN übernehmen und einer Entsorgung nach Wahl des AN zuführen.
Einschl. anfallender Gebühren.
Menge: 6,000 m

**2.4.0017 Einlaufrinne ausbauen**
Einlaufrinne ausbauen
------------------------------
wie vor, jedoch bis DN 150.
Menge: 2,000 m

**2.4.0018 Anschluss Drainagerohr**
Anschluss Drainagerohr
--------------------------------
an den neuen Regenwasserkanal. Anschluss durch
Kernbohrung und Ringraumdichtung, z.B. Forsheda oder
gleichwertig, an den Einstiegsschacht des Regenwasserkanals.
Zum Anschluss an den Regenwasserkanal ist das Drainagerohr um ca. 20 cm hochzuziehen.

Zu verwendende Dichtung: Lippendichtung aus SBR- oder
EPDM-Kautschuk
Menge: 7,000 Stck

**2.4.0019 Versickerrohr DN 100**
Versickerrohr DN 100
------------------------------
aus PE-HD nach DIN 4262-1 (Typ R2), nach DWA-A 138 und
DIN 19666, mit profilierter Außenwandung und glatter
Innenfläche, am ganzen Umfang geschlitzt,
Baulänge:  6 m

mit werkseitig aufgesteckter Doppelsteckmuffe und
Scheitelmarkierung. Belastbar mit SLW 60 bei mehr als 1,0 m
Überdeckung.
Das Ablängen der Rohre ist mit einzurechnen.
Liefern und fachgerecht mittig in den Rollkieskörper einbauen.
Menge: 350,000 m

**2.4.0020 Versickerrohr DN 100 Formstücke**
Formstückszuschlag
----------------------------
für Versickerrohre der vorangegangenen Position
als Zulage zur Rohrposition liefern und verlegen.
Für Formstücke wie Doppelsteckmuffen, Überschiebmuffen,
Übergangsrohr, Bogen, Verschlussteller usw. wird je Formstück
ein Meter Zuschlag zur Rohrposition verrechnet.
Bei Formstücken mit mehreren Durchmessern wird der größere Durchmesser abgerechnet.
Menge: 20,000 m

**2.4.0021 Rollkies**
Gewaschener Rollkies
------------------------------
gewaschenen Rollkies 08/32 liefern und fachgerecht als
Umhüllung des Sickerrohrs einbauen. Das Sickerrohr ist mittig
in den Kieskörper einzulegen, die Überdeckung soll allseitig
mindestens 10,0 cm betragen. Der Kieskörper hat die
Querschnittsmaße cm/cm 35/35.
Menge: 45,000 m3

**2.4.0022 Vlies**
Vlies
-------
Rigolenvlies aus PP für langfristige Aufrechterhaltung der
Filterfunktion. Umhüllung der Kiespackung und des
Rigolensystems, die notwendige Überlappung nach Herstellerangaben ist einzurechnen.
Geotextilrobustheitsklasse 3.
CE-Zertifizierung nach DIN EN 13252
Technische Daten:
Dicke >2,0mm
Stempeldurchdrückkraft: 2,0 kN
charakt. Öffnungsweite: 0,08 mm
kv-Wert bei 20 kPa: 0,06 m/s
Wasserdurchlässigkeit nach EN ISO 11058: 90l/sm²
Flächengewicht: 200g/m²

System: Rigo-flor FRÄNKISCHE oder gleichwertig.
Menge: 490,000 m2

#### 2.5 Asphaltschichten

*Hinweis: Vorbemerkungen zu L*
Vorbemerkungen zu LB 911
------------------------------------
1. Allgemeines
1.1 Die in der Leistungbeschreibung angegebenen
Breiten sind die jeweiligen oberen Sollbreiten einer
Schicht. Unterschreitungen dieser Breiten bei der Ausführung um nicht mehr als 4 cm bei Einzelwerten
bleiben unberücksichtigt.
1.2 Bei Vollsperrungen des Verkehrs bzw. Neubaustrecken ist die Decke in voller Breite mit einem
Fertiger bzw. mit mehreren gestaffelt fahrenden
Fertigern nahtlos einzubauen.
1.3 Wird im Fahrbahnbereich Handeinbau erforderlich
wie z.B. bei Bauwerksanschlüssen, Quernähten,
Aufweitungen, Einbauten und dgl., so gelten für diese
Flächen die gleichen Grenzwerte für die Unebenheit
wie bei maschinellem Einbau. Wird ausserhalb des
Fahrbahnbereiches Handeinbau erforderlich, so dürfen
für diese Flächen Unebenheiten in Längs- und
Querrichtung innerhalb einer 4 m langen Messstrecke
höchstens 10 mm betragen.
1.4 Bei gefrästen Flächen dürfen Unebenheiten nur mit
allmählichem Übergang auftreten. In Anlehnung an die
ZTV Asphalt-StB dürfen innerhalb einer 4 m langen
Messstrecke die Unebenheiten in Längs-
und Querrichtung nach dem letzten Fräsgang
folgende Werte nicht überschreiten:
-  10 mm bei Fräsflächen als Unterlage von Binder-
und Tragschichten sowie als Unterlage von Deckschichten der Belastungsklasse 1,8 bis 0,3.
-  6 mm bei Fräsflächen als Unterlage von Deckschichten und zum direkten Befahren als Verkehrsfläche.
Die Strukturtiefe darf 6 mm nicht überschreiten.
1.5 Pechhaltige Schichten dürfen nicht heiss gefräst
werden.
Das teer-/pechhaltige Material, das einer Entsorgung
nach Wahl des AN zuzuführen ist, darf nur einer
Verwertung/Beseitigung auf Deponie, einer
thermischen Behandlung oder einer thermischen
Verwertung zugeführt werden.
1.6 Entsorgung / Verwertung nach Wahl des AN bedeutet,
dass das Material auch in Eigentum des AN übergeht.
2. Nebenleistungen, Besondere Leistungen
Die nachfolgend aufgeführten Leistungen gehören zum
Leistungsumfang:
2.1 Erstellung und Vorlage eines Einbau-/Logistik-
konzepts nach Unterlagen des AG
2.2 Die Herstellung in wechselnder Breite.
2.3 Der Mehrverbrauch des Asphaltmischgutes beim
Einbau auf Fräsflächen durch die Strukturtiefe gehört
zum Leistungsumfang, wenn der Einbau mit Einbaudicke nach m2 abgerechnet wird.
2.4 Schutzmaßnahmen gegen mineralische Stäube
(TRGS 559) und potenziell asbesthaltige Stäube
(TRGS 517) gehören zum Leistungsumfang.
2.5 Beim Feinfräsen ist ein einwandfreier Wasserabfluss der gefrästen Fläche zu gewährleisten.
2.6 Tagesanschlüsse, soweit sie nicht vom AG zu
vertreten sind.
2.7 Wenn das Herstellen von Einbauten, Borden etc.
im Leistungsumfang des AN enthalten ist, gehören alle
dadurch verursachten Erschwernisse zum Leistungsumfang.
2.8 Die erforderliche Grobreinigung von Fräsflächen
gehört zum Leistungsumfang.
3. Abrechnung
3.1 Wenn einzelvertraglich ein Abzug bei Unterschreitung des Einbaugewichtes bzw. der Einbaudicke,
sowohl der Decke als auch der Decke und der Asphalttragschicht zusammen vereinbart wird, gilt folgendes:
Der Abzugsbetrag wird für jede Schicht gesondert
berechnet. Die so berechneten Abzugsbeträge der
einzelnen Schichten werden addiert.
3.2 Wenn sich die Frästiefe auf Anordnung des AG
ändert, dann werden die Einheitspreise für die Fräspositionen und den Mischguteinbau der direkt darüber
liegenden Schicht linear angepasst.
3.3 Wenn in einer Position die Mengenangabe in kg/m2 im
Mittel erfolgt, ist diese Angabe die Grundlage für die
Ermittlung der Mehr- oder Mindermengen.
3.4 Ändert sich der Einheitspreis einer m2-Position
beim  Asphalteinbau infolge von Mehr- oder Minderdicken, ändern sich die Einheitspreise der
Zulagen für Beschicker und Thermofahrzeuge nicht.
--- Ende Vorbemerkungen ---

*Hinweis: Kommentar*
Anmerkungen zu Asphalteinbau
------------------------------------------
Handeinbau für den Anschlussbereich und Trompeten wird nicht gesondert vergütet.

Die Anpassungen aller neugebauten Schieberkappen,
Schächte, SSKs, etc werden nicht gesondert vergütet.
--- Anmerkungen zu Asphalteinbau Ende ---

**2.5.0001 Straßenaufbruch bis 10 cm**
Straßenaufbruch bis 10 cm
------------------------------------
Der Aufbruch kann wahlweise durch Fräsen oder durch Aufbrechen  erfolgen. Der notwendige Deckenschnitt für das Aufbrechen ist mit einzukalkulieren und wird nicht gesondert vergütet.
Es ist ein Haufwerk auf dem Zwischenlagerplatz des AG zu bilden.

Haufwerke sind nach der Entnahmestelle zu kennzeichnen.

Fahrbahnaufbruch bis 10 cm Deckenstärke.
Menge: 100,000 m3

**2.5.0002 Asphalt entsorgen PAK =< 10**
Asphalt entsorgen
------------------------
Asphalt gemäß analytischer Untersuchung
und entsprechend dem Untersuchungsergebnis
auf eine Kippe des AN abfahren, einschl.
Entrichtung aller anfallender Gebühren.

Ausbausaphalt ohne Verunreinigungen
PAK-gehalt =< 10 mg/kg.
Menge: 250,000 to

**2.5.0003 Analytik Asphalt**
Analytik Asphalt
---------------------
Proben haufwerksbezogen Entnehmen und
durch einen unabhängigen Gutachter den vorhandene
PAK Wert ermitteln lassen.

Diese Position vergütet alle anfallenden Kosten, für
Probenehmer, Analytik, Erstellen von Schürfen im Haufwerk etc.

Das Ergebnis ist direkt an das bauleitende Büro
zu übermitteln.
Menge: 10,000 Stck

**2.5.0004 Zulage zu Fräs-/Aufbrucharbeiten Schieber, Hydranten, Schächte, etc.**
Zulage Fräsarbeiten / Aufbrucharbeiten
--------------------------------------------------
Zulage zu Fräs- oder Aufbrucharbeiten
für Mehraufwendungen durch Erschwernisse
infolge von Einbauten einschließlich des
verminderten Leistungsansatz in der Fläche.
Zu diesen Mehraufwendungen gehört auch das
Entfernen von Belagsresten an den Einbauten.
Einbauten 'Hydranten, Schieberkappen, Schächte, usw.'

Nur für bestehende Einbauten (keine Eigenleistung)
Menge: 30,000 Stck

**2.5.0005 ATS aus AC 32 T N 14 cm**
Asphalttragschicht
--------------------------
 aus Asphalttragschichtmischgut
AC 32 T N herstellen auf 'Frostschutzkies'
Einbaubereich 'Fahrbahnen'
Einbaudicke 14,0 cm,
mit Bindemittel 70/100,
Unebenheiten der Oberfläche max. 6 mm.
Menge: 1040,000 m2

**2.5.0006 ADS aus AC 11 D N 4 cm**
Asphaltdeckschicht
--------------------------
 aus Asphaltdeckschichtmischgut
AC 11 D N herstellen auf 'Frostschutzkies'
Einbaubereich 'Fahrbahnen'
Einbaudicke 4,0 cm,
mit Bindemittel 50/70.
Menge: 1040,000 m2

**2.5.0007 Zulage zum Asphalteinbau für Asphaltierung von Zufahrten**
Zulage zum Asphalteinbau
-----------------------------------
für die Asphaltierung von einzelnen, unzusammenhängenden Kleinflächen, Zufahrten, unabhängig von der Herstellung der Fahrbahnen, Handeinbau.
Abrechnung nur einmal, für Trag- und Deckschicht zusammen.
Menge: 190,000 m2

**2.5.0008 Asphalt trennen**
Trennschnitt
-----------------
Asphaltoberbau geradlinig trennen
in Einzelflächen längs und quer zur
Fahrbahnachse,
durch Schneiden
senkrecht,
Trenntiefe über 10 cm bis 12 cm.
Diese Position vergütet den Nachschnitt!
Menge: 30,000 m

**2.5.0009 Unterlage reinigen**
StL-Nr. 911115010102
Unterlage reinigen
------------------------
Vorhandene Unterlage reinigen.
Anfallendes Material einer Verwertung nach
Wahl des AN zuführen.
Das Reinigen von Ecken, Zwickeln und An-
schlüssen von Hand gehört zum Leistungsumfang.
Unterlage aus Asphaltbefestigung
in zusammenhängenden Teilflächen
reinigen mit Hochdruckreinigungsgerät
und sofortiger Absaugung des
Schmutz-Wasser-Gemisches.
Menge: 1040,000 m2

**2.5.0010 Schichtenverbund herstellen**
Haftkleber
--------------
Schichtenverbund durch Ansprühen der Unterlage mit bitumenhaltigem Bindemittel herstellen,
maschinell mit Rampenspritzgerät.
Leicht verschmutzte Unterlage bzw. einzelne
verschmutzte Stellen vorher reinigen.
Kehrgut in Eigentum des AN übernehmen und
einer Verwertung nach Wahl des AN zuführen.
Bindemittel C40BF1-S,
Ansprühmenge ca. 300 g/m2.
Menge: 1040,000 m2

**2.5.0011 Fugenverguss**
Fugenverguss
-------------------
Fuge wieder herstellen.
Fugenspalt ausräumen, anfallendes Material entfernen und einer Verwertung nach Wahl des AN
zuführen.
Fugenspalttiefe min. cm '4'
Fugenspaltbreite mm '20'
Längs- und Querfuge
in der Deckschicht
mit heiss verarbeitbarer Fugenmasse Typ N2,
Fugenraum verfüllen in einer Lage.
Menge: 30,000 m

**2.5.0012 Fugenverguss Pflasterzeile**
Fugenverguss
-------------------
Fuge wieder herstellen.
Fugenspalt ausräumen, anfallendes Material entfernen und einer Verwertung nach Wahl des AN
zuführen.
Fugenspalttiefe min. cm '4'
Fugenspaltbreite mm '20'
Längs- und Querfuge
zwischen Asphaltdeckschicht und Pflasterzeile,
mit heiss verarbeitbarer Fugenmasse Typ N2,
Fugenraum verfüllen in einer Lage.
Menge: 520,000 m

**2.5.0013 Bestehende Schieber und Hydrantenkappen angl.**
Schieber- und Hydrantenkappen
-----------------------------------------
Bestehende Schieber- und Hydrantenkappen
angleichen und auf die erforderliche
Höhe setzen.
Angleichen bis 10 cm
Menge: 7,000 Stck

**2.5.0014 Zulage Asphalteinbau Schieber und Hydrantenkappen**
Zulage Asphalteinbau
---------------------------
Zulage für Mehraufwendungen durch Erschwernisse beim Einbau von Asphaltschichten
infolge von Einbauten einschließlich des verminderten Leistungsansatzes in der
Fläche.
Die Erschwernisse für das Herstellen des
Schichtenverbundes unter, bzw. zwischen
den einzubauenden Asphaltschichten
gehören zum Leistungsumfang.
Hydranten- und Schieberkappen.
Asphalttrag- und Asphaltdeckschicht.
Erschwernis wird für alle Asphaltschichten insgesamt 1x vergütet.
Menge: 15,000 Stck

**2.5.0015 Zulage Asphalteinbau Straßeneinläufe**
Zulage Asphalteinbau
---------------------------
wie vor, jedoch Straßeneinläufe (500x800mm).
Menge: 11,000 Stck

**2.5.0016 Zulage Asphalteinbau Schächte**
Zulage Asphalteinbau
---------------------------
wie vor, jedoch Schächte, Schachtabdeckungen DA625.
Menge: 20,000 Stck

**2.5.0017 Zulage Asphalteinbau Einlaufrinne**
*** Pauschalposition
Zulage Asphalteinbau
---------------------------
wie vor, jedoch Einlaufrinne DN 300, quer zur Fahrbahn.
Menge: 1,000 Psch

**2.5.0018 Zulage Asphalteinbau Pflasterzeilen**
Zulage Asphalteinbau
---------------------------
wie vor, jedoch Pflasterzeilen, längs und quer zur Fahrbahn.
Menge: 520,000 m

#### 2.6 Pflaster, Platten

*Hinweis: Vorbemerkungen zu L*
Vorbemerkungen zu LB 913
-------------------------------------
1. Allgemeines
1.1 Zementmörtel  muss den Anforderungen der
DIN 1045-2 Ziffer 5.3.8 entsprechen.
Bei Verwendung des Mörtels als Verbindung von Betonfertigteilen mit Falz darf das Größtkorn der Gesteinskörnung 1 mm - im übrigen höchstens 4 mm - betragen.
Die Fugenverbindungsflächen sind vor dem Aufbringen
des Mörtels anzufeuchten. Die Fugenfüllung ist an
den Sichtseiten glatt zu streichen.
1.2 Für Pflasterdecken auf hydraulisch gebundener
Bettung mit hydraulisch gebundener Fugenfüllung gilt
für die Pflastersteine die TL Pflaster.
1.3 Alle Naturwerksteine müssen aus verwitterungsbeständigem Material bestehen. Alle Naturwerksteine
müssen auf Tonzwischenlagen, Anwitterung und Rosten
geprüft werden. Naturwerksteine aus Basalt sind zusätzlich nach DIN 52106 auf Sonnenbrand zu prüfen.
1.4 Bei Positionen, in denen Granit gefordert wird,
gilt Granodiorit als gleichwertig.
1.5 Bei Borden aus Naturstein der Form A sowie der
Form B, Größe 6 müssen alle sichtbaren Flächen und
die Stoßflächen gestockt oder sandgestrahlt sein.
Die Rückflächen müssen aufgeraut sein. Bei Borden aus
Naturstein der Form A müssen die oberen 100 mm
ebenflächig und rechtwinkling abgearbeitet sein. Diese
Anforderung gilt auch für Naturstein der Form B, wenn
an der Rückseite Pflaster angeschlossen wird.
1.6 Bordsteine aus Naturstein auf Brücken und
anderen Ingenieurbauwerken:
Bordsteine aus Naturstein müssen aus feinkörnigem,
gleichfarbigem Material mit hohem Verwitterungswiderstand hergestellt sein. Das Steinmaterial darf keine
Adern, Risse, Brüche, Blätterungen,schiefrige Ab-
sonderungen und dergleichen aufweisen. Es muss aus
festen nicht verwitterten Lagen stammen und darf
keine schädlichen Einsprengungen enthalten.
Die Formen und Größen der Granitbordsteine auf
Brücken und anderen Ingenieurbauwerken entsprechen
DIN 482, Form A, jedoch im Sondermaß.
Für die Ausführung der Bordsteinflächen
wird festgelegt:
- Vorderflächen auf gesamte Höhe gestockt
oder sandgestrahlt.
- Obere Flächen gestockt oder sandgestrahlt.
- Stoßflächen grob bearbeitet
- Rückflächen i. d. Regel bruchrau.
Die Länge eines Einzelsteines muss in der Geraden
mindestens 1,0 m betragen. Bei Kurven mit Radius
größer 25 m können Einzelsteine mit einer Länge von
mind. 0,80 m verwendet werden. Bei Kurven mit
Radien bis 25 m sind Radiensteine zu verwenden.
1.7 Pflastersteine aus Naturstein in Streifen, Rinnen
und Mulden müssen die Anforderungen der
DIN EN 1342 für die Bauklasse III erfüllen.
1.8 In Rinnen und Mulden darf die Unebenheit der
Oberfläche innerhalb einer 4 m langen Messstrecke
nicht größer als 1 cm sein. Das gilt auch bei
Verwendung von Natursteinen.
1.9 Werden Streifen gleichzeitig als Randeinfassung
verwendet, muss die Rückenstütze wie bei Einfassungen
und Entwässerungsrinnen gemäß DIN 18318,
Abschnitt 3.8 hergestellt werden.
1.10 Wenn hinter Borden und Rinnen keine Flächen
befestigung vorhanden ist, ist die Rückenstütze
nach DIN 18318 auszuführen, sofern in den Unterlagen
des AG nichts anderes enthalten ist.
2. Nebenleistungen, Besondere Leistungen
Die nachfolgend aufgeführten Leistungen gehören
zum Leistungsumfang:
2.1 Das Zuarbeiten oder Schneiden von Bord- und
Einfassungssteinen aus Naturstein oder Beton zum
Längenausgleich, soweit es nicht durch Einbauten
o.ä. verursacht wird.
2.2 Das Zuarbeiten oder Schneiden von Natur-,
Beton- und Betonformsteinen in Zeilen und Rinnen.
2.3 Das Versetzen von geraden Bord- oder Einfassungssteinen im Bogen mit Radius größer 12 m.
2.4 Das Herstellen von Baugruben für Borde, Streifen
und Rinnen, wenn die Tragschicht ohne Bindemittel im
gleichen Bauvertrag beauftragt wird.
3. Abrechnung
3.1 Bei Zeilen, Rinnen und Mulden vor Bordsteinen und
dgl. wird nach der Länge der Bordsteine abgerechnet.
Ansonsten wird nach der längsten Kante abgerechnet.
--- Ende Vorbemerkung ---

**2.6.0001 Granit-1-zeiler, freistehend**
Einzeiler freistehend
---------------------------
Streifen aus Granitgroßpflastersteinen
mit einer maximalen Fugenbreite von 15 mm
auf 20 cm dickem Fundament herstellen.
Den Fundamentbeton als seitliche Stütze, soweit der
Streifen nicht an Borde oder dgl.anschließt, 15 cm
breiter als der Streifen herstellen und bis zur halben
Steinhöhe hochziehen. Mehrzeilige Streifen sind mit
beidseitigen Schnurkanten herzustellen.
Fundamentbeton C25/30.
1-zeilig
Als Abgrenzung freistehend,
Nennmaße 160/160-220/160 mm,
Sichtfläche gestockt oder sandgestrahlt.
Fugen mit Fertigzementmörtel vergießen,
Druckfestigkeit fck,cube des Mörtels min. 50 MPa,
Zement Art CEM I, max. w/z 0,50,
frost-/tausalzbeständig, Ausbreitmaßklasse F5.
Menge: 110,000 m

**2.6.0002 Granit-1-Zeiler vor Bord**
Einzeiler vor Randstein
------------------------------
Streifen aus Granitgroßpflastersteinen
mit einer maximalen Fugenbreite von 15 mm
auf 20 cm dickem Fundament herstellen.
Den Fundamentbeton als seitliche Stütze, soweit der
Streifen nicht an Borde oder dgl.anschließt, 15 cm
breiter als der Streifen herstellen und bis zur halben
Steinhöhe hochziehen. Mehrzeilige Streifen sind mit
beidseitigen Schnurkanten herzustellen.
Fundamentbeton C25/30.
1-zeilig
Als Randeinfassung vor Bordstein und dgl.,
Nennmaße 160/160-220/160 mm,
Sichtfläche gestockt oder sandgestrahlt.
Fugen mit Fertigzementmörtel vergießen,
Druckfestigkeit fck,cube des Mörtels min. 50 MPa,
Zement Art CEM I, max. w/z 0,50,
frost-/tausalzbeständig, Ausbreitmaßklasse F5.
Menge: 240,000 m

**2.6.0003 Granit-1-Zeiler vor Rinne**
Einzeiler vor Rinne
---------------------------
wie vor, jedoch als Einfassung von Einlaufrinnen.
Menge: 24,000 m

**2.6.0004 Granit-2-Zeiler Homburger Kante**
Homburger Kante
------------------------
Streifen aus Granitgroßpflastersteinen
mit einer maximalen Fugenbreite von 15 mm
auf 20 cm dickem Fundament herstellen.
Den Fundamentbeton als seitliche Stütze, soweit der
Streifen nicht an Borde oder dgl.anschließt, 15 cm
breiter als der Streifen herstellen und bis zur halben
Steinhöhe hochziehen. Mehrzeilige Streifen sind mit
beidseitigen Schnurkanten herzustellen.
Fundamentbeton C25/30.
2-zeilig, davon 1 Zeile um cm '3'
höher gesetzt.
Als Abgrenzung freistehend,
Nennmaße 160/160-220/160 mm,
Sichtfläche gestockt oder sandgestrahlt.
Fugen mit Fertigzementmörtel vergießen,
Druckfestigkeit fck,cube des Mörtels min. 50 MPa,
Zement Art CEM I, max. w/z 0,50,
frost-/tausalzbeständig, Ausbreitmaßklasse F5.
Menge: 30,000 m

**2.6.0005 Granithochbord 10 cm Abstich**
Hochbord
--------------
Hochbord aus Granitbordstein Form B
mit einer Fugenbreite von 10 mm
auf 20 cm dickem Fundament herstellen.
Den Fundamentbeton als Rückenstütze
mit einer Breite von 15 cm hochziehen. Oberkante
nach Dicke der angenzenden Flächenbefestigung.
Fundamentbeton C25/30.
Größe 6, Breite 120 mm,
Gerader Stein,
Fugen mit Fertigzementmörtel verfüllen,
Druckfestigkeit fck,cube des Mörtels min. 50 MPa,
Zement Art CEM I, max. w/z 0,50,
frost-/tausalzbeständig, Ausbreitmaßklasse F3.
Hochbord, Abstich 10 cm.
Menge: 270,000 m

**2.6.0006 Granittiefbord 0 cm Abstich**
Granittiefbord gerade
---------------------------
Bord aus Granitbordstein Form B
jedoch Sonderform
mit einer Fugenbreite von 10 mm
auf 20 cm dickem Fundament herstellen.
Den Fundamentbeton als Rückenstütze
mit einer Breite von 15 cm hochziehen. Oberkante
nach Dicke der angenzenden Flächenbefestigung.
Fundamentbeton C25/30.
Tiefbord Größe 6, Breite 120 mm, Höhe 200 mm,
Gerader Stein,
Fugen mit Fertigzementmörtel verfüllen,
Druckfestigkeit fck,cube des Mörtels min. 50 MPa,
Zement Art CEM I, max. w/z 0,50,
frost-/tausalzbeständig, Ausbreitmaßklasse F3.
Tiefbord, Abstich 0 cm.
Menge: 80,000 m

**2.6.0007 Granittiefbord 3 cm Abstich**
Granittiefbord gerade
---------------------------
wie vor, jedoch
Tiefbord, Abstich 3 cm.
Menge: 80,000 m

**2.6.0008 Granithochbord Absenker**
Absenker
------------
Bord aus Granitbordstein Form B
jedoch Sonderform
mit einer Fugenbreite von 10 mm
auf 20 cm dickem Fundament herstellen.
Den Fundamentbeton als Rückenstütze
mit einer Breite von 15 cm hochziehen. Oberkante
nach Dicke der angenzenden Flächenbefestigung.
Fundamentbeton C25/30.
Absenkformstein Größe 6, Breite 140 mm,
Höhe von mm '100'
auf mm '60'
Länge m '1'
Gerader Stein,
Fugen mit Fertigzementmörtel verfüllen,
Druckfestigkeit fck,cube des Mörtels min. 50 MPa,
Zement Art CEM I, max. w/z 0,50,
frost-/tausalzbeständig, Ausbreitmaßklasse F3.
Menge: 13,000 m

**2.6.0009 Granithochbord Absenker**
Absenker
------------
Bord aus Granitbordstein Form B
jedoch Sonderform
mit einer Fugenbreite von 10 mm
auf 20 cm dickem Fundament herstellen.
Den Fundamentbeton als Rückenstütze
mit einer Breite von 15 cm hochziehen. Oberkante
nach Dicke der angenzenden Flächenbefestigung.
Fundamentbeton C25/30.
Absenkformstein Größe 6, Breite 140 mm,
Höhe von mm '60'
auf mm '30'
Länge m '1'
Gerader Stein,
Fugen mit Fertigzementmörtel verfüllen,
Druckfestigkeit fck,cube des Mörtels min. 50 MPa,
Zement Art CEM I, max. w/z 0,50,
frost-/tausalzbeständig, Ausbreitmaßklasse F3.
Menge: 13,000 m

**2.6.0010 Granithochbord Absenker**
Absenker
------------
Bord aus Granitbordstein Form B
jedoch Sonderform
mit einer Fugenbreite von 10 mm
auf 20 cm dickem Fundament herstellen.
Den Fundamentbeton als Rückenstütze
mit einer Breite von 15 cm hochziehen. Oberkante
nach Dicke der angenzenden Flächenbefestigung.
Fundamentbeton C25/30.
Absenkformstein Größe 6, Breite 140 mm,
Höhe von mm '30'
auf mm '00'
Länge m '1'
Gerader Stein,
Fugen mit Fertigzementmörtel verfüllen,
Druckfestigkeit fck,cube des Mörtels min. 50 MPa,
Zement Art CEM I, max. w/z 0,50,
frost-/tausalzbeständig, Ausbreitmaßklasse F3.
Menge: 4,000 m

**2.6.0011 Granithochbord Radius 5-10m**
Hochbord Radienstein
-----------------------------
Hochbord aus Granitbordstein Form B
mit einer Fugenbreite von 10 mm
auf 20 cm dickem Fundament herstellen.
Den Fundamentbeton als Rückenstütze
mit einer Breite von 15 cm hochziehen. Oberkante
nach Dicke der angenzenden Flächenbefestigung.
Fundamentbeton C25/30.
Größe 6, Breite 140 mm,
Kurven-Stein für Außenbogen R = m '5 bis 10'
Fugen mit Fertigzementmörtel verfüllen,
Druckfestigkeit fck,cube des Mörtels min. 50 MPa,
Zement Art CEM I, max. w/z 0,50,
frost-/tausalzbeständig, Ausbreitmaßklasse F3.
Menge: 10,000 m

**2.6.0012 Granittiefbord Radius 5-10m**
Tiefbord Radienstein
---------------------------
Bord aus Granitbordstein Form B
jedoch Sonderform
mit einer Fugenbreite von 10 mm
auf 20 cm dickem Fundament herstellen.
Den Fundamentbeton als Rückenstütze
mit einer Breite von 15 cm hochziehen. Oberkante
nach Dicke der angenzenden Flächenbefestigung.
Fundamentbeton C25/30.
Tiefbord Größe 6, Breite 140 mm, Höhe 200 mm,
Kurven-Stein für Außenbogen R = m '5 bis 10'
Fugen mit Fertigzementmörtel verfüllen,
Druckfestigkeit fck,cube des Mörtels min. 50 MPa,
Zement Art CEM I, max. w/z 0,50,
frost-/tausalzbeständig, Ausbreitmaßklasse F3.
Menge: 10,000 m

**2.6.0013 Granithochbord Radius bis 2m**
Hochbord Radienstein
-----------------------------
Hochbord aus Granitbordstein Form B
mit einer Fugenbreite von 10 mm
auf 20 cm dickem Fundament herstellen.
Den Fundamentbeton als Rückenstütze
mit einer Breite von 15 cm hochziehen. Oberkante
nach Dicke der angenzenden Flächenbefestigung.
Fundamentbeton C25/30.
Größe 6, Breite 140 mm,
Kurven-Stein für Außenbogen R = m '5 bis 10'
Fugen mit Fertigzementmörtel verfüllen,
Druckfestigkeit fck,cube des Mörtels min. 50 MPa,
Zement Art CEM I, max. w/z 0,50,
frost-/tausalzbeständig, Ausbreitmaßklasse F3.
Menge: 5,000 m

**2.6.0014 Granittiefbord Radius bis 2m**
Tiefbord Radienstein
---------------------------
Bord aus Granitbordstein Form B
jedoch Sonderform
mit einer Fugenbreite von 10 mm
auf 20 cm dickem Fundament herstellen.
Den Fundamentbeton als Rückenstütze
mit einer Breite von 15 cm hochziehen. Oberkante
nach Dicke der angenzenden Flächenbefestigung.
Fundamentbeton C25/30.
Tiefbord Größe 6, Breite 140 mm, Höhe 200 mm,
Kurven-Stein für Außenbogen R = m '5 bis 10'
Fugen mit Fertigzementmörtel verfüllen,
Druckfestigkeit fck,cube des Mörtels min. 50 MPa,
Zement Art CEM I, max. w/z 0,50,
frost-/tausalzbeständig, Ausbreitmaßklasse F3.
Menge: 5,000 m

**2.6.0015 L-Stein H = 130 cm ink. Fund.**
Mauerscheiben
--------------------
Stuttgarter Mauerscheiben, h=1,3m, 1m,
liefern und auf vorbereitetem Fundament in 5 cm starker
Frischbetonschicht C 12/15 höhen- und fluchtgerecht
versetzen. Einschl. Fugenausbildung.

Technische Daten:
Winkelstützelement, sichtbare Kanten gefast:
Höhe: 130 cm,
Baubreite: 99 cm,
Fußtiefe: 70 cm,
Oberfläche: Sichtbeton,
Betongüte: C 30/37,
Expositionsklassen XF4, XC4.

Einschl. prüffähiger Statik für den Standardlastfall 5 - SLW 60 -  vom Hersteller in Form einer bauaufsichtlichen Typenstatik.

Hinterfüllmaterial: Auffüllkies, Reibungswinkel ca. 35°.

Inkl. Fundamentausbildung gem. Typenstatik des Herstellers
z.B. Magerbeton C 12/15, 15 cm stark
Einschl. Versetzen gem. Herstellerangaben z.B. auf 5 cm Frischbetonmörtel C12/15
Menge: 31,000 m

**2.6.0016 L-Stein H = 130 cm Hier: Abdichtung Soßfugen**
Abdichtung Stoßfugen
-------------------------------
Die Stoßfugen zwischen den Betonfertigteilen
sind mittels kaltklebenden Bitumenklebeband
abzudichten; zuvor ist die zu beklebende Fläche
zu reinigen und mit einem Primer vorzubehandeln.

Breite des Klebestreifens mind. 20 cm.

Abgerechnet wird eine Länge von - 10 cm
OK Winkelstützmauer bis Ende Winkelfuß.
Menge: 50,000 m

**2.6.0017 Schnurkante Granitbord B bearbeiten**
Abrunden
------------
Abrundung/Abfasung der vorderen Schnurkante
von Granitbordsteinen Form B herstellen,
Anfallendes Material in Eigentum des AN übernehmen
und einer Verwertung nach Wahl des AN zuführen.
Kante abrunden mit R = cm '2'
Menge: 360,000 m

**2.6.0018 Dehnungsfugen in Borden**
Dehnungsfuge Borde
-----------------------------
Dehnungsfuge in Borden herstellen.
Fugenbreite 10 mm,
Fugentiefe mm ' 280 '
Fuge in Naturbordstein
Form ' B6 '
mit Unterfüllung aus Kunststoffhartschaumplatten und elastischer Fugenmasse verfüllen.
Menge: 30,000 St

**2.6.0019 Dehnungsfugen in Granit-Zeilern**
Dehnungsfugen Streifen
-------------------------------
Dehnungsfugen in Streifen und Rinnen herstellen.
Fugenbreite 10 mm, Fugentiefe mm ' 160 '
Streifen-/Rinnenbreite cm ' 16 - 35 '
Fuge in Streifen
mit Unterfüllung aus Kunststoffhartschaumplatten und elastischer Fugenmasse verfüllen.
Menge: 22,000 St

**2.6.0020 Dehnungsfugen in Fundament Bord**
Dehnungsfugen Fundament
-------------------------------------
Dehnungsfugen im Fundament von
Borden unter
Verwendung von Kunststoffhartschaumplatten 10 mm dick herstellen.
Fuge unter Borden.
Menge: 30,000 St

**2.6.0021 Dehnungsfugen in Granit-1-Zeilern**
Dehnungsfugen Fundament
-------------------------------------
Dehnungsfugen im Fundament von
Streifen, Rinnen,
unter
Verwendung von Kunststoffhartschaumplatten 10 mm dick herstellen.
Fuge unter Borden, Streifen,
Streifen-/Rinnenbreite cm ' 16 - 35 '
Menge: 22,000 St

**2.6.0022 Betonleistenstein**
Einfassung herstellen
---------------------------
Einfassung aus Betonbordsteinen
auf 20 cm dickem Fundament herstellen.
Den Fundamentbeton als Rückenstütze
mit einer Breite von 15 cm hochziehen. Oberkante
nach Dicke der angenzenden Flächenbefestigung.
Form TB mm x mm '100 x 200'
Fundamentbeton C25/30.
Gerader Stein,
mit einer Fugenbreite von 10 mm,
Fugen mit Fertigzementmörtel verfüllen,
Druckfestigkeit fck,cube des Mörtels min. 50 MPa,
Zement Art CEM I, max. w/z 0,50,
frost-/tausalzbeständig, Ausbreitmaßklasse F3.
Menge: 45,000 m

**2.6.0023 Gehwegpflaster grau 8 cm stark**
Gehwegpflaster
--------------------
Betonpflastersteine, ohne Fase, mit geraden Kanten, für geräuscharme Oberfläche, mit angeformten Abstandhaltern frei Baustelle liefern, lagern und verlegen.
Pflastersteine gemäß DIN EN 1338 und TL Pflaster-STB
Qualität: DI
Frost-Tausalzbeständigkeitsklasse 3 / Kennzeichnung (D)
Abriebwiderstandsklasse 4 / Kennzeichnung (I)
Höhe: 80 mm
Farbe: naturgrau
Oberfläche: unbehandelt
Rastermaß:  201x168 mm, bzw. 102x168 mm (Halbstein)
Vorgeschriebenes Produkt: Tecanto
Hersteller: BWL Betonwerk Linden GmbH&Co.KG, o. glw.

Betonsteinpflaster fachgerecht von Hand oder maschinell auf der vorhandenen Bettung mit der vorgesehenen Fugenbreite höhen- und fluchtgerecht  im Verband, einbauen.
Abstandhalter geben nicht das Maß der Fugenbreite vor; die Pressverlegung ist zu vermeiden.
Das Mischen aus verschiedenen Paletten gemäß M FP 1 wird nicht gesondert vergütet. Das Anarbeiten an aufgehende Kanten mittels Ergänzungssteinen wird nicht gesondert vergütet. Das notwendige Schneiden der Steine wird gesondert vergütet.
Nach Verlegung die Fugen mit Fugenmaterial füllen. Das Fugenmaterial ist zu liefern. Fugenmaterial aus natürlicher Gesteinskörnung, filterstabil gegenüber Bettungsmaterial. Die Fugenfüllung muss vollständig und kontinuierlich mit Fortschreiten des Verlegens erfolgen, ggf. mehrmalig Nachverfugen. Das Fugenmaterial darf keine latent hydraulischen Eigenschaften aufweisen (z.B. Kalkstein). Vor dem Abrütteln ist überschüssiges Fugenmaterial vollständig abzukehren. Anschließend Fläche mit geeignetem Gerät bis zur Standfestigkeit abrütteln und erneut Fugen durch einschlämmen füllen. Beim Abrütteln ist eine Plattengleitvorrichtung zu verwenden. Die Rüttelgewichte sind auf die Steindicke und -größe abzustimmen.

Vorgesehene Fugenbreite: 3-5 mm
Fugenmaterial: 0/4 oder /5 mm nach TL Pflaster-StB,
Menge: 20,000 m2

**2.6.0024 Gehwegpflaster grau 10 cm stark**
Gehwegpflaster
---------------------
wie vor, jedoch 10 cm stark,
für Zufahrtsbereiche.
Menge: 110,000 m2

**2.6.0025 Gehwegpflaster grau 10 cm stark**
Gehwegpflaster
---------------------
wie vor, jedoch 10 cm stark,
für Parkflächen.
Menge: 50,000 m2

**2.6.0026 Pflaster schneiden 8 cm stark**
Plattenbelag schneiden
------------------------------
Anpassung von Plattenbelägen herstellen.
Platten auf Passmaß zuarbeiten und an Kanten und
Einfassungen bzw. an Aussparungen und Einbauten
verlegen.
Einbauteil 'Breitenausgleich'
Betonplatten,
Dicke 80 mm.
Platten schneiden.
Menge: 10,000 m

**2.6.0027 Pflaster schneiden 10 cm stark**
Plattenbelag schneiden
------------------------------
wie vor, jedoch 10 cm stark.
Menge: 120,000 m

**2.6.0028 Pflaster im Bogen Verlegen, Zuschlag, 10 cm**
Zulage für Plattenbelag im Bogen
-------------------------------------------
Zulage für Plattenbelag im Bogen,
Plattenbelag gem. vorhergehender Pos. 10 cm stark,
mit keilförmigen Platten,
Radius über 3 bis 6 m.
Menge: 40,000 m2

**2.6.0029 Anpassung von Pflaster an Kabelzugschacht**
Anpassung Pflaster Kabelzugschacht
-------------------------------------------------
Anpassung von Plattenbelägen herstellen.
Platten auf Passmaß zuarbeiten und an Kanten und
Einfassungen bzw. an Aussparungen und Einbauten
bis 1 m2 Einzelgröße verlegen.
Schachtabdeckung eckig,
Betonplatten,
Dicke 80 mm.
Platten schneiden.
Menge: 1,000 Stck

**2.6.0030 Anpassung von Pflaster an Standrohr regenfallrohr**
Anpassung Pflaster
----------------------------
Anpassung von Plattenbelägen herstellen.
Platten auf Passmaß zuarbeiten und an Kanten und
Einfassungen bzw. an Aussparungen und Einbauten
verlegen.
Schachtabdeckung eckig,
Betonplatten,
Dicke 80 mm.
Platten schneiden.
Regenfallrohr
Menge: 1,000 Stck

**2.6.0031 Anpassung von Pflaster an Schieber-/Hydrantenkappe**
Anpassung Pflaster
----------------------------
Anpassung von Plattenbelägen herstellen.
Platten auf Passmaß zuarbeiten und an Kanten und
Einfassungen bzw. an Aussparungen und Einbauten
verlegen.
Schachtabdeckung eckig,
Betonplatten,
Dicke 80 mm.
Platten schneiden.
Schieber-/Hydrantenkappe.
Menge: 1,000 Stck

**2.6.0032 Dehnungsfuge vor Gebäuden herstellen**
Fuge
--------
zwischen Fundament von Pflasterzeilen und Gebäude-Fundamenten/ Wänden von Gebäuden herstellen.
Dehnungsfuge, Fugenbreite 10 mm,
unter Verwendung von Kunststoffhartschaumplatten,
mit Unterfüllung aus Unterfüllstoff herstellen und mit elastischer
Fugenmasse verfüllen.
Menge: 60,000 m

**2.6.0033 Granitkleinstein Zwickel**
Granitkleinstein Zwickel
--------------------------------
Pflasterdecke aus Naturkleinpflastersteinen,
Gesteinsart 'Granit'
Farbe 'hellgrau'
mit einer maximalen Fugenbreite von 10 mm
auf vorhandener Tragschicht herstellen.
Bettungsdicke 3 bis 4 cm,
Verband 'Reihenhalbverband'
in Zwickelflächen, Gehwegbereich,
Nennmaße 100/100/100 mm,
auf Pflasterbett aus Beton, C25/30,
Ausbreitmaßklasse F1,
verfugen mit Fertigzementmörtel,
Druckfestigkeit fck,cube des Mörtels min. 50 MPa,
Zement Art CEM I, max. w/z 0,50,
frost-/tausalzbeständig, Ausbreitmaßklasse F6.
Menge: 60,000 m

**2.6.0034 Münchner Gehwegplatten ausbauen und entsorgen**
Münchner Gehwegplatten ausbauen und entsorgen
------------------------------------------------------------------
Pflasterdecke aus Betonpflastersteinen
einschließlich Pflasterbett ausbauen.
Anteil wieder verwendbarer Betonpflastersteine
etwa % '30'
Decke aus
Pflastersteinen, Dicke mm '80'
Pflasterbett und Fugenfüllung aus ungebundenem
Material.
Wieder verwendbare Steine in Eigentum des AN
übernehmen und einer Verwertung nach Wahl des
AN zuführen.
Übriges Aufbruchgut 'auf eine Zwischenlager des AN / AG
abfahren'
Menge: 20,000 m2

**2.6.0035 Münchner Gehwegplatten des AG verlegen**
Pflasterdecke des AG 35 x 35
---------------------------------------
Pflasterdecke aus Betonverbundpflastersteinen
des AG auf vorhandener Tragschicht herstellen.
Bettungsdicke 3 bis 5 cm
Steinform 'Münchner Gehwegplatte'
Das Zuarbeiten oder Trennen von Pflastersteinen wird
gesondert vergütet.
Steingröße mm/mm/mm '350 x 350 x 80'
Kantenausbildung 'ohne Fase'
Einbaubereich 'Angleichung an Grundstücke'
auf Pflasterbett aus Baustoffgemisch 0/4,
verfugen 'mit Sand 70 %  und Mariensteinerkalk 30 %'
Steine, innerhalb der Baustelle gelagert, laden,
Menge: 6,000 m2

**2.6.0036 Münchner Gehwegplatten neu herstellen**
Münchner Gehwegplatten
---------------------------------
Pflasterdecke aus Betonpflastersteinen
auf vorhandener Tragschicht herstellen.
Bettungsdicke 3 bis 5 cm,
Steinform 'Münchner Gehwegplatten mit Hartsteinvorsatz'
Die Formteile für Randanschlüsse und Einfassungen gehören zum Leistungsumfang. Das Zuarbeiten oder
Trennen von Pflastersteinen wird gesondert vergütet.
Nennmaße mm/mm/mm '350 x 350 x 80'
Kantenausbildung 'ohne Fase'
Farbe 'grau'
Verband 'Reihenhalbverband'
in Rad- und Gehwegen,
auf Pflasterbett aus Baustoffgemisch 0/4,
mit einer Fugenbreite von mm '5'
verfugen 'mit Sand 70 % und Mariensteinerkalk 30 %'
Menge: 14,000 m2

**2.6.0037 Pflaster aus- und wiedereinbauen**
Betonpflaster
------------------
Pflasterdecke aus Betonpflastersteinen
unterschiedlicher Formate,
Betonverbundsteine / Betonverbandsteine,
einschließlich Pflasterbett ausbauen.
Pflasterbett und Fugenfüllung aus ungebundenem
Material.
Pflasterstärke mind. 8 cm max. 10 cm,
in Anschlussbereichen Grundstückszufahrten, etc. in nicht zusammenhängenden Einzelflächen, ausbauen,
Anteil wiederverwendbare Steine ca. 80%,
zur Angleichung von Höhenunterscheiden an die Planung,
Steine ausbauen, säubern, lagern, fördern, zwischenlagern.
Übriges Aufbruchgut 'auf eine Zwischenlager des AN / AG
abfahren'
Zwischengelagerte Steine des AG, zum Einbauort transportieren und auf Splittbett wieder verlegen.
Einschl. Verfugung 'mit Sand 70 % und Mariensteinerkalk 30 %'.
Menge: 190,000 m2

#### 2.7 Stundenlohnarbeiten

**2.7.0001 Polierstunden**
Stundensätze
-------------------
Polierstunden
Menge: 20,000 Std

**2.7.0002 Spezialbaufacharbeiter**
Stundensätze
------------------
Spezialbaufacharbeiter, Berufsgruppe III
Menge: 40,000 Std

**2.7.0003 Baufacharbeiter**
Stundensätze
-------------------
Baufacharbeiter, Berufsgruppe IV u. V
Menge: 30,000 Std

**2.7.0004 LKW - Stunden**
LKW - Stunden
--------------------
einschl. Fahrer. Förderinhalt bei
eben vollem Kraftwagen.
Förderinhalt über 5 m3
Menge: 10,000 Std

**2.7.0005 Verdichtungsgerät**
Verdichtungsgeräte
---------------------------
einschl. Bedienung
Vibromax AT 2000
Menge: 5,000 Std

**2.7.0006 Baggerstunden**
Baggerstunden
-----------------------
für Tieflöffel einschl. Fahrer
Löffelinhalt 0,50 bis 1,00 m3
Menge: 10,000 Std

**2.7.0007 Kompressorstunden**
Kompressorstunden
-----------------------------
einschl. Bedienung des Kompressors und Vorhalten der Bohrhämmer.
Ansaugleistung bei 6 bar.
Ansaugleistung über 6 m3/min
Menge: 5,000 Std

**2.7.0008 Bohrhammer**
Verrechnungssätze
----------------------------
für Baugeräte bei Stundenlohnarbeiten,
Bohr- und Abbauhammer
Menge: 5,000 Std

**2.7.0009 Radlader**
Radlader
-------------
einschl. Fahrer, bis 45 KW.
Menge: 10,000 Std

**2.7.0010 Kleintransporter**
Kleintransporter
-----------------------
einschl. Fahrer.
Nutzlast ca. 1,5 to.
Menge: 5,000 Std

**2.7.0011 Kleingeräte**
Verrechnungssätze
---------------------------
für Baugeräte bei Stundenlohnarbeiten,
z.B. Flex oder ähnlich.
Menge: 10,000 Std

### 3 Los 3 - Wasserleitungsbau Bauherr: WZV Berglern

#### 3.1 Baustelleneinrichtung, Verkehrssicherung etc.

*Hinweis: Vorbemerkung*
Vorbemerkung
--------------------
Vor der Asphaltierung des jeweiligen Bauabschnitts ist die Druckprüfung durchzuführen und das Ergebnis der örtlichen Bauleitung vorzulegen.

Erschwernisse für den Bau der Leitungen werden nur
für Bestandsleitungen vergütet.
Leitungen der eigenen Leistung bleiben unberücksichtigt.
Auch Losübergreifend.

Schieber- und Hydrantenkappen sind bei Einbau in den Asphalt einwalzbar, bei Einbau in Pflasterflächen starr, herzustellen.

--- Ende Vorbemerkung ---

**3.1.0001 Baustelleneinrichtung**
*** Pauschalposition
Baustelleneinrichtung
----------------------------
Antransport, betriebsfertige Einrichtung und baubetrieblich bedingte
Ortsveränderung der für die Durchführung der ausgeschriebenen Ar-
beiten notwendigen Maschinen, Geräte und Einrichtungen, Beschaffung
von Baustrom und Bauwasser, sowie
der notwendigen Arbeits- und Lagerflächen. Das Vorhalten und Betreiben der Baustelleneinrichtung, sowie
der erforderlichen Geräte, Fahrzeuge, Maschinen usw. während der Bauzeit ist in die Einheitspreise einzurechnen.
Aufwendungen für Absteckungs- und
Markierungsarbeiten (Hilfskräfte,
Pflöcke) sind in dieser Position
einzurechnen.
Menge: 1,000 Psch

**3.1.0002 Instandhaltung**
*** Pauschalposition
Instandhaltung
-------------------
der Verkehrsflächen im Bereich der
gesamten Baustelle während der Bauzeit. Streuen von staubbindenden Mitteln
bei starker Staubentwicklung auf öffentl.
Verkehrswegen.

Befestigte und unbefestigte Wege
(auch Auffüllungen im Rohrgraben)
Menge: 1,000 Psch

**3.1.0003 Bestandsplan Wasserleitung**
*** Pauschalposition
Bestandspläne Wasserleitung
---------------------------------------
Anfertigen von Bestandsplänen und Vorlage mit der
Schlußrechnung des ausgeführten Bauwerkes.
Die Pläne müssen DIN-Format aufweisen.
Kilometrierung, Sohl- und
Geländehöhen, Schächte, Knotenpunkte, Winkelpunkte,
Bahn-, Straßenkreuzungen sowie Kreuzungen
mit Rohren, Kabeln usw. sind einzutragen. Sämtliche
Einträge sind mit den entsprechenden Einträgen im
Bauentwurf abzustimmen. Insbesondere müssen die
Bezeichnungen der Winkelpunkte, der Knotenpunkte und Einbauten, der Schächte, mit denen des Bauentwurfes identisch sein.
Höhenangaben sind auf NN zu beziehen.
Maßstab der Bestandspläne analog zu den Ausführungsplänen. Die Rohrleitungen sind
tachymetrisch auf der Basis des Landeskoordinatensystems zu erfassen und darzustellen. Die Koordinaten sind dem AG in Listenform zur Verfügung zu stellen.
Bei Bauwerken ist ein Lageplan M=1:1000, M=1:500,
M=1:250 oder M=1:200, je nach Größe des Bauwerkes mit
Einmessung desselben im Landeskoordinatensystems zu
erstellen.

Pläne auf Datenträger im DWG-/DXF-Format und im PDF-Format, weiteres Format in Absprache mit dem Bauherrn.
Lage-/Höhensystem UTM 32, Höhensystem DHHN 16,
gem. den Angaben auf den Ausführungsplänen.
Menge: 1,000 Psch

**3.1.0004 Abbau und Abfuhr**
*** Pauschalposition
Abbau und Abfuhr
-----------------------
der Baustelleneinrichtung und Herstellung des ursprünglichen Geländezustandes.
Menge: 1,000 Psch

#### 3.2 Erdarbeiten

*Hinweis: Kommentar*
Vorbemerkung zu Erdarbeiten
---------------------------------------
Leitungen, welche im Zuge der eigenen Leistung
verlegt wurden, werden nicht als Erschwernis
anerkannt. Dies gilt für längsverlaufende und
querende Leitungen. Nur Fremdleitungen werden vergütet.

Hinweis zu Erd- und Verbauarbeiten
-----------------------------------------------
Es wird darauf hingewiesen, dass alle Arbeiten zwingend mit Verbau durchzuführen sind!
Die Grabenwände sind senkrecht zu erstellen.
Ein Abböschen ist nicht zugelassen.

Leitungen, welche im Zuge der eigenen Leistung (auch losübergreifend) verlegt wurden, werden nicht als Erschwernis
anerkannt. Dies gilt für längsverlaufende und
querende Leitungen.
Nur Fremdleitungen werden vergütet.

Vorbemerkungen zu LB 905
1. Allgemeines
1.1 Die Boden- und Untergrundverhältnisse sind in den
Unterlagen des AG angegeben. Diese Unterlagen gelten
nur für die Aufschlussstellen und die ausgeschriebene
Gründungsart. Aus der Verwertung der Unterlagen für
eine Änderung der Bauwerksgründung nach Art und Lage
sowie für die Gründung von Baubehelfen kann der AN
dem AG gegenüber keine Ansprüche ableiten.
1.2 Boden, Einbauklassen und Zuordnungswerte
(Z0, Z1.1, Z1.2, Z2) werden nach den
Technischen Regeln der Mitteilung der Länderarbeitsgemeinschaft Abfall (LAGA) 20 sowie
den Anforderungen an die Verfüllung von Gruben und
Brüchen sowie Tagebauen In der Fassung vom
09.12.2005 definiert.
http:
www.stmug.bayern.de/umwelt/wasserwirtschaft
/grundwasser/doc/verfuell.pdf
Die Verwertungsklassen RW1 bzw. RW 2 werden in der
ZTV wwG-StB BY 05 definiert.
2. Nebenleistungen, Besondere Leistungen
Die nachfolgend aufgeführten Leistungen gehören zum
Leistungsumfang:
2.1 Das Zwischenlagern des Bodens, soweit es nicht vom
AG angeordnet wird.
3. Abrechnung - soweit in den einzelnen LV-Pos. nicht gesondert beschrieben
3.1 Die Abrechnungstiefe bei Baugruben geht von
OK Gelände aus. Die Abrechnungstiefe bei Boden
zwischen Pfahlköpfen lösen geht von OK Pfahlkopfplatte
aus.
3.2 Die Abrechnungstiefe für den Leitungsgrabenaushub
ist für jeden Grabenabschnitt jeweils die planmäßige
Grabentiefe nach DIN EN 1610.
Sofern in der Leistungsposition keine andere Angabe
gemacht wird, ist die Abrechnungstiefe für den
Leitungsgrabenaushub in Dämmen, die im gleichen
Auftrag hergestellt werden, die Dicke der Leitungszone
zuzüglich der nach Angaben des Rohrherstellers statisch
erforderlichen Überdeckung.
3.3 Die Abrechnungstiefe für die Leitungsgrabenverfüllung ist für jeden Grabenabschnitt die jeweilige
Grabentiefe nach DIN EN 1610 abzüglich der Dicke der
Leitungszone. Sofern in der Leistungsposition keine
andere Angabe gemacht wird, ist die Abrechnungstiefe
für die Leitungsgrabenverfüllung in Dämmen, die im
gleichen Auftrag hergestellt werden, die nach Angaben
des Rohrherstellers statisch erforderliche Überdeckung
abzüglich der Dicke der Abdeckung.
3.4 Die Abrechnungsbreite für Leitungsgräben mit
Rohrleitungen ist die Mindestgrabenbreite
nach DIN EN 1610, Tab. 1 und Tab. 2. Maßgeblich für
die Abrechnung ist der jeweils größere Wert aus den
Tabellen, sofern in der Position nichts anderes angegeben ist. Ein ggf. vorhandener Verbau ist bei der
Ermittlung der Abrechnungsbreite nicht zu berücksichtigen.
3.5 Für Leitungsgräben mit Rohrleitung ist die Abrechnungslänge die tatsächliche Länge der Rohrleitung.
Die Abrechnungslänge der Rohrleitung ist von diesen
Regelungen nicht betroffen.
Ergänzend gilt folgendes:
- Zweigt die Rohrleitung außerhalb von Schächten von
neu herzustellenden Leitungen, deren Leitungsgraben noch nicht verfüllt ist, ab, wird von der
Achse Hauptrohr gemessen.
- Zweigt die Rohrleitung außerhalb von Schächten von
Leitungen ab, deren Leitungsgraben bereits verfüllt
ist, ab, wird zur Herstellung des Anschlusses der
Abrechnungslänge 1,00 m unabhängig vom Durchmesser des Hauptrohres zugeschlagen, sofern die
Verfüllung vom AG veranlasst ist.
- Zweigt die Rohrleitung außerhalb von Schächten von
bestehenden Leitungen ab, wird zur Herstellung des
Anschlusses der Abrechnungslänge 1,00 m unabhängig vom Durchmesser des Hauptrohres zugeschlagen.
- Beginnt die Rohrleitung an einem neu herzustellenden
Straßenablauf, wird der Abrechnungslänge der Außendurchmessers des Straßenablaufs zugeschlagen.
- Beginnt oder endet die Rohrleitung an einem
bestehenden Schacht, wird der Abrechnungslänge
0,5 m zugeschlagen.
- Endet die Rohrleitung an einem Haus oder sonstigen,
nicht zum Rohrleitungsgraben zählenden baulichen
Anlagen, so wird bis Außenkante der Einführung
gemessen.
Wenn die Erdarbeiten für die Schächte nicht gesondert
vergütet werden, gilt ergänzend folgendes:
- Bei Zwischenschächten im Zuge der Rohrleitung wird
der Außendurchmesser der Schächte der
Abrechnungslänge zugeschlagen.
- Beginnt oder endet die Rohrleitung an einem neu
herzustellenden Schacht, wird der Abrechnungslänge der Außendurchmesser des Schachtes und
zusätzlich 0,5 m zugeschlagen.
- Der Außendurchmesser des Schachtes wird je Schacht
nur einmal vergütet. Er wird dem Leitungsgraben zugeschlagen, in dem das Rohr mit dem größten Durchmesser eingebaut wird.

--- Ende Hinweis zu Erd- und Verbauarbeiten ---

**3.2.0001 Rohrgrabenaushub 0-2,0 m WL**
Rohrgrabenaushub 0 - 2,0 m Wasserleitung
--------------------------------------------------------
der Bodenklasse 3 mit 5
Homogenbereiche B1,2,3,
geschalt oder mit Zustimmung des AG geböscht. Abgerechnet wird nach senkrechten Wänden, ein Mehraushub für die geböschte Ausführung wird nicht vergütet.
Baugrubenverbau wird gesondert vergütet,
einschließlich Wiederverfüllung mit lagenweiser Verdichtung.
Überschüssiges Aushubmaterial
ist zu einem Zwischenlagerplatz des Auftraggebers
abzufahren und dort in einzelnen
Haufwerke von ca. 500 m³ lagern. Die
Haufwerke sind nach der Entnahmestelle zu kennzeichnen.
Die Lagerflächen sind so vorzubereiten, dass
vorschriftsmäßige Lagerung nach LAGA
möglich ist. Die Haufwerke sind mittels Planen
abzudecken und auf Folien zu lagern.
Das Lagergut wird beprobt und ist anschließend je nach festgestellter Verwertungsklasse zu entsorgen. Die Entsorgung wird gesondert vergütet.
Abrechnungsbreite ist die nach ZTV-Rohrgraben maßgebende Grabenbreite. Es  wird keine Verbreiterung für das Erstellen von Schächten vergütet. Der erforderliche Mehraushub ist einzurechnen.

Abrechnungstiefe:
OK Straße oder Gelände bzw. UK Humus bis UK Rohr bzw. UK Sohlbettung, nach der Abschnittsmethode.
0 - 2,0 m Aushubtiefe.
Menge: 240,000 m3

**3.2.0002 Verbau Rohrgraben 0-2,0m**
Verbau Rohrgraben
-------------------------
nach Wahl des AN,
Tiefe des Rohrgrabens bis 2,00 m, einschl.
aller erforderlichern Gurtungen
und Aussteifungen. Eine erforderliche
Verbaustatik ist einzurechnen.
Abrechnung erfolgt nach
geschalter Rohrgrabenwandfläche
bis GOK.
Menge: 720,000 m2

**3.2.0003 Maschinengestützter Handaushub**
Maschinengestützter Handaushub
--------------------------------------------
als Zuschlag zu den Aushubpositionen
nur auf Anordnung der Bauleitung.
für die Bodenklassen 3 mit 5.
Menge: 30,000 m3

**3.2.0004 Suchschlitze**
Suchschlitze
-----------------
für Kabel, 20kV Leitungen und Wasserleitungen o. ä. mit maschinengestütztem Handaushub und wieder verfüllen.
Nur auf Anordnung der Bauleitung.
Aushubtiefe von 0,60 - 2,0 m.
Menge: 30,000 m

**3.2.0005 Erschwernis längs Kabel**
Erschwerniszuschlag
----------------------------
für Kreuzungen des Rohrgrabens mit Versorgungsleitungen. Handaushub einschließlich
Erschwernissen und zusätzlichem Material beim Verbau.
Das Einsanden im Zuge der Verfüllung sowie die Wiederherstellung des Warnbands sind
einzurechnen.
Das Suchen 1 m vor und nach der Leitung ist einzurechnen.
Längskreuzungen sind der Bauleitung sofort
zu melden, ansonsten erfolgt keine Vergütung,
Fotodokumentation gefordert.
Leitungen im Abstand d < 50cm gelten als ein Erschwernis.
Lange Kreuzungen, spitzer als 45 Grad
Kabel bzw. Kabelbündel
Menge: 100,000 lfm

**3.2.0006 Erschwernis längs Kabel 20 kV**
Erschwerniszuschlag
----------------------------
wie vor, jedoch 20 kV-Kabel
Menge: 100,000 lfm

**3.2.0007 Erschwernis längs Leitungen bis DN 160**
Erschwerniszuschlag
----------------------------
wie vor, jedoch für
Rohrleitungen DN 51 bis DN 160.
Menge: 100,000 lfm

**3.2.0008 Erschwernis längs größer 160 bis 300**
Erschwerniszuschlag
----------------------------
wie vor, jedoch für
Rohrleitungen DN 161 bis DN 300.
Menge: 160,000 lfm

**3.2.0009 Erschwernis quer Kabel**
Erschwerniszuschlag
----------------------------
wie vor, jedoch für senkrechte

Kreuzungen < 45°
Kabelquerungen
Menge: 12,000 Stck

**3.2.0010 Erschwernis quer bis DN 150**
Erschwerniszuschlag
----------------------------
wie vor, jedoch
Rohrleitungsquerungen größer DN 51 bis DN150.
Menge: 20,000 Stck

**3.2.0011 Erschwernis quer bis DN 300**
Erschwerniszuschlag
----------------------------
wie vor, jedoch
Rohrleitungsquerungen DN151 bis DN 300.
Menge: 20,000 Stck

**3.2.0012 Nachverdichten der Grabensohle, Hauptleitung**
Nachverdichten der Grabensohle
-------------------------------------------
profilgerecht über gesamte Grabenbreite
unter Zugabe fehlenden Materials.
Rohrgrabenbreite 1,00 m
Hauptleitung
Menge: 200,000 m

**3.2.0013 Zuschlag, für Aushub bis zur Aushubsohle Just-in-Time**
Zuschlag
------------
zu den Aushubarbeiten, gem. Bodengutachten.
Die Aushubsohle im Rohrgraben ist nur dann freizulegen, wenn der Einbau der Rohrbettung unmittelbar erfolgt,
um ein Aufweichen des Bodens an der Rohrgrabensohle zu vermeiden.
Eine "Schutzschicht" von mind. 10 cm muss beim Aushub solange verbleiben, bis die Rohrbettung hergestellt wird.
Menge: 20,000 m3

**3.2.0014 Sohlbettung DN 100**
Sohlbettung
----------------
aus Sand, 0/4 bzw. Riesel 4/8, 15 cm stark,
einschl. Seitenraum,
Rundkorn, liefern und einbauen.
Die Abfuhr des verdrängten Bodens
auf eine Kippe des AN ist einzurechnen.
DN 100.
Menge: 200,000 lfm

**3.2.0015 Sohlbettung DN 80**
Sohlbettung
----------------
wie vor, jedoch DN 80.
Menge: 10,000 lfm

**3.2.0016 Überdeckung DN 100**
Rohrüberdeckung
------------------------
aus Sand, 0/4 bzw. Riesel 4/8, 20 cm stark,
Rundkorn, liefern und einbauen.
Die Abfuhr des verdrängten Bodens
auf eine Kippe des AN ist einzurechnen.
DN 100.
Menge: 200,000 lfm

**3.2.0017 Überdeckung DN 80**
Rohrüberdeckung
------------------------
wie vor, jedoch

DN 80.
Menge: 10,000 lfm

**3.2.0018 Zuschlag, Seitenraumverfüllung DN 100**
Zuschlag
------------
zu den Verfüllarbeiten, für die Herstellung der Seitenraumverfüllung in der Rohrleitungszone.
Für Rohrleitung DN 100.
Menge: 75,000 m

**3.2.0019 Zuschlag, Seitenraumverfüllung DN 80**
Zuschlag
------------
zu den Verfüllarbeiten, für die Herstellung der Seitenraumverfüllung in der Rohrleitungszone.
Für Rohrleitung DN 80.
Menge: 10,000 m

**3.2.0020 Montagegrube für Wasserleitung**
Montagegrube für Wasserleitung
------------------------------------------
in allen Homogenbereichen, gemäß beigelegtem Baugrundgutachten, geschalt oder mit Zustimmung des AG geböscht. Abgerechnet wird nach senkrechten Wänden, ein Mehraushub für die geböschte Ausführung wird nicht vergütet.
Baugrubenverbau wird nicht gesondert vergütet sondern ist mit einzurechnen,
einschließlich Wiederverfüllung mit lagenweiser Verdichtung (Lagen je max. 0,25 m).
Nicht wiedereinbaubares Material der Homogenbereiche auf
auf ein Zwischenlager des AN abfahren, in Haufwerken zwischenlagern und erneut Laden am Zwischenlager für die Entsorgung.
Abrechnungsabmessungen: 2,00 m x 2,00 m.
Der erforderliche Mehraushub ist einzurechnen, sowie
der erforderliche Handaushub zum Freilegen der Leitung.

Abrechnungstiefe:
OK Straße oder Gelände bzw. UK Humus bis UK Rohr bzw. UK Sohlbettung, nach der Abschnittsmethode.
0 - 2,0 m Aushubtiefe.

Diese Position wird für das Auskreuzen von Hauptleitungen, nicht für Hausanschluss-Einbindungen, vergütet.
Menge: 32,000 m3

**3.2.0021 Mauern oder Beton abbrechen**
Mauern oder Beton abbrechen
---------------------------------------
Mauern oder Beton  einschließlich
Fundamente im Rohrgrabenbereich
lösen, zerkleinern, laden
und auf eine Kippe des AN verfahren und
entsorgen,
(Trockenmauern werden nicht vergütet)
Menge: 3,000 m3

**3.2.0022 Betonplombe**
Betonplombe
------------------
aus Magerbeton zum Verschließen der stillgelegten Trinkwasserleitungen.
Betonplombe aus Beton C8/10, Bedarf ca. 50 Liter.
Menge: 30,000 Stck

**3.2.0023 Auffüllmaterial Baugruben**
Auffüllkies 0/22
--------------------
einwandfrei und setzungsfrei verdichtbar, Bodengruppen GW oder GI nach DIN 18196 mit einem Feinkorngehalt von max. 5 Gew.-%,  zur Verfüllung von Baugruben, liefern und einbauen. Einbau in den Aushubpositionen enthalten.
Einzurechnen ist die Abfuhr des verdrängten Bodens auf ein Zwischenlager des ANs.
Abrechnung nach fest eingebautem Material.
Abrechnungsabmessungen analog zu Pos. "Montagegrube für Wasserleitung": Abrechnungsabmessungen: 2,00 m x 2,00 m.
Erforderliche Mehrbreiten sind einzurechnen.
Auffüllmaterial zur Verfüllung von Baugruben.
Menge: 20,000 m3

**3.2.0024 Auffüllmaterial Rohrgraben**
Auffüllmaterial
------------------
einwandfrei und setzungsfrei verdichtbar zur Verfüllung von Rohrgräben liefern und einbauen.
Abrechnung nach fest eingebautem Material. Abrechnungsbreite ist die Rohrgrabenbreite entsprechend der ZTV Rohrgraben. Einbau in den Aushubpositionen enthalten. Einzurechnen ist die Abfuhr des verdrängten Bodens auf das Zwischenlager.
Auffüllkies 0/22, GW.
Menge: 160,000 m3

**3.2.0025 Trassenwarnband WL**
Trassen-Warnband
-----------------------------
Trassenwarnband,
100 mm breite und 0,15 mm
starke PE-Folie, fortlaufend mit
"Achtung Wasserleitung" beschriftet
liefern und ca. 30 cm über dem Rohrscheitel der Rohrleitung im Rohrgraben mitverlegen.
Menge: 200,000 m

**3.2.0026 Bestandskanal DN 250 ausbauen**
Ausbau Bestandskanal
-------------------------------
als Zulage zur Aushubposition,
Bestandskanal DN 250, Steinzeug, einschl. Inliner,
ausbauen, innerhalb der Baustelle fördern, laden, und abtransportieren, und einer geeigneten ordnungsgemäßen Verwertung nach Wahl des AN zuführen.
Einschl. Entrichtung aller Gebühren.
Die erforderlichen Trennschnitte sind einzurechnen.
Menge: 20,000 lfm

**3.2.0027 Bestandskanal DN 300 ausbauen**
Ausbau Bestandskanal
-------------------------------
wie vor, jedoch DN 300.
Menge: 30,000 lfm

**3.2.0028 Schwere Rammsondierung**
Künzelstabversuche
---------------------------
Durchführung der Prüfungen zur Er-
mittlung der Verdichtungswerte von
verfüllten und verdichteten Rohrgräben
mittels schwerer Rammsondierung
Verdichtungswerte nach den "Technischen Richtlinien für die Wiederherstellung von Aufgrabungen im Straßenbereich" des Straßenbauamtes München.
Nachweis und Dokumentation sowie Bewertung
durch unabhängigen Gutachter.
Für Eindringtiefen bis 2 m.
Menge: 12,000 m

#### 3.3 Rohrlegearbeiten

*Hinweis: Vorbemerkung*
Vorbemerkung zu den Rohrlegearbeiten
----------------------------------------------------
Es wird darauf hingewiesen, dass die gesamte
Rohrleitungsstrecke zugsicher auszuführen ist.

Einbindungen sind zwei Tage zuvor bei der örtlichen
Bauleitung und dem WZV Berglerner Gruppe anzumelden.

Weiterhin ist der Feuerwehr zu melden, wenn Bestandshydranten zeitweise außer Betrieb genommen werden.

**3.3.0001 Duktile GußrohreDN 100**
Duktile Gussrohre
------------------------
Natural Muffendruckrohre aus duktilem Gusseisen
nach DIN EN 545 mit Steckmuffenverbindung
Tyton-SYT nach DIN 28603
einschließlich TYTON Dichtung aus EPDM.
Nenndruck: PN 10
Auskleidung: Zementmörtel nach DIN EN 545
Außenschutz: Zink-Aluminium-Überzug in einer Auflage von mind. 400g/m² nach DIN EN 545
Deckbeschichtung und Muffen- /
Innenschutz: Epoxidharz (blau) nach  DIN EN 545
(DVGW-Prüfzeichen)
Baulänge: 6 m
Fabrikat: Saint-Gobain-Gußrohr oder gleichwertig
DN 100

Die erforderlichen Schnitte sind einzurechnen und
werden nicht gesondert vergütet.
Menge: 200,000 lfm

**3.3.0002 Duktile GußrohreDN 80**
Duktile Gussrohre
------------------------
wie vor, jedoch DN 80.
Menge: 10,000 lfm

**3.3.0003 Formstückszuschlag DN 100**
Duktile Gussrohre
------------------------
wie vor, jedoch
Formstückszuschlag DN 100.
Vergütung der Formstücke nach
beiliegender Liste Auszug aus ZTV-Druckrohre.
inkl. der erforderlichen Schrauben, Dichtungen, Beilagscheiben
und Muttern, alle Teile aus rostfreiem Stahl (V4A), sowie der
erf. Flanschdichtungen mit Stahleinlage.

Formstücke innen mit Epoxy Auskleidung.
Menge: 120,000 m

**3.3.0004 Formstückszuschlag DN 80**
Duktile Gussrohre
-----------------------
wie vor, jedoch
Formstückszuschlag DN 80.
Menge: 20,000 m

**3.3.0005 X-Stück DN 100**
Duktile Gussrohre
------------------------
wie vor, jedoch X-Stück DN 100, für abschnittsweise Druckprüfung montieren und wieder ausbauen.
Menge: 6,000 Stck

**3.3.0006 Multi Joint DN 100/100 Muffe/Muffe**
Kupplung MULTI/JOINT 3007 Plus
--------------------------------------------
längskraftschlüssig, Dichtung aus EPDM, mit großem Spannbereich,
Fittingskörper und Anpressringe aus GGG45 nach
EN-GJS-450-10,
Resicoat Epoxy-Pulverbeschichtung
EPDM- Dichtung nach EN 681-1,
Halteelemente aus Edelstahl A4,
Schrauben, Muttern und Unterlagscheiben aus Edelstahl A2,
Muttern zusätzlich galv. verzinkt,

Betriebsdruck 10 bar

DN 100 GGG
DN 100 GGG

Fabrikat: Multi Joint, Fa. Georg Fischer o. glw.
Menge: 1,000 Stck

**3.3.0007 Multi Joint DN 100/80 Muffe/Muffe**
Kupplung MULTI/JOINT 3107 Plus
--------------------------------------------
wie vor, jedoch

DN 100 GGG
DN 80 GGG.
Menge: 1,000 Stck

**3.3.0008 Tyton-SIT-Halteringe DN 100**
TYTON - SIT - Halteringe
--------------------------------
Zuschlag zur Rohrposition
für das Liefern und Verlegen
einer längskraftschlüssigen
und schubgesicherten
Muffenverbindung mit TYTON-SIT-
Halteringen, DN 100.
Nenndruck: PN 10
Menge: 40,000 Stck

**3.3.0009 Tyton-SIT-Halteringe DN 80**
TYTON- SIT - Halteringe
-------------------------------
wie vor, jedoch DN 80.
Menge: 3,000 Stck

**3.3.0010 Absperrschieber DN 100**
Weichdichtender Schieber
-----------------------------------
mit beidseitigem Flansch nach EN 1092-2.
Keil und Keilmutter vollflächig vulkanisiert. Keilmutter durch Formschluss und Elastomer-Einbettung flexibel, vibrationsdämpfend und spielfrei mit dem Keil verbunden. Gewindelänge Keilmutter = 1,2 x Spindeldurchmesser. Keilführung aus verschleißfestem Kunststoff mit hoher Gleiteigenschaft gewährleistet einen geringen Verschleiß und minimale Schließdrehmomente.
Spindel mit gerolltem Gewinde und im Bereich der O-Ring Abdichtung glattgewalzt. Wartungsfreie Spindelabdichtung durch 5-fach O-Ring Abdichtung. O-Ringträger durch Doppelbajonett mit allseitig beschichtetem Schieberoberteil korrosionssicher verbunden. Beidseitige, reibungsarme Lagerung der Bundspindel auf Gleitscheiben aus POM. Großflächiger Kantenschutz aus PE schützt Armatur bei Lagerung und Transport.
Rundgewindeanschluss am Oberteil zur stiftlosen Befestigung der Hawle Einbaugarnitur.
Prüfgrundlagen: EN 1074-1, EN 1074-2 und EN 12266-1
Baulänge: Grundreihe 14 nach EN 558-1
Material:
Gehäuse: GJS-400, Korrosionsschutz durch Epoxidharz-Pulverbeschichtung innen und außen gemäß Gütesicherung RAL-GZ 662 der Gütegemeinschaft Schwerer Korrosionsschutz - GSK unter Berücksichtigung der DIN 3476-1 (Schichtdicke: min. 0,25 mm, Porenfreiheit bei 3 kV, Haftung innen und außen min. 16 N/mm² nach Heißwasserlagerung, Nachweis der Trinkwassertauglichkeit, Fremdüberwachung durch neutrales Prüfinstitut)
Spindel: nichtrostender Duplexstahl
Keilmutter: Messing
Keil: GJS-400, mit Keilmutter vulkanisiert mit EPDM gemäß KTW-BWGL für Trinkwasser
Medium: Trinkwasser
DN 100, PN 10/16
Erzeugnis Fa. Hawle Typ E3 (Best. Nr. 400-00) oder VAG, oder gleichwertig

Einschl.
Einbaugarnitur aus nichtrostendem Stahl, teleskopisch, für die Betätigung von Absperrarmaturen im erdverlegten Rohrleitungsbau, mit Rundgewindeglocke zur stiftlosen Befestigung der Einbaugarnitur am Rundgewindeadapter der Absperrarmatur, Flügelkappe unter Betätigungsvierkant zur oberen Abstützung in der Tragplatte der Straßenkappe, Flügelkappe mit Hülsrohr verschweißt, Kuppelmuffe mit Bohrung und Splint für die auszugssichere Verbindung der Einbaugarnitur mit der Spindel der Absperrarmatur, mit Schlüsselstange aus nichtrostendem Stahl und Hülsrohr aus PE-HD.
Erzeugnis: Fa. Hawle (Best. Nr. 952-00) oder VAG oder gleichwertig

Einschl. Tragplatte aus Beton.
Einschl.
Straßenkappe einwalzbar, bestehend aus Kappe, Ziehring und Deckel mit Haltestift, langer Ziehring mit großem Verstellbereich, vorzugsweise für den Einbau in bituminöse Verkehrsflächen, passend für Schieber und Klappen, Baugröße in Anlehnung an DIN 4056, Schrägsitz an Deckel und Ziehring vermindert Klapperneigung des Deckels, Deckel mit Epoxidharz-Pulverbeschichtung zur Vermeidung von Kontaktkorrosion zwischen Deckel und Ziehring, mit Richtungspfeil auf Kappengehäuse,
Material:
Kappe: GJL-200, schwarz getaucht
Ziehring: GJL-250, schwarz getaucht
Deckel: GJS-400, Korrosionsschutz durch Epoxidharz-Pulverbeschichtung
Haltestift, Unterlegscheibe, Splint: nichtrostender Stahl
Medium: Trinkwasser
Deckelform: rund
Deckelaufschrift: "W" für Trinkwasser
DVGW-zertifiziert
Erzeugnis: Fa. Hawle (Best. Nr. 207-01) oder VAG oder gleichwertig
Menge: 3,000 Stck

**3.3.0011 Absperrschieber DN 80**
Absperrschieber DN 80
------------------------------
wie vor, jedoch DN 80.
Menge: 1,000 Stck

**3.3.0012 Unterflurhydrant DN 80**
Freistrom-Unterflurhydrant
-----------------------------------
Freistrom-Unterflurhydrant mit getrenntem Betätigungs- und Mediumrohr, CE-Kennzeichnung nach EN 14339, Entleerung nach DIN EN 1074-6, Spindelvierkant/Klauenkupplung nach DVGW GW 386, Klauendeckel aus Kunststoff federbelastet für ein leichteres Öffnen und Schließen oder mit Guss-Steck-Deckel. Mit Faltenbalg-Schmutzdichtung an der Klauenkupplung. Festigkeit gegen Betätigungskräfte: MOT-Wert: 105 Nm, mST-Wert: 210 Nm nach EN 1074-6, Absperrung durch Teflon beschichtete Steckscheibe aus kaltgewalztem nichtrostendem Stahl nach DIN EN 10088-1 mit Zugfestigkeit > 1600 N/mm², mit Festanschlag in Auf- und Zu-Stellung, Steckscheibe in geöffnetem Zustand vollständig außerhalb des Durchflussmediums, dadurch vollkommen freier Durchgang, Mindestdurchfluss: 153 m³/h bei 1 bar Differenzdruck, Schließvorgang: rechtsdrehend ca. 15 Umdrehungen, um Druckschläge im Leitungsnetz zu vermeiden.
Langer Entleerungsstutzen zur Anbringung eines Sickerschlauches oder einer Saugentleerung bei Einbau im Grundwasserbereich.
Nachträgliche Verlängerung oder Kürzung des Hydranten mit entsprechendem Zubehör möglich.

Material:
Gussbauteile aus GJS-400. Korrosionsschutz durch Epoxidharz-Pulverbeschichtung innen und außen gemäß Gütesicherung RAL-GZ 662 der Gütegemeinschaft Schwerer Korrosionsschutz - GSK unter Berücksichtigung der DIN 3476 (P) und DIN 30677-2 (Schichtdicke: min. 250 ìm, Porenfreiheit bei 3 kV, Haftung innen und außen min. 12 N/mm² nach Heißwasserlagerung, Nachweis der Trinkwassertauglichkeit, Fremdüberwachung durch neutrales Prüfinstitut)
Mediumrohr aus nichtrostendem Stahl V4A.
Spindel, Steckscheibe, Steckscheibenantrieb: nichtrostender Stahl
Schutzrohr: Polypropylen
Dichtungen: EPDM gemäß KTW-BWGL für Wasser

Medium: Trinkwasser
Max. Betriebsdruck: 16 bar

Nennweite: DN 80
Typ: 490 F
Anschluss: Flansch nach EN 1092-2 mit aufgeklebter Dichtung
Rohrdeckung: 1,50 m
Mit Klauendeckel aus Kunststoff

Einschl.
Sickerelement (Best.-Nr.: 490-03)
Sollbruchstelle (Best.-Nr.: 490-08)

Einschl. Hydrantenkappe, einwalzbar.

Vorgeschriebenes Fabrikat: Fa. Hawle (Best. Nr. 490-00), passend zum Bestands-System
Menge: 1,000 Stck

**3.3.0013 Zulage Hydrantenfußkrümmer DN 80**
Zulage Hydrantenfußkrümmer DN 80
-------------------------------------------------
für Hydrantenfußkrümmer DN 80 einschl.
2 x ZAK 46 Abgängen, einschl. Blindstopfen,
liefern und fachgerecht einbauen.
Menge: 1,000 Stck

**3.3.0014 KOS ausbauen**
Schieber ausbauen
--------------------------
vorhandenen Schieber einschl. Gestänge, Straßenkappen und Betontragplatte an bestehender Leitung einschl. Flansche ausbauen und in Eigentum des AN übernehmen,  mit diesbezüglichem Erdaushub und  Abfuhr desselben.

Die Oberflächenwiederherstellung wird nach den einschlägigen Positionen vergütet.
Menge: 3,000 Stck

**3.3.0015 Auskreuzen Hydranten**
Auskreuzen
----------------
diese Position beinhaltet das Aufsuchen der
bestehenden Leitung, erforderliche
Erdarbeiten einschl. Handaushub, erforderl.
Schnitte, Aufbringen von geeigneten
Rohrverbindungen, Einpassen der Armaturen
und Formstücke usw., sämtliche Nennweiten
und Rohrmaterialien, sowie das Abpumpen
des angefallenen Wassers. Lieferung
und Einbau der Formstücke und Schieber
werden nach vorhergehenden Positionen,
vergütet,
Knotenpunkte für neue Hydranten.
Menge: 1,000 Stck

**3.3.0016 Anschluss an Schieber Obere Hauptstraße**
*** Pauschalposition
Auskreuzen
---------------
diese Position beinhaltet das Aufsuchen der
bestehenden Leitung, erforderliche
Erdarbeiten einschl. Handaushub, erforderl.
Schnitte, Aufbringen von geeigneten
Rohrverbindungen, Einpassen der Armaturen
und Formstücke usw., sämtliche Nennweiten
und Rohrmaterialien, sowie das Abpumpen
des angefallenen Wassers. Lieferung
und Einbau der Formstücke und Schieber
werden nach vorhergehenden Positionen,
vergütet,
Anschluss an Bestehende Leitung - neuer Schieber - in der Oberen Hauptstraße.
Menge: 1,000 Psch

**3.3.0017 Anschluss an Schieber UFH Alte Schule**
*** Pauschalposition
Auskreuzen
---------------
diese Position beinhaltet das Aufsuchen der
bestehenden Leitung, erforderliche
Erdarbeiten einschl. Handaushub, erforderl.
Schnitte, Aufbringen von geeigneten
Rohrverbindungen, Einpassen der Armaturen
und Formstücke usw., sämtliche Nennweiten
und Rohrmaterialien, sowie das Abpumpen
des angefallenen Wassers. Lieferung
und Einbau der Formstücke und Schieber
werden nach vorhergehenden Positionen,
vergütet,
Anschluss an Bestehende Leitung - Hydranten-Vor-Schieber - UFH bei Nikolaibergstraße 8 "Alte Schule".
Menge: 1,000 Psch

**3.3.0018 Auskreuzen Nikolaibergstraße/Zieglerweg**
*** Pauschalposition
Auskreuzen
---------------
diese Position beinhaltet das Aufsuchen der
bestehenden Leitung, erforderliche
Erdarbeiten einschl. Handaushub, erforderl.
Schnitte, Aufbringen von geeigneten
Rohrverbindungen, Einpassen der Armaturen
und Formstücke usw., sämtliche Nennweiten
und Rohrmaterialien, sowie das Abpumpen
des angefallenen Wassers. Lieferung
und Einbau der Formstücke und Schieber
werden nach vorhergehenden Positionen,
vergütet,
Anschluss an bestehende Leitungen - Auskreuzen an der bestehenden Leitungskreuzung Nikolaibergstraße und Zieglerweg.
Menge: 1,000 Psch

**3.3.0019 Entkeimung und Spülung DN 100**
Entkeimung und Spülung
--------------------------------
entsprechend Merkblatt.Nr. 1.8/3 vom 12.2000 des Bayer. Landesamtes für Wasserwirtschaft. Mit dieser Position werden auch Mehrkosten vergütet, welche durch einen evtl. Mehrverbrauch an Wasser (über den 6-fachen Rohrinhalt hinaus) entstehen. Ferner ist enthalten, die Gestellung der Desinfektionsmittel, die jeweils erforderlichen Arbeitszeiten, der Nachweis der verbrauchten Wassermenge sowie alle erforderlichen Geräte usw., incl. Vorhaltung der Geräte und Betriebsstoffe.
DN 100
Menge: 200,000 lfm

**3.3.0020 Entkeimung und Spülung DN 80**
Entkeimung und Spülung
--------------------------------
wie vor, jedoch DN 80.
Menge: 10,000 lfm

**3.3.0021 Zulage**
Zulage
---------
zu Entkeimung und Spülung
Für das mehrmalige Aufziehen (Entkeimen und Spülen von Teilabschnitten).
Abrechnung je An-/Abfahrt zur Prüfung eines Teilabschnitts, analog zu den Bauabschnitten.
Menge: 5,000 St

**3.3.0022 Bakteriologische Untersuchung**
Bakteriologische Untersuchung
----------------------------------------
Entnahme von Wasserproben der neugebauten und desinfizierten Leitung. Versendung der Proben an einen neutralen Gutachter, um den Erfolg der Entkeimungen
nachweisen zu können. Diese Position vergütet die
Versendung, Probenahme, Probebehälter, sowie die Kosten der Untersuchung.

Für alle Bauabschnitte.
Abrechnung 1 Stück je Bauabschnitt.

Probenentnahme und Analyse sind von einer DAkkS akkreditierten, von der Baufirma unabhängigen Prüfstelle durchzuführen. Vor jeder Probenahme ist der AG in Kenntnis zu setzen.
Menge: 5,000 St

**3.3.0023 Druckprüfung DN 100**
Druckprüfung
------------------
nach DIN EN 805 in Verbindung mit der DVGW W400-2
In den Einheitspreis sind alle mit der Durchführung der Druckprobe verbundenen Lieferungen und Leistungen, einschließlich der Aufwendungen für eine abschnittweise Durchführung, einzukalkulieren.
Der Nachweis der Dichtigkeitsprüfung ist durch eine unabhängige Fachfirma oder Sachverständigen zu erbringen. Ein Nachweis der bauausführenden Firma ist nicht ausreichend.

DN 100.
Menge: 200,000 lfm

**3.3.0024 Druckprüfung DN 80**
Druckprüfung
-----------------
wie vor, jedoch DN 80.
Menge: 10,000 lfm

**3.3.0025 Zulage**
Zulage
---------
zur Ausführung von Druckprüfungen, für das mehrmalige Aufziehen (Druckprüfung von Teilabschnitten).
Abrechnung je An-/Abfahrt zur Prüfung eines Teilabschnitts, analog zu den Bauabschnitten.
Menge: 5,000 Stck

**3.3.0026 Schiebergestänge ausbauen**
Schiebergestänge Hauptleitung ausbauen
------------------------------------------------------
Schiebergestänge einschl. Straßenkappe
der alten Wasserleitung ausbauen und in
Eigentum des AN übernehmen. Einschl. aller
Entsorgungsgebühren, erforderlichen Schnitten
etc.
Menge: 3,000 Stck

**3.3.0027 Schiebergestänge austauschen**
Schiebergestänge austauschen
------------------------------------------
mit kompl. Einbaugarnitur und teleskopierbarer
Kunststoffschieberkappe,

Einbaugarnitur aus nichtrostendem Stahl, teleskopisch, für die Betätigung von Absperrarmaturen im erdverlegten Rohrleitungsbau, mit Rundgewindeglocke zur stiftlosen Befestigung der Einbaugarnitur am Rundgewindeadapter der Absperrarmatur, Flügelkappe unter Betätigungsvierkant zur oberen Abstützung in der Tragplatte der Straßenkappe, Flügelkappe mit Hülsrohr verschweißt, Kuppelmuffe mit Bohrung und Splint für die auszugssichere Verbindung der Einbaugarnitur mit der Spindel der Absperrarmatur, mit Schlüsselstange aus nichtrostendem Stahl und Hülsrohr aus PE-HD.

einschl. Tragplatte aus Beton,
liefern und einbauen.

Die Verlängerung oder Verkürzung der
Gestänge und Hülsrohre aufgrund der
örtlichen Gegebenheiten ist einzurechnen.

Schiebergestänge teleskopierbar
von 1,00 - 1,50 m.
PN 10,
DN 80/100

Erzeugnis: Fa. Hawle (Best. Nr. 952-00) oder gleichwertig
Menge: 3,000 Stck

#### 3.4 Grundstücksanschlüsse

*Hinweis: Vorbemerkungen*
Vorbemerkungen
-----------------------
Die Rechnungsstellung für Hausanschlussleitungen ist wie folgt einzureichen:
- alle Hausanschlussleitungen werden im öffentlichen Straßenbereich vollständig erneuert: Abrechnung mit Hauptleitung in einer Rechnung
- Erneuerung von Leitungen auf Privatgrund: je Hausanschluss ist eine Rechnung ab der Grundstücksgrenze, einschl. passendes Aufmaß, zu stellen.

Die steuerlich absetzbaren Anteile (Lohnkosten) sind zwingend informativ auf der Rechnung für Privat gesondert auszuweisen.

**3.4.0001 Kopflöcher Hausanschlüsse bis 2 m**
Kopflöcher Hausanschlüsse
------------------------------------
in allen Homogenbereichen, gemäß beigelegtem Baugrundgutachten, geschalt oder mit Zustimmung des AG geböscht. Abgerechnet wird nach senkrechten Wänden, ein Mehraushub für die geböschte Ausführung wird nicht vergütet.
Baugrubenverbau wird nicht gesondert vergütet sondern ist mit einzurechnen,
einschließlich Wiederverfüllung mit lagenweiser Verdichtung.
Überschüssiges Aushubmaterial ist auf eine Kippe des AN abzufahren.
Abrechnungsabmessungen: 1,00 m x 2,00 m.
Der erforderliche Mehraushub ist einzurechnen, sowie
der erforderliche Handaushub zum Freilegen der Leitung.

Abrechnungstiefe:
OK Straße oder Gelände bzw. UK Humus bis UK Rohr bzw. UK Sohlbettung, nach der Abschnittsmethode.
0 - ca. 2,0 m Aushubtiefe.

Diese Position wird für das Auskreuzen der Hauptleitungen mit Hausanschlüssen vergütet.
Menge: 30,000 m3

**3.4.0002 Rohrgrabenaushub 0-2m**
Rohrgrabenaushub 0 - 2,0 m Grundstücksanschlüsse
---------------------------------------------------------------------
in allen Homogenbereichen, gemäß beigelegtem Baugrundgutachten, geschalt oder mit Zustimmung des AG geböscht,
Abrechnung nach senkrechten Wänden, ein Mehraushub für die geböschte Ausführung wird nicht vergütet. Der Rohrgrabenverbau ist in die Position mit einzurechnen. Einschließlich Wiederverfüllung mit lagenweiser Verdichtung.
Überschüssiges Aushubmaterial ist auf ein Zwischenlager des ANs abzufahren.
Abrechnungsbreite ist die nach ZTV-Rohrgraben maßgebende Grabenbreite. Es  wird keine Verbreiterung für das Erstellen der Schächte vergütet. Der erforderliche Mehraushub ist einzurechnen.

Abrechnungstiefe:
OK Straße oder Gelände bzw. UK Humus bis UK Rohr bzw. UK Sohlbettung, nach der Abschnittsmethode.
0 -  2,0 m Aushubtiefe.
Menge: 220,000 m3

**3.4.0003 Erschwernis Anbindung**
Erschwernis Anbindung
--------------------------------
für die nachträgliche Anbindung der
Hausanschlussleitungen an die bereits
verlegte Wasserleitung.
Diese Position vergütet den erforderlichen
Handaushub, den erfoderlichen Aushub, Wiederherstellen des Warnbands, Rohrumhüllung, Auffüllmaterial und Frostschutzkies.
Menge: 12,000 Stck

**3.4.0004 Anbohrarmaturen DN 100 1,5m Überdeckung**
Anbohrarmaturen
----------------------
mit Gehäuse aus Armaturenguss liefern
und montieren, geeignet zum Anbohren
unter Druck. Diese Position enthält
auch das Liefern der Einbaugarnitur
für eine Rohrdeckung von 1,5 m,
teleskopierbarer Kunststoffschieberkappe,
sowie das Montieren bzw. Einbauen all dieser
Teile. Gehäuseschrauben aus V2A.

Vorgeschriebene Fabrikate: VAG TERRA® M1, alternativ Hawle Hawlinger mit Ausführung mit horizontalem Abgang ZAK 46
DN 100,
für Anschlussleitungen bis DA 50
PN 10,
für GGG - Rohre,
Schiebergestänge teleskopierbar 1,2 - 1,8 m.
Menge: 11,000 Stck

**3.4.0005 Polyäthylenrohr DA 32**
Polyäthylenrohr
--------------------
liefern, einziehen in das Schutzrohr
und verlegen zur Erstellung der Anschlussleitungen.
Diese Position enthält auch das Abdrükken nach den Vorschriften des Bayerischen Landesamtes für Wasserwirtschaft,
sowie alle Erschwernisse beim Verlegen,
wie Einfädeln in Bohrlöcher (Rakete),
Mauerdurchführungen etc.
Die notwendigen Verbindungsfittings werden nach den entsprechenden Position vergütet.
PE-Rohre hart
PN 10
DA 32

Rohr nach PAS1075 Typ 1
Menge: 70,000 m

**3.4.0006 Polyäthylenrohr DA 40**
Polyäthylenrohr
--------------------
wie vor, jedoch DA 40.
Menge: 20,000 m

**3.4.0007 Sandbettung**
Sandbettung
-----------------
aus Natursand allseitig 15 cm für
Hausanschlussleitungen bis DA 63.
Die Abfuhr des verdrängten Bodens
auf eine Kippe des AN ist einzurechnen.
Menge: 110,000 lfm

**3.4.0008 Aufsuchen**
Aufsuchen
--------------
von bestehenden Anschlussleitungen zum
Zweck der Umbindung. Diese Position
beinhaltet alle zum Aufsuchen der Leitung
notwendigen Maßnahmen und Arbeiten,
einschl. Maschinen- bzw. Handaushub.

Wasseranschlussleitung
Menge: 12,000 Stck

**3.4.0009 Umschließen Anschl.b.5/4"**
Umschließen
------------------
von bestehenden Anschlussleitungen an
das neue Netz. Für alle Rohrarten ist
die geeignete Verbindung zu wählen.
Diese Position enthält das Einpassen,
erforderliche Rohrschnitte und die
Isolierung der Verbindungsstücke.
Neues Rohrmaterial, sowie Fittings,
Verschraubungen etc. werden getrennt
vergütet. Desgleichen evtl. notwendig
werdende Erdarbeiten.
Anschlussleitungen bis DA 63
Menge: 12,000 Stck

**3.4.0010 Steckfittings DA 32**
Steckfittings
----------------
zur Verbindung zweier PE-Rohrstränge
oder Übergang auf Anbohrarmatur
liefern und montieren,
Fabrikat Hawle oder glw.
PN 10,
DA 32.
Menge: 18,000 Stck

**3.4.0011 Steckfittings DA 40**
Steckfittings
----------------
wie vor, jedoch DA 40.
Menge: 18,000 Stck

**3.4.0012 Hausanschlußschieber DA32**
Hausanschlussschieber
-------------------------------
weichdichtend, nach DIN 3352-4 aus
duktilem Gusseisen GGG 40 mit innenliegendem Spindelgewinde, Spindel aus
nichtrostendem Stahl, mit kompl. Einbaugarnitur, Schiebergestänge teleskopierbar
und teleskopierbarer
Kunststoffschieberkappe,
Unterlagsplatte einschl. Tragplatte aus
Stahlbeton 400 x 400 mm liefern und
einbauen.
Die Verlängerung oder Verkürzung der
Gestänge und Hülsrohre aufgrund der
örtlichen Gegebenheiten ist im Preis
enthalten.
Korrosionsschutz: Epoxy- Wirbelsinterbeschichtung.
Steckfitting- Anschluss, Fabrikat Hawle oder VAG
oder gleichwertig.
PN16, DA 32
Menge: 1,000 Stck

**3.4.0013 Leitung trennen**
Leitung trennen
--------------------
Trennen und Stilllegen bestehender
Hausanschlussleitung aus PEHD bis DA 50,
Auspumpen des ausgelaufenen Wassers,
abgetrennte Rohrleitung ausbauen und entsorgen,
einschl. aller Gebühren.
Menge: 6,000 Stck

**3.4.0014 Leitung trennen Stahlleitung**
Leitung trennen
--------------------
wie vor, jedoch Stahlleitung bis DN 40.
Menge: 6,000 Stck

**3.4.0015 Gartenmauer unterqueren**
Gartenmauer
------------------
unterqueren und sichern.
In diese Pos. sind alle erforderlichen
Erdbaumaßnahmen (Handaushub) und
Material zur Sicherung einzukalkulieren.
Menge: 11,000 Stck

**3.4.0016 Schieberkappen/Gestänge ausbauen**
Schieberkappen/Gestänge ausbauen
------------------------------------------------
Schieberkappen und Gestänge der stillgelegten
Hausanschlüsse ausbauen und in Eigentum des
AN übernehmen.

Einschl. der erforderlichen Erschwernisse sowie
Handaushub.
Menge: 12,000 Stck

**3.4.0017 Auffüllmaterial Rohrgaben**
Auffüllmaterial
------------------
einwandfrei und setzungsfrei verdichtbar zur Verfüllung von Rohrgräben liefern und einbauen.
Abrechnung nach fest eingebautem Material. Abrechnungsbreite ist die Rohrgrabenbreite entsprechend der ZTV Rohrgraben. Einbau in den Aushubpositionen enthalten. Einzurechnen ist die Abfuhr des verdrängten Bodens auf eine Kippe des AN.
Die Seitenraumverfüllung im Bereich der Rohrbettung ist einzurechnen.
Auffüllmaterial 0/22, GW.
Menge: 140,000 m3

**3.4.0018 Kernbohrung**
Kernbohrung
------------------
in Kellerwand aus Stahlbeton, gerade.
Einzurechnen ist der Ausbau und das Beseitigen
des Bohrgutes durch den AN, sowie das Durchtrennen  der  Bewehrung  in unterschiedlichen
Dimensionen.
Einzurechnen  ist  das  Beschichten der Bohrflächen  mit  zweifachem Schutzanstrich auf
Epoxydharzbasis.
Abrechnung erfolgt je cm Bohrtiefe
Nennweite:  150 mm.
Menge: 280,000 cm

**3.4.0019 Ringraumdichtung**
Ringraumdichtung
------------------------
für Bauten ohne Dichtungsbahnen
zur  Abdichtung gegen drückendes
Wasser, zweifach dichtend,
liefern und in Kernbohrungen einsetzen.
Angestrebtes Fabrikat: Fa. Doyma, Curaflex
oder gleichwertig,
für Kernbohrdurchmesser 150 mm.
Menge: 7,000 Stck

#### 3.5 WL-Provisorium 1 1/2 "

*Hinweis: Vorbemerkung*
Vorbemerkung
--------------------
Als eine der ersten Leistungen muss ein Wasserleitungs-Provisorium hergestellt werden, damit der Abschnitt der Wasserleitung zwischen Nikolaibergstraße 8 und Obere Hauptstraße außer Betrieb genommen werden kann, sodass das Baufeld für den Kanal- und Wasserleitungsbau frei ist.
Das Wasserleitungs-Provisorium wird am Hydranten bei Nikolaibergstraße 8 angeschlossen und bis um Hausanschluss Obere Hauptstraße 1 / Marktplatz 2 verlegt.
Dies erfolgt nach gemeinsamer Örtlicher Festlegung (AG + AN) teilweise als fliegende Leitung, dort wo sie für den Bauablauf nicht stört bzw. gut gesichert werden kann (im Bereich zwischen Nikolaibergstraße 8 und 4), bzw. in den übrigen Bereichen mit ca. 50 cm Überdeckung eingegraben.
--- Ende Vorbemerkung ---

**3.5.0001 Kopflöcher**
Kopfloch
-------------
in allen Homogenbereichen, gemäß beigelegtem Baugrundgutachten, geschalt oder mit Zustimmung des AG geböscht. Abgerechnet wird nach senkrechten Wänden, ein Mehraushub für die geböschte Ausführung wird nicht vergütet.
Baugrubenverbau wird nicht gesondert vergütet sondern ist mit einzurechnen,
einschließlich Wiederverfüllung mit lagenweiser Verdichtung.
Überschüssiges Aushubmaterial ist auf eine Kippe des AN abzufahren.
Abrechnungsabmessungen: 1,00 m x 2,00 m.
Der erforderliche Mehraushub ist einzurechnen, sowie
der erforderliche Handaushub zum Freilegend der Leitung.

Abrechnungstiefe:
OK Straße oder Gelände bzw. UK Humus bis UK Rohr bzw. UK Sohlbettung, nach der Abschnittsmethode.
0 - ca. 2,0 m Aushubtiefe.

Diese Position wird für den Anschluss des Wasserleitungs-Provisoriums an den Bestandshydranten im Bereich Nikolaibergstraße 8, sowie für die Hausanschluss-Einbindungen, erforderlich.
Menge: 20,000 m3

**3.5.0002 Rohrgrabenaushub 0-1m**
Rohrgrabenaushub
--------------------------
in allen Homogenbereichen, gemäß beigelegtem Baugrundgutachten, geschalt oder mit Zustimmung des AG geböscht,
Abrechnung nach senkrechten Wänden, ein Mehraushub für die geböschte Ausführung wird nicht vergütet. Der Rohrgrabenverbau ist in die Position mit einzurechnen. Einschließlich Wiederverfüllung mit lagenweiser Verdichtung.
Überschüssiges Aushubmaterial ist auf ein Zwischenlager des ANs abzufahren.
Abrechnungsbreite ist die nach ZTV-Rohrgraben maßgebende Grabenbreite. Es  wird keine Verbreiterung für das Erstellen der Schächte vergütet. Der erforderliche Mehraushub ist einzurechnen.

Abrechnungstiefe:
OK Straße oder Gelände bzw. UK Humus bis UK Rohr bzw. UK Sohlbettung, nach der Abschnittsmethode.
0 -  1,0 m Aushubtiefe.

Für die unterirdische Verlegung des WL-Provisoriums.
Menge: 30,000 m3

**3.5.0003 Lagesicherung**
Lagesicherung
--------------------
des fliegend verlegten Leitungsabschnitts,
mittels Pflastereisen, o.ä., im Böschungsbereich zwischen Nikolaibergstraße 8 und 4.
Menge: 50,000 m

**3.5.0004 Erschwernis Anbindung an Bestands-UFH**
*** Pauschalposition
Erschwernis Anbindung
--------------------------------
für die nachträgliche Anbindung
des Wasserleitungsprovisoriums an den Bestandshydranten. Diese Position vergütet den erforderlichen
Handaushub, den erfoderlichen Aushub, Wiederherstellen des Warnbands, Rohrumhüllung, Auffüllmaterial und Frostschutzkies.
Sowohl für die Herstellung als auch für den Rückbau der Provisorischen Leitung.
Menge: 1,000 Psch

**3.5.0005 Erschwernis Anbindung an Bestands-HA**
Erschwernis Anbindung
--------------------------------
für die nachträgliche Anbindung
des Wasserleitungsprovisoriums an
die bestehenden Hausanschlussleitugnen.
Diese Position vergütet den erforderlichen
Handaushub, den erfoderlichen Aushub, Wiederherstellen des Warnbands, Rohrumhüllung, Auffüllmaterial und Frostschutzkies.
Sowohl für die Herstellung als auch für den Rückbau der Provisorischen Leitung.
Menge: 6,000 St

**3.5.0006 Polyäthylenrohr DA 40**
Polyäthylenrohr
--------------------
liefern, und als fliegende Leitung überirdisch verlegen. Lagesicherung wird gesondert vergütet.

Die notwendigen Verbindungsfittings werden nach den entsprechenden Position vergütet.

PE-Rohre hart
PN 10
DA 40

Rohr nach PAS1075 Typ 1
Menge: 50,000 m

**3.5.0007 Polyäthylenrohr DA 40**
Polyäthylenrohr
--------------------
wie vor, jedoch liefern und in vorbereiteten Rohrgraben auf Sandbett verlegen.
Menge: 100,000 m

**3.5.0008 Sandbettung**
Sandbettung
-----------------
aus Natursand allseitig 15 cm für
Hausanschlussleitungen bis DA 63.
Die Abfuhr des verdrängten Bodens
auf eine Kippe des AN ist einzurechnen.
Menge: 110,000 lfm

**3.5.0009 Aufsuchen**
Aufsuchen
--------------
von bestehenden Haus-Anschlussleitungen zum
Zweck der Umbindung. Diese Position
beinhaltet alle zum Aufsuchen der Leitung
notwendigen Maßnahmen und Arbeiten,
einschl. Maschinen- bzw. Handaushub.

Wasserhausanschlüsse, bestehend,
für Provisoriums-Herstellung und Rückbau wird insgesamt 1 Stück je Hausanschluss vergütet.
Menge: 6,000 Stck

**3.5.0010 Umschließen Anschl.b.5/4"**
Umschließen
------------------
von bestehenden Anschlussleitungen an
die Provisorische Leitung.
Für alle Rohrarten ist
die geeignete Verbindung zu wählen.
Diese Position enthält das Einpassen,
erforderliche Rohrschnitte und die
Isolierung der Verbindungsstücke.
Neues Rohrmaterial, sowie Fittings,
Verschraubungen etc. werden getrennt
vergütet. Desgleichen evtl. notwendig
werdende Erdarbeiten.
Anschlussleitungen bis DA 63
Menge: 6,000 Stck

**3.5.0011 Steckfittings DN 40**
Steckfittings
----------------
zur Verbindung zweier PE-Rohrstränge
oder Übergang auf Anbohrarmatur
liefern und montieren,
Fabrikat Hawle oder glw.
PN 10,
DA 40.
Menge: 30,000 Stck

**3.5.0012 Leitung trennen**
Leitung trennen
--------------------
Trennen und Stilllegen bestehender
Hausanschlussleitung aus PEHD bis DA 50,
Auspumpen des ausgelaufenen Wassers,
abgetrennte Rohrleitung ausbauen und entsorgen,
einschl. aller Gebühren.
Menge: 6,000 Stck

**3.5.0013 Entkeimung und Spülung DA 40**
Entkeimung und Spülung
--------------------------------
entsprechend Merkblatt.Nr. 1.8/3 vom 12.2000 des Bayer. Landesamtes für Wasserwirtschaft. Mit dieser Position werden auch Mehrkosten vergütet, welche durch einen evtl. Mehrverbrauch an Wasser (über den 6-fachen Rohrinhalt hinaus) entstehen. Ferner ist enthalten, die Gestellung der Desinfektionsmittel, die jeweils erforderlichen Arbeitszeiten, der Nachweis der verbrauchten Wassermenge sowie alle erforderlichen Geräte usw., incl. Vorhaltung der Geräte und Betriebsstoffe.
DA 40.
Menge: 150,000 lfm

**3.5.0014 Bakteriologische Untersuchung**
Bakteriologische Untersuchung
----------------------------------------
Entnahme von Wasserproben der neugebauten und desinfizierten Leitung. Versendung der Proben an einen neutralen Gutachter, um den Erfolg der Entkeimungen
nachweisen zu können. Diese Position vergütet die
Versendung, Probenahme, Probebehälter, sowie die Kosten der Untersuchung.

Für alle Bauabschnitte.
Abrechnung 1 Stück je Bauabschnitt.

Probenentnahme und Analyse sind von einer DAkkS akkreditierten, von der Baufirma unabhängigen Prüfstelle durchzuführen. Vor jeder Probenahme ist der AG in Kenntnis zu setzen.
Menge: 1,000 St

**3.5.0015 Rückbau**
WL-Provisorium Rückbauen
--------------------------------------
WL-Provisorium, DA 40 PE,
ausbauen, innerhalb der Baustelle fördern, laden, und abtransportieren, und einer geeigneten ordnungsgemäßen Verwertung nach Wahl des AN zuführen.
Einschl. Entrichtung aller Gebühren.
Die erforderlichen Trennschnitte sind einzurechnen.
Menge: 150,000 lfm

**3.5.0016 Aushub**
Aushub
-----------
zum Rückbau des Wasserleitungsprovisoriums.
Freilegen der unterirdisch verlegten Leitung, in Handaushub einschl. Erschwernisse, einschl. Wiederverfüllung inkl. lageweiser Verdichtung.
Abrechnungsbreite gem. ZTV-Rohrgraben.
Menge: 30,000 m3

**3.5.0017 Auffüllmaterial Rohrgaben**
Auffüllmaterial
------------------
einwandfrei und setzungsfrei verdichtbar zur Verfüllung von Rohrgräben liefern und einbauen.
Abrechnung nach fest eingebautem Material. Abrechnungsbreite ist die Rohrgrabenbreite entsprechend der ZTV Rohrgraben. Einbau in den Aushubpositionen enthalten. Einzurechnen ist die Abfuhr des verdrängten Bodens auf eine Kippe des AN.
Auffüllmaterial 0/22, GW.
Menge: 30,000 m3

#### 3.6 Ungebundene Schichten --------------------------------

*Hinweis: Vorbemerkungen*
Vorbemerkungen
-----------------------
1. Allgemeines
Die in der Leistungsbeschreibung angegebenen Breiten
sind die jeweiligen Sollbreiten einer Schicht.
Unterschreitungen dieser Breiten bei der Ausführung
um nicht mehr als 4 cm bei Einzelwerten bleiben
unberücksichtigt.
2. Nebenleistungen, Besondere Leistungen
Die nachfolgend aufgeführten Leistungen gehören zum
Leistungsumfang:
2.1 Die Herstellung in wechselnder Breite.
2.2 Wenn das Herstellen von Einbauten im Leistungsumfang des AN enthalten ist, gehören alle dadurch
verursachten Erschwernisse zum Leistungsumfang.

**3.6.0001 Lagerfläche**
*** Pauschalposition
Lagerfläche
----------------
Herrichten einer Lagerstelle im Baugebietfür die vorschriftsmäßige Lagerung der Haufwerke des Bodens nach LAGA erstellen.

Diese Position beinhaltet:

- Fachgerechte Herstellung der Lagerfläche gemäß LAGA
- Lagerfläche mit Folien abdecken
- Haufwerke mit Folienabdecken
- Entsorgen der Folien
- Wiederherstellung des ursprünglichen Geländezustands
- Herstellung von Haufwerke und Unterhaltung der Fläche

Lagerfläche für ausgebauten Asphalt und Boden.
Menge: 1,000 Psch

**3.6.0002 Boden Z0 lösen, zwischenl.**
Boden abfahren
---------------------
Boden gemäß analytischer Untersuchung
vom Zwischenlager aufnehmen und
entsprechend dem Untersuchungsergebnis
auf eine Kippe des AN abfahren, einschl.
Entrichtung aller anfallender Gebühren.

Boden der Zuordnungsklasse Z0, gem. Verfüllleitfaden.
Organikgehalt TOC von 2 bis 6 M%

Abgerechnet wird die lose Masse am Zwischenlager.
Die Mengenfeststellung erfolgt mittels tachymetrischen Aufmaß durch den AN.
Menge: 340,000 m3

**3.6.0003 Boden der Zuordnungsklasse Z1.1**
Belasteten Boden
-----------------------
wie vor, jedoch

Boden der Zuordnungsklasse Z1.1, gem. Verfüllleitfaden.
Organikgehalt TOC von 2 bis 6 M%

Vergütung erfolgt gemäß
Entsorgungsnachweise.
Menge: 55,000 to

**3.6.0004 Probenahme der Haufwerke**
Probenentnahme
------------------------
Entnahme von Mischproben gemäß LAGA PN 98 für Kontrollprüfungen von kontaminiertem Aushubmaterial, den Grundregeln für die Entnahme von Proben nach LAGA entsprechend, einschließlich erforderlicher Schürfschlitze bzw. Ausbreitung bei den Haufwerken.
Einzurechnen ist auch die Untersuchung im Labor.
Die Beprobung ist von einem unabhängigen Institut vorzunehmen.

Die Analyse ist gemäß Verfüllleitfaden (15.07.2021), Ersatzbaustoffverordnung und Deponieverodnung durchzuführen.

Für Haufwerke zu 500 m3.

Boden aus Aushubarbeiten
Menge: 2,000 Stck

#### 3.7 Stundenlohnarbeiten

**3.7.0001 Polierstunden**
Stundensätze
--------------------
Polierstunden
Menge: 5,000 Std

**3.7.0002 Spezialbaufacharbeiter**
Stundensätze
--------------------
Spezialbaufacharbeiter, Berufsgruppe III
Menge: 10,000 Std

**3.7.0003 Baufacharbeiter**
Stundensätze
--------------------
Baufacharbeiter, Berufsgruppe IV u. V
Menge: 10,000 Std

**3.7.0004 LKW - Stunden**
LKW - Stunden
----------------------
einschl. Fahrer. Förderinhalt bei
eben vollem Kraftwagen.
Förderinhalt über 5 m3
Menge: 10,000 Std

**3.7.0005 Verdichtungsgerät**
Verdichtungsgeräte
----------------------------
einschl. Bedienung
Vibromax AT 2000
Menge: 5,000 Std

**3.7.0006 Baggerstunden**
Baggerstunden
-----------------------
für Tieflöffel einschl. Fahrer
Löffelinhalt 0,50 bis 1,00 m3
Menge: 10,000 Std

**3.7.0007 Kompressorstunden**
Kompressorstunden
------------------------------
einschl. Bedienung des Kompressors und Vorhalten der Bohrhämmer.
Ansaugleistung bei 6 bar.
Ansaugleistung über 6 m3/min
Menge: 5,000 Std

**3.7.0008 Bohrhammer**
Verrechnungssätze
---------------------------
für Baugeräte bei Stundenlohnarbeiten,
Bohr- und Abbauhammer
Menge: 5,000 Std

**3.7.0009 Radlader**
Radlader
------------
einschl. Fahrer, bis 45 KW.
Menge: 10,000 Std

**3.7.0010 Kleintransporter**
Kleintransporter
-----------------------
einschl. Fahrer.
Nutzlast ca. 1,5 to.
Menge: 5,000 Std

**3.7.0011 Kleingeräte**
Verrechnungssätze
---------------------------
für Baugeräte bei Stundenlohnarbeiten,
z.B. Flex oder ähnlich.
Menge: 10,000 Std
